# Condicionament carreteres T-310z i T-321. Tram: T-310 a Vilanova d'Escornalbou

- Propietat de l'arxiu: RIB Spain
- Format: FIEBDC-3/2016
- Programa: Presto 18.04
- Tipus: pressupost
- Data dels preus: 07/12/1994
- Divisa: EUR
Import: 1776951.27

## 01 DEMOLICIONS I ENDERROCS
Import: 42393.87

**E0203** m3 Enderroc murs de contenció de pedra, inclòs transport a abocador
9 m3 × 35.61 = 320.49
Enderroc de murs de contenció de pedra, inclòs transport dels materials a l'abocador, cànon i condicionament del mateix.

| Codi | Ut | Descripció | Rendiment | Preu | Import |
|---|---|---|---|---|---|
| O0102 | h | Oficial 1ª (mà d'obra; 23/07/1998) | 0.1 | 24.56 | 2.46 |
| O0110 | h | Peó (mà d'obra; 23/07/1998) | 0.5 | 20.41 | 10.21 |
| M0207B | h | Retroexcavadora amb martell trencador (maquinària; 23/07/1998) | 0.21 | 68.89 | 14.47 |
| M0212B | h | Camió de trabuc 16 m³ (maquinària; 23/07/1998) | 0.125 | 45.4 | 5.68 |
| P1613 | u | Cànon d'abocador (23/07/1998) | 1.2 | 0.8 | 0.96 |
| vg | % | Despeses indirectes | 0.305 | 6 | 1.83 |
|  |  | Total |  |  | 35.61 |

| Amidament | Uts. | Llarg | Ample | Alt | Parcial |
|---|---|---|---|---|---|
| Enderroc mur PK 0+330 | 1 | 2 | 0.4 | 0.8 | 0.64 |
| Subtotal |  |  |  |  | 0.64 |
| Enderroc mur PK 0+700 | 1 | 5 | 0.4 | 0.8 | 1.60 |
| Subtotal |  |  |  |  | 1.60 |
| Enderroc mur PK 1+278 a 1+290 | 1 | 12 | 0.4 | 1.2 | 5.76 |
| Enderroc mur PK 1+325 | 1 | 5 | 0.4 | 0.5 | 1.00 |
| Subtotal |  |  |  |  | 6.76 |
| Total |  |  |  |  | 9 |

**E0204** m3 Enderroc murs de contenció de formigó en massa
6 m3 × 38.53 = 231.18
Enderroc de murs de contenció de formigó en massa, inclòs transport dels materials a l'abocador, cànon i condicionament del mateix.

| Codi | Ut | Descripció | Rendiment | Preu | Import |
|---|---|---|---|---|---|
| O0102 | h | Oficial 1ª | 0.1 | 24.56 | 2.46 |
| O0110 | h | Peó | 0.5 | 20.41 | 10.21 |
| M0207B | h | Retroexcavadora amb martell trencador | 0.25 | 68.89 | 17.22 |
| M0212B | h | Camió de trabuc 16 m³ | 0.125 | 45.4 | 5.68 |
| P1613 | u | Cànon d'abocador | 1.2 | 0.8 | 0.96 |
| vg | % | Despeses indirectes | 0.333 | 6 | 2.00 |
|  |  | Total |  |  | 38.53 |

| Amidament | Uts. | Llarg | Ample | Alt | Parcial |
|---|---|---|---|---|---|
| Enderroc mur PK 0+80 | 1 | 20 | 0.2 | 0.4 | 1.60 |
| Subtotal |  |  |  |  | 1.60 |
| Enderroc mur PK 1+325 | 1 | 10 | 0.2 | 0.4 | 0.80 |
| Enderroc mur PK 1+335 | 1 | 15 | 0.3 | 0.8 | 3.60 |
| Subtotal |  |  |  |  | 4.40 |
| Total |  |  |  |  | 6 |

**E0207** m3 Enderroc estructures de maó, inclòs transport a abocador
2.25 m3 × 27.61 = 62.12
Enderroc d'estructures de maó, inclòs transport a l'abocador, cànon i condicionament del mateix.

| Codi | Ut | Descripció | Rendiment | Preu | Import |
|---|---|---|---|---|---|
| O0102 | h | Oficial 1ª | 0.04 | 24.56 | 0.98 |
| O0110 | h | Peó | 0.37 | 20.41 | 7.55 |
| M0207B | h | Retroexcavadora amb martell trencador | 0.16 | 68.89 | 11.02 |
| M0212B | h | Camió de trabuc 16 m³ | 0.125 | 45.4 | 5.68 |
| P1613 | u | Cànon d'abocador | 1.2 | 0.8 | 0.96 |
| vg | % | Despeses indirectes | 0.237 | 6 | 1.42 |
|  |  | Total |  |  | 27.61 |

| Amidament | Uts. | Parcial |
|---|---|---|
| Enderroc mur PK 1+325 | 2.25 | 2.25 |
| Total |  | 2.25 |

**E0632** m² Fresat paviment asfàltic fins a 8 cm (Projectes reforç de ferm)
1355 m² × 3.78 = 5121.90
Fresat mecànic de paviment asfàltic fins una profunditat màxima de 8 cm amb fresadora de càrrega automàtica, inclòs encaixos laterals i finals, talls i entregues a tapes i reixes amb compressor, càrrega i transport de runes a l'abocador, cànon d'abocament i escombrat i neteja de la superfície fresada.

| Codi | Ut | Descripció | Rendiment | Preu | Import |
|---|---|---|---|---|---|
| O0101 | h | Cap de colla (mà d'obra; 23/07/1998) | 0.01 | 26.02 | 0.26 |
| O0110 | h | Peó | 0.026 | 20.41 | 0.53 |
| M0242 | h | Fresadora (maquinària; 23/07/1998) | 0.012 | 133.01 | 1.60 |
| M0212B | h | Camió de trabuc 16 m³ | 0.012 | 45.4 | 0.54 |
| M0220 | h | Escombradora autopropulsada (maquinària; 23/07/1998) | 0.012 | 42.15 | 0.51 |
| P1613 | u | Cànon d'abocador | 0.15 | 0.8 | 0.12 |
| %16130 | % | Despeses indirectes | 6 % | 3.56 | 0.21 |
|  |  | Total |  |  | 3.78 |

| Amidament | Uts. | Llarg | Ample | Parcial |
|---|---|---|---|---|
| T-310z |  |  |  |  |
| PK 13+760 a 13+775 | 1 | 15 | 8 | 120.00 |
| PK 13+963 a 13+978 | 1 | 15 | 6 | 90.00 |
| T-321 |  |  |  |  |
| PK 2+685 a 2+700 | 1 | 15 | 7 | 105.00 |
| PK 2+200 a 2+330 | 1 | 130 | 8 | 1040.00 |
| Subtotal |  |  |  | 1355.00 |
| Total |  |  |  | 1355 |

**E0213** m2 Demolició paviment de mescla bituminosa, mitjans mecànics, fondària 25 cm
1645 m2 × 3.72 = 6119.40
Demolició de paviment de mescla bituminosa,amb mitjans mecànics, fins a una profunditat de 25 cm., inclòs transport dels materials de runa a l'abocador, cànon i condicionament del mateix.

| Codi | Ut | Descripció | Rendiment | Preu | Import |
|---|---|---|---|---|---|
| O0110 | h | Peó | 0.02 | 20.41 | 0.41 |
| M0201 | h | Compressor aire gasoil 13,3 m³/h (maquinària; 12/01/2009) | 0.008 | 21.088194 | 0.17 |
| M0204 | h | Pala carregadora pneumàtics (maquinària; 12/01/2009) | 0.01 | 58.268112 | 0.58 |
| M0207B | h | Retroexcavadora amb martell trencador | 0.01 | 68.89 | 0.69 |
| M0212B | h | Camió de trabuc 16 m³ | 0.012 | 45.4 | 0.54 |
| P1613 | u | Cànon d'abocador | 1.2 | 0.8 | 0.96 |
| vg | % | Despeses indirectes | 0.061 | 6 | 0.37 |
|  |  | Total |  |  | 3.72 |

| Amidament | Uts. | Parcial |
|---|---|---|
| Segons plànols |  |  |
| Intersecció T-310z / T-321 | 700 | 700.00 |
| Intersecció T-321 / Accés Arbocet | 225 | 225.00 |
| 0+720 - 0+840 | 720 | 720.00 |
| Subtotal |  | 1645.00 |
| Total |  | 1645 |

**E0334** m Tall serra disc paviment mescles bituminoses, formigó o panot, fins 25 cm
63 m × 1.98 = 124.74
Tall amb serra de disc de paviment de mescles bituminoses, formigó o panot, fins a una fondària de 25 cm.

| Codi | Ut | Descripció | Rendiment | Preu | Import |
|---|---|---|---|---|---|
| O0101 | h | Cap de colla | 0.01 | 26.02 | 0.26 |
| O0110 | h | Peó | 0.05 | 20.41 | 1.02 |
| M0334 | h | Serra de disc (maquinària; 10/07/2006) | 0.05 | 12 | 0.60 |
| vg | % | Despeses indirectes | 0.017 | 6 | 0.10 |
|  |  | Total |  |  | 1.98 |

| Amidament | Uts. | Llarg | Parcial |
|---|---|---|---|
| Intersecció T-310z / T-321 | 3 | 7 | 21.00 |
| Intersecció T-321 / Accés Arbocet | 2 | 6 | 12.00 |
| Aixecament rasant 0+720-0+840 | 2 | 6 | 12.00 |
| Inici i final tram | 3 | 6 | 18.00 |
| Subtotal |  |  | 63.00 |
| Total |  |  | 63 |

**E0210** m Demolició de vorada i rigola, inclosa la fonamentació, i transport
30 m × 7.01 = 210.30
Demolició de vorada i rigola, inclosa la fonamentació, transport a abocador, cànon i condicionament del mateix.

| Codi | Ut | Descripció | Rendiment | Preu | Import |
|---|---|---|---|---|---|
| O0110 | h | Peó | 0.2 | 20.41 | 4.08 |
| M0207 | h | Retroexcavadora 100 hp (maquinària; 23/07/1998) | 0.02 | 59.41 | 1.19 |
| M0212B | h | Camió de trabuc 16 m³ | 0.02 | 45.4 | 0.91 |
| P1613 | u | Cànon d'abocador | 0.6 | 0.8 | 0.48 |
| vg | % | Despeses indirectes | 0.058 | 6 | 0.35 |
|  |  | Total |  |  | 7.01 |

| Amidament | Uts. | Llarg | Parcial |
|---|---|---|---|
| Demolició vorada PK 1+335 | 1 | 30 | 30.00 |
| Total |  |  | 30 |

**E0212** m2 Demolició de paviment de panots de morter de ciment, transport abocador
22.5 m2 × 5.51 = 123.98
Demolició de paviment de panots de morter de ciment col·locats sobre formigó, inclosa la base de formigó i transport dels materials de runa a l'abocador, cànon i condicionament del mateix.

| Codi | Ut | Descripció | Rendiment | Preu | Import |
|---|---|---|---|---|---|
| O0110 | h | Peó | 0.06 | 20.41 | 1.22 |
| M0207B | h | Retroexcavadora amb martell trencador | 0.02 | 68.89 | 1.38 |
| M0212B | h | Camió de trabuc 16 m³ | 0.016 | 45.4 | 0.73 |
| M0204 | h | Pala carregadora pneumàtics | 0.016 | 58.268112 | 0.93 |
| P1613 | u | Cànon d'abocador | 1.2 | 0.8 | 0.96 |
| vg | % | Despeses indirectes | 0.049 | 6 | 0.29 |
|  |  | Total |  |  | 5.51 |

| Amidament | Uts. | Llarg | Ample | Parcial |
|---|---|---|---|---|
| Demolició vorera PK 1+335 | 1 | 15 | 1.5 | 22.50 |
| Total |  |  |  | 22.5 |

**E02110** m2 Demolició de paviment de formigó, transport abocador
210 m2 × 5 = 1050.00
Demolició de paviment de formigó, inclòs transport dels materials de runa a l'abocador, cànon i condicionament del mateix.

| Codi | Ut | Descripció | Rendiment | Preu | Import |
|---|---|---|---|---|---|
| O0110 | h | Peó | 0.05 | 20.41 | 1.02 |
| M0207B | h | Retroexcavadora amb martell trencador | 0.016 | 68.89 | 1.10 |
| M0212B | h | Camió de trabuc 16 m³ | 0.016 | 45.4 | 0.73 |
| M0204 | h | Pala carregadora pneumàtics | 0.016 | 58.268112 | 0.93 |
| P1613 | u | Cànon d'abocador | 1.2 | 0.8 | 0.96 |
| vg | % | Despeses indirectes | 0.044 | 6 | 0.26 |
|  |  | Total |  |  | 5 |

| Amidament | Uts. | Llarg | Ample | Parcial |
|---|---|---|---|---|
| Accés Arbocet PK 1+330 | 1 | 30 | 7 | 210.00 |
| Total |  |  |  | 210 |

**E0219** m Desmuntatge tanca metàl·lica, inclòs transport a abocador
330 m × 8.09 = 2669.70
Desmuntatge de tanca metàl·lica, inclòs càrrega, transport dels materials i cànon de l'abocador autoritzat.

| Codi | Ut | Descripció | Rendiment | Preu | Import |
|---|---|---|---|---|---|
| O0102 | h | Oficial 1ª | 0.03 | 24.56 | 0.74 |
| O0110 | h | Peó | 0.2 | 20.41 | 4.08 |
| M0201 | h | Compressor aire gasoil 13,3 m³/h | 0.01 | 21.088194 | 0.21 |
| M0226 | h | Grup electrògen de 20/30 kVA (maquinària; 12/01/2009) | 0.01 | 4.73892 | 0.05 |
| M0212B | h | Camió de trabuc 16 m³ | 0.04 | 45.4 | 1.82 |
| P1613 | u | Cànon d'abocador | 1 | 0.8 | 0.80 |
| vg | % | Despeses indirectes | 0.065 | 6 | 0.39 |
|  |  | Total |  |  | 8.09 |

| Amidament | Uts. | Llarg | Parcial |
|---|---|---|---|
| Desmuntatge tanca metàl·lica PK 0+730 a 0+820 | 1 | 90 | 90.00 |
| Desmuntatge tanca metàl·lica PK 0+875 a 0+950 | 1 | 85 | 85.00 |
| Subtotal |  |  | 175.00 |
| Desmuntatge tanca metàl·lica PK 1+290 a 1+325 | 1 | 70 | 70.00 |
| Desmuntatge tanca metàl·lica PK 1+410 a 1+495 | 1 | 85 | 85.00 |
| Subtotal |  |  | 155.00 |
| Total |  |  | 330 |

**E0214** m Desmuntatge barrera de seguretat flexible i demolició ancoratges
519 m × 7.53 = 3908.07
Desmuntatge de barrera de seguretat flexible i demolició d'ancoratges amb base de formigó,inclòs p.p. de suports i transport a abocador o magatzem, i cànon.

| Codi | Ut | Descripció | Rendiment | Preu | Import |
|---|---|---|---|---|---|
| O0102 | h | Oficial 1ª | 0.05 | 24.56 | 1.23 |
| O0110 | h | Peó | 0.1 | 20.41 | 2.04 |
| M0201 | h | Compressor aire gasoil 13,3 m³/h | 0.02 | 21.088194 | 0.42 |
| M0207 | h | Retroexcavadora 100 hp | 0.01 | 59.41 | 0.59 |
| M0229 | h | Compressor d'aire de gasoil 3m³ (maquinària; 12/01/2009) | 0.1 | 7.05687 | 0.71 |
| M0212B | h | Camió de trabuc 16 m³ | 0.03 | 45.4 | 1.36 |
| P1613 | u | Cànon d'abocador | 1 | 0.8 | 0.80 |
| vg | % | Despeses indirectes | 0.063 | 6 | 0.38 |
|  |  | Total |  |  | 7.53 |

| Amidament | Uts. | Llarg | Parcial |
|---|---|---|---|
| T-310z | 1 | 83 | 83.00 |
| T-321 | 1 | 436 | 436.00 |
| Subtotal |  |  | 519.00 |
| Total |  |  | 519 |

**E0215** u Desmuntatge de senyal de trànsit i demolició ancoratges
67 u × 16.22 = 1086.74
Desmuntatge de senyal de trànsit i demolició d'ancoratges amb base de formigó, inclòs càrrega i transport al magatzem de Diputació, inclòs cànon d'abocador.

| Codi | Ut | Descripció | Rendiment | Preu | Import |
|---|---|---|---|---|---|
| O0102 | h | Oficial 1ª | 0.05 | 24.56 | 1.23 |
| O0110 | h | Peó | 0.3 | 20.41 | 6.12 |
| M0201 | h | Compressor aire gasoil 13,3 m³/h | 0.025 | 21.088194 | 0.53 |
| M0207 | h | Retroexcavadora 100 hp | 0.01 | 59.41 | 0.59 |
| M0229 | h | Compressor d'aire de gasoil 3m³ | 0.1 | 7.05687 | 0.71 |
| M0212B | h | Camió de trabuc 16 m³ | 0.12 | 45.4 | 5.45 |
| P1613 | u | Cànon d'abocador | 1 | 0.8 | 0.80 |
| vg | % | Despeses indirectes | 0.132 | 6 | 0.79 |
|  |  | Total |  |  | 16.22 |

| Amidament | Uts. | Parcial |
|---|---|---|
| T-310z | 20 | 20.00 |
| T-321 | 47 | 47.00 |
| Subtotal |  | 67.00 |
| Total |  | 67 |

**E0222** m3 Demolició pas salvacunetes
9.33 m3 × 20.05 = 187.07
Demolició de pas salvacunetes o tub de drenatge o sanejament existent de qualsevol diàmetre o material, en volum aparent, inclòs càrrega i transport de la runa a l'abocador (inclòs cànon).

| Codi | Ut | Descripció | Rendiment | Preu | Import |
|---|---|---|---|---|---|
| O0102 | h | Oficial 1ª | 0.1 | 24.56 | 2.46 |
| O0110 | h | Peó | 0.3 | 20.41 | 6.12 |
| M0201 | h | Compressor aire gasoil 13,3 m³/h | 0.1 | 21.088194 | 2.11 |
| M0204 | h | Pala carregadora pneumàtics | 0.06 | 58.268112 | 3.50 |
| M0229 | h | Compressor d'aire de gasoil 3m³ | 0.06 | 7.05687 | 0.42 |
| M0212B | h | Camió de trabuc 16 m³ | 0.08 | 45.4 | 3.63 |
| P1613 | u | Cànon d'abocador | 1 | 0.8 | 0.80 |
| vg | % | Despeses indirectes | 0.169 | 6 | 1.01 |
|  |  | Total |  |  | 20.05 |

| Amidament | Uts. | Llarg | Ample | Alt | Parcial |
|---|---|---|---|---|---|
| PK 0+420 eix 4 | 1 | 4.5 | 1 | 0.4 | 1.80 |
|  | -1 | 4.5 | 0.6 | 0.3 | -0.81 |
| PK 0+865 eix 4 | 1 | 6 | 0.5 | 0.5 | 1.50 |
|  | -1 | 6 | 0.4 | 0.4 | -0.96 |
| PK 1+145 eix 4 | 1 | 6 | 1.5 | 0.6 | 5.40 |
|  | -1 | 6 | 0.6 | 0.4 | -1.44 |
| PK 1+470 eix 4 | 1 | 8 | 1.2 | 0.7 | 6.72 |
|  | -1 | 8 | 0.6 | 0.6 | -2.88 |
| Subtotal |  |  |  |  | 9.33 |
| Total |  |  |  |  | 9.33 |

**E02111** m2 Demolició de cuneta de formigó, transport abocador
1165.5 m2 × 4.84 = 5641.02
Demolició de cuneta revestida de formigó de qualsevol tipus i gruix, inclòs cànon i transport dels materials de runa a l'abocador.

| Codi | Ut | Descripció | Rendiment | Preu | Import |
|---|---|---|---|---|---|
| O0110 | h | Peó | 0.05 | 20.41 | 1.021 |
| M0207B | h | Retroexcavadora amb martell trencador | 0.015 | 68.89 | 1.033 |
| M0212B | h | Camió de trabuc 16 m³ | 0.015 | 45.4 | 0.681 |
| M0204 | h | Pala carregadora pneumàtics | 0.015 | 58.268112 | 0.874 |
| P1613 | u | Cànon d'abocador | 1.2 | 0.8 | 0.960 |
| %16130 | % | Despeses indirectes | 6 % | 4.569 | 0.274 |
|  |  | Total |  |  | 4.84 |

| Amidament | Uts. | Llarg | Ample | Parcial |
|---|---|---|---|---|
| T-310z | 1 | 100 | 1.5 | 150.00 |
| T-321 | 1 | 677 | 1.5 | 1015.50 |
| Subtotal |  |  |  | 1165.50 |
| Total |  |  |  | 1165.5 |

**E02211** u Tall d'arbre de diàmetre entre 10 i 25 cm. i extracció de la soca
109 u × 109.1 = 11891.90
Tall d'arbre de diàmetre entre 10 i 25 cm. i extracció de la soca i retirada de branques, inclòs càrrega i transport de restes a planta de compostatge, i tapat del forat.

| Codi | Ut | Descripció | Rendiment | Preu | Import |
|---|---|---|---|---|---|
| O0101 | h | Cap de colla | 0.1 | 26.02 | 2.60 |
| O0102 | h | Oficial 1ª | 0.4 | 24.56 | 9.82 |
| O0110 | h | Peó | 0.8 | 20.41 | 16.33 |
| M0214 | h | Camió grua 12 tn (maquinària; 23/07/1998) | 0.8 | 42.07 | 33.66 |
| M0335 | h | Equip de tala i poda (maquinària; 17/05/2012) | 0.8 | 50 | 40.00 |
| P1613 | u | Cànon d'abocador | 1 | 0.8 | 0.80 |
| vg | % | Despeses indirectes | 0.981 | 6 | 5.89 |
|  |  | Total |  |  | 109.1 |

| Amidament | Uts. | Parcial |
|---|---|---|
| Traçat tronc T-321 | 25 | 25.00 |
| Nova rotonda T-310z | 84 | 84.00 |
| Subtotal |  | 109.00 |
| Total |  | 109 |

**E02212** u Tall d'arbre de diàmetre superior a 25 cm. i extracció de la soca
12 u × 214.62 = 2575.44
Tall d'arbre de diàmetre superior a 25 cm.i extracció de la soca i retirada de branques, inclòs càrrega i transport a planta de compostatge, i tapat del forat.

| Codi | Ut | Descripció | Rendiment | Preu | Import |
|---|---|---|---|---|---|
| O0101 | h | Cap de colla | 0.1 | 26.02 | 2.60 |
| O0102 | h | Oficial 1ª | 0.8 | 24.56 | 19.65 |
| O0110 | h | Peó | 1.6 | 20.41 | 32.66 |
| M0214 | h | Camió grua 12 tn | 1.6 | 42.07 | 67.31 |
| M0335 | h | Equip de tala i poda | 1.6 | 50 | 80.00 |
| P1613 | u | Cànon d'abocador | 1 | 0.8 | 0.80 |
| vg | % | Despeses indirectes | 1.933 | 6 | 11.60 |
|  |  | Total |  |  | 214.62 |

**E0221** u Tall d'arbre de grans dimensions i extracció de la soca
2 u × 534.91 = 1069.82
Tall d'arbre de grans dimensions i extracció de la soca, retirada de branques i runes i tapat del forat, inclòs transport de restes a planta de compostatge, i neteja de l'obra

| Codi | Ut | Descripció | Rendiment | Preu | Import |
|---|---|---|---|---|---|
| O0101 | h | Cap de colla | 0.5 | 26.02 | 13.01 |
| O0102 | h | Oficial 1ª | 4 | 24.56 | 98.24 |
| O0110 | h | Peó | 8 | 20.41 | 163.28 |
| M0212B | h | Camió de trabuc 16 m³ | 4 | 45.4 | 181.60 |
| M0214 | h | Camió grua 12 tn | 1 | 42.07 | 42.07 |
| M0358 | h | Motoserra 80 cm³ (maquinària; 23/07/1998) | 4 | 2.55 | 10.20 |
| P1613 | u | Cànon d'abocador | 1 | 0.8 | 0.80 |
| vg | % | Despeses indirectes | 4.285 | 6 | 25.71 |
|  |  | Total |  |  | 534.91 |

## 02 MOVIMENT DE TERRES
Import: 116163.86

**E0313** m2 Esbrossada del terreny, inclòs càrrega i transport.
12769.66 m2 × 0.56 = 7151.01
Esbrossada del terreny de qualsevol tipus, excepte zones boscoses, càrrega i transport.a l'interior d'obra o abocador controlat inclòs canon d'abocador i condicionament del mateix

| Codi | Ut | Descripció | Rendiment | Preu | Import |
|---|---|---|---|---|---|
| O0101 | h | Cap de colla | 0.001 | 26.02 | 0.03 |
| O0110 | h | Peó | 0.004 | 20.41 | 0.08 |
| M0207 | h | Retroexcavadora 100 hp | 0.001 | 59.41 | 0.06 |
| M0205 | h | Pala carregadora sobre orugues (maquinària; 23/07/1998) | 0.002 | 73.35 | 0.15 |
| M0212B | h | Camió de trabuc 16 m³ | 0.001 | 45.4 | 0.05 |
| P1613 | u | Cànon d'abocador | 0.2 | 0.8 | 0.16 |
| vg | % | Despeses indirectes | 0.005 | 6 | 0.03 |
|  |  | Total |  |  | 0.56 |

| Amidament | Llarg | Alt | Parcial |
|---|---|---|---|
| Segons llistats |  |  |  |
| Eix 1 | 587.79 | 0.7 | 411.45 |
| Eix 2 | 670.77 | 0.7 | 469.54 |
| Eix 3 | 74.16 | 0.7 | 51.91 |
| Eix 4 | 6899.61 | 0.7 | 4829.73 |
| Eix 5 | 737.1 | 0.7 | 515.97 |
| Eix 6 | 5477.88 | 0.7 | 3834.52 |
| Eix 7 | 140.24 | 0.7 | 98.17 |
| Eix 8 | 100.6 | 0.7 | 70.42 |
| Botzines | 3554.22 | 0.7 | 2487.95 |
| Subtotal |  |  | 12769.66 |
| Total |  |  | 12769.66 |

**E03131** m2 Esbrossada del terreny zones boscoses, inclòs càrrega i transport.
5472.71 m2 × 3.21 = 17567.40
Esbrossada del terreny en zones boscoses, càrrega i transport a l'interior d'obra o abocador controlat inclòs canon d'abocador i condicionament del mateix

| Codi | Ut | Descripció | Rendiment | Preu | Import |
|---|---|---|---|---|---|
| O0101 | h | Cap de colla | 0.003 | 26.02 | 0.08 |
| O0110 | h | Peó | 0.06 | 20.41 | 1.22 |
| M0358 | h | Motoserra 80 cm³ | 0.06 | 2.55 | 0.15 |
| M0207 | h | Retroexcavadora 100 hp | 0.02 | 59.41 | 1.19 |
| M0205 | h | Pala carregadora sobre orugues | 0.002 | 73.35 | 0.15 |
| M0212B | h | Camió de trabuc 16 m³ | 0.002 | 45.4 | 0.09 |
| P1613 | u | Cànon d'abocador | 0.2 | 0.8 | 0.16 |
| vg | % | Despeses indirectes | 0.028 | 6 | 0.17 |
|  |  | Total |  |  | 3.21 |

| Amidament | Llarg | Alt | Parcial |
|---|---|---|---|
| Segons llistats |  |  |  |
| Eix 1 | 587.79 | 0.3 | 176.34 |
| Eix 2 | 670.77 | 0.3 | 201.23 |
| Eix 3 | 74.16 | 0.3 | 22.25 |
| Eix 4 | 6899.61 | 0.3 | 2069.88 |
| Eix 5 | 737.1 | 0.3 | 221.13 |
| Eix 6 | 5477.88 | 0.3 | 1643.36 |
| Eix 7 | 140.24 | 0.3 | 42.07 |
| Eix 8 | 100.6 | 0.3 | 30.18 |
| Botzines | 3554.22 | 0.3 | 1066.27 |
| Subtotal |  |  | 5472.71 |
| Total |  |  | 5472.71 |

**E0314** m3 Excavació de terra vegetal, càrrega i transport.
6259.4 m3 × 3.61 = 22596.43
Excavació de terra vegetal, inclosa càrrega, transport a l'abocador, aplec o lloc d'ús i manteniment fins la seva utilització, inclòs cànon d'abocament i manteniment de l'abocador

| Codi | Ut | Descripció | Rendiment | Preu | Import |
|---|---|---|---|---|---|
| O0101 | h | Cap de colla | 0.008 | 26.02 | 0.21 |
| O0110 | h | Peó | 0.02 | 20.41 | 0.41 |
| M0207 | h | Retroexcavadora 100 hp | 0.01 | 59.41 | 0.59 |
| M0212B | h | Camió de trabuc 16 m³ | 0.02 | 45.4 | 0.91 |
| P1613 | u | Cànon d'abocador | 1 | 0.8 | 0.80 |
| P1615 | u | Condicionament de l'abocador (05/07/2010) | 1 | 0.5 | 0.50 |
| vg | % | Despeses indirectes | 0.031 | 6 | 0.19 |
|  |  | Total |  |  | 3.61 |

| Amidament | Llarg | Parcial |
|---|---|---|
| Eix 1 | 359.5 | 359.50 |
| Eix 2 | 263.6 | 263.60 |
| Eix 3 | 115 | 115.00 |
| Eix 4 | 2846.6 | 2846.60 |
| Eix 5 | 294.4 | 294.40 |
| Eix 6 | 2212.8 | 2212.80 |
| Eix 7 | 102.1 | 102.10 |
| Eix 8 | 65.4 | 65.40 |
| Subtotal |  | 6259.40 |
| Total |  | 6259.4 |

**E0302** m3 Excavació en desmunt en qualsevol tipus de terreny, abocador i condicionament (30% roca)
5428.6 m3 × 5.43 = 29477.30
Excavació en desmunt en qualsevol tipus de terreny, amb càrrega i transport a l'interior d'obra o abocador controlat inclòs canon d'abocador i condicionament del mateix.

| Codi | Ut | Descripció | Rendiment | Preu | Import |
|---|---|---|---|---|---|
| O0101 | h | Cap de colla | 0.012 | 26.02 | 0.31 |
| O0110 | h | Peó | 0.025 | 20.41 | 0.51 |
| M0207B | h | Retroexcavadora amb martell trencador | 0.025 | 68.89 | 1.72 |
| M0212B | h | Camió de trabuc 16 m³ | 0.025 | 45.4 | 1.14 |
| P1613 | u | Cànon d'abocador | 1.2 | 0.8 | 0.96 |
| P1615 | u | Condicionament de l'abocador | 1 | 0.5 | 0.50 |
| vg | % | Despeses indirectes | 0.048 | 6 | 0.29 |
|  |  | Total |  |  | 5.43 |

| Amidament | Llarg | Parcial |
|---|---|---|
| Segons llistats |  |  |
| Eix 1 | 291.2 | 291.20 |
| Eix 2 | 191.9 | 191.90 |
| Eix 3 | 100.3 | 100.30 |
| Eix 4 | 2855 | 2855.00 |
| Eix 5 | 69.4 | 69.40 |
| Eix 6 | 1876.5 | 1876.50 |
| Eix 7 | 9.5 | 9.50 |
| Eix 8 | 34.8 | 34.80 |
| Subtotal |  | 5428.60 |
| Total |  | 5428.6 |

**E0305** m3 Excavació rases i pous, mitjans mecànics, cànon abocador (10% roca)
1032.5 m3 × 12.39 = 12792.68
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.801438 | 0.08 |
| M0212B | h | Camió de trabuc 16 m³ | 0.06 | 45.4 | 2.72 |
| P1613 | u | Cànon d'abocador | 1.2 | 0.8 | 0.96 |
| vg | % | Despeses indirectes | 0.105 | 6 | 0.63 |
|  |  | Total |  |  | 12.39 |

| Amidament | Llarg | Parcial |
|---|---|---|
| Excavacions sanejament |  |  |
| Eix 1 | 66.2 | 66.20 |
| Eix 2 | 0.9 | 0.90 |
| Eix 3 | 8.1 | 8.10 |
| Eix 4 | 507.6 | 507.60 |
| Eix 5 | 115.8 | 115.80 |
| Eix 6 | 314.8 | 314.80 |
| Eix 7 | 18.8 | 18.80 |
| Eix 8 | 0.3 | 0.30 |
| Subtotal |  | 1032.50 |
| Total |  | 1032.5 |

**E0315** m3 Terraplè amb compactació, material pròpia obra, inclòs transport
5294.63 m3 × 5.02 = 26579.04
Terraplenat i piconatge amb material apte de la pròpia obra, en tongades de més de 25 cm i fins a 50 cm amb un grau de compactació segons capa i amb base l'assaig de referència, inclòs cànon d'extracció i transport.

| Codi | Ut | Descripció | Rendiment | Preu | Import |
|---|---|---|---|---|---|
| O0101 | h | Cap de colla | 0.006 | 26.02 | 0.16 |
| O0102 | h | Oficial 1ª | 0.01 | 24.56 | 0.25 |
| O0110 | h | Peó | 0.025 | 20.41 | 0.51 |
| M0208 | h | Motoanivelladora (maquinària; 12/01/2009) | 0.011 | 73.35024 | 0.81 |
| M0213 | h | Camió cisterna de 8 m³ (maquinària; 23/07/1998) | 0.009 | 48 | 0.43 |
| M0209 | h | Corró vibratori autop. 8 a 10 t (maquinària; 12/01/2009) | 0.015 | 46.25598 | 0.69 |
| M0204 | h | Pala carregadora pneumàtics | 0.015 | 58.268112 | 0.87 |
| M0212B | h | Camió de trabuc 16 m³ | 0.023 | 45.4 | 1.04 |
| vg | % | Despeses indirectes | 0.044 | 6 | 0.26 |
|  |  | Total |  |  | 5.02 |

| Amidament | Llarg | Parcial |
|---|---|---|
| Segons llistats |  |  |
| Eix 1 | 234.08 | 234.08 |
| Eix 2 | 237.05 | 237.05 |
| Eix 3 | 19.14 | 19.14 |
| Eix 4 | 2560.03 | 2560.03 |
| Eix 5 | 793.87 | 793.87 |
| Eix 6 | 1170.51 | 1170.51 |
| Eix 7 | 268.29 | 268.29 |
| Eix 8 | 11.66 | 11.66 |
| Subtotal |  | 5294.63 |
| Total |  | 5294.63 |

## 03 ESTRUCTURES
Import: 221597.31

### 03.01 BARRANC DE L'OLIVERA
Import: 116810.86

#### 03.01.01 ENDERROCS
Import: 3067.95

**E0305** m3 Excavació rases i pous, mitjans mecànics, cànon abocador (10% roca)
52.49 m3 × 12.39 = 650.35

| Amidament | Llarg | Ample | Alt | Parcial |
|---|---|---|---|---|
| Tauler | 22.1 | 6.25 | 0.38 | 52.49 |
| Total |  |  |  | 52.49 |

**E02085** m3 Enderroc estructures formigó armat, inclòs transport a abocador
26.24 m3 × 48.01 = 1259.78
Enderroc d'estructures de formigó armat, inclòs transport a l'abocador, cànon i condicionament del mateix.

| Codi | Ut | Descripció | Rendiment | Preu | Import |
|---|---|---|---|---|---|
| O0102 | h | Oficial 1ª | 0.14 | 24.56 | 3.44 |
| O0110 | h | Peó | 0.7 | 20.41 | 14.29 |
| M0207B | h | Retroexcavadora amb martell trencador | 0.25 | 68.89 | 17.22 |
| M0229 | h | Compressor d'aire de gasoil 3m³ | 0.4 | 7.05687 | 2.82 |
| M0212B | h | Camió de trabuc 16 m³ | 0.15 | 45.4 | 6.81 |
| P1613 | u | Cànon d'abocador | 1.2 | 0.8 | 0.96 |
| vg | % | Despeses indirectes | 0.412 | 6 | 2.47 |
|  |  | Total |  |  | 48.01 |

| Amidament | Uts. | Llarg | Ample | Alt | Parcial |
|---|---|---|---|---|---|
| Tauler | 0.5 | 22.1 | 6.25 | 0.38 | 26.24 |
| Total |  |  |  |  | 26.24 |

**E0206** m3 Enderroc estructures de pedra, inclòs transport a abocador
26.24 m3 × 31.44 = 824.99
Enderroc d'estructures de pedra, inclòs transport a l'abocador, cànon i condicionament del mateix.

| Codi | Ut | Descripció | Rendiment | Preu | Import |
|---|---|---|---|---|---|
| O0102 | h | Oficial 1ª | 0.05 | 24.56 | 1.23 |
| O0110 | h | Peó | 0.4 | 20.41 | 8.16 |
| M0207B | h | Retroexcavadora amb martell trencador | 0.2 | 68.89 | 13.78 |
| M0212B | h | Camió de trabuc 16 m³ | 0.125 | 45.4 | 5.68 |
| P1613 | u | Cànon d'abocador | 1.2 | 0.8 | 0.96 |
| vg | % | Despeses indirectes | 0.271 | 6 | 1.63 |
|  |  | Total |  |  | 31.44 |

| Amidament | Uts. | Llarg | Ample | Alt | Parcial |
|---|---|---|---|---|---|
| tauler | 0.5 | 22.1 | 6.25 | 0.38 | 26.24 |
| Total |  |  |  |  | 26.24 |

**E0214** m Desmuntatge barrera de seguretat flexible i demolició ancoratges
44.2 m × 7.53 = 332.83

| Amidament | Uts. | Llarg | Parcial |
|---|---|---|---|
|  | 2 | 22.1 | 44.20 |
| Total |  |  | 44.2 |

#### 03.01.02 TAULER
Import: 39539.72

**E0515** m2 Encofrat de fusta per a fonaments i/o formigó ocult
23.75 m2 × 25.46 = 604.68
Encofrat de fusta per a fonaments i formigó ocult, col·locat.

| Codi | Ut | Descripció | Rendiment | Preu | Import |
|---|---|---|---|---|---|
| O0101 | h | Cap de colla | 0.02 | 26.02 | 0.52 |
| O0102 | h | Oficial 1ª | 0.11 | 24.56 | 2.70 |
| O0110 | h | Peó | 0.11 | 20.41 | 2.25 |
| P0602 | kg | Filferro recuit (material; 12/01/2009) | 0.3 | 1.565904 | 0.47 |
| P0604 | kg | Claus d'acer zincats (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua 12 tn | 0.025 | 42.07 | 1.05 |
| vg | % | Despeses indirectes | 0.231 | 6 | 1.39 |
|  |  | Total |  |  | 25.46 |

| Amidament | Uts. | Llarg | Ample | Parcial |
|---|---|---|---|---|
| Recrescut recolz. extrems | 2 | 12.5 | 0.95 | 23.75 |
| Total |  |  |  | 23.75 |

**E0501** m3 Formigó HL-150 solera neteja
13.81 m3 × 70.79 = 977.61
Formigó de neteja tipus HL-150 elaborat en planta,col·locat.

| Codi | Ut | Descripció | Rendiment | Preu | Import |
|---|---|---|---|---|---|
| O0101 | h | Cap de colla | 0.02 | 26.02 | 0.52 |
| O0102 | h | Oficial 1ª | 0.08 | 24.56 | 1.96 |
| O0110 | h | Peó | 0.15 | 20.41 | 3.06 |
| P0502 | m3 | Formigó HL-150 posat a l'obra (material; 23/07/1998) | 1.02 | 60.5 | 61.71 |
| M0225 | h | Vibrador (maquinària; 12/01/2009) | 0.08 | 2.091306 | 0.17 |
| vg | % | Despeses indirectes | 0.562 | 6 | 3.37 |
|  |  | Total |  |  | 70.79 |

| Amidament | Uts. | Llarg | Ample | Alt | Parcial |
|---|---|---|---|---|---|
| tauler | 1 | 6.25 | 22.1 | 0.1 | 13.81 |
| Total |  |  |  |  | 13.81 |

**E0509** m3 Formigó HA-30 alçats
109.38 m3 × 93.5 = 10227.03
Formigó tipus HA-30 en alçats, elaborat en planta, col·locat.

| Codi | Ut | Descripció | Rendiment | Preu | Import |
|---|---|---|---|---|---|
| O0101 | h | Cap de colla | 0.03 | 26.02 | 0.78 |
| O0102 | h | Oficial 1ª | 0.08 | 24.56 | 1.96 |
| O0110 | h | Peó | 0.12 | 20.41 | 2.45 |
| P0507 | m3 | Formigó HA-30 posat a l'obra (material; 23/07/1998) | 1.02 | 75.04 | 76.54 |
| M0225 | h | Vibrador | 0.1 | 2.091306 | 0.21 |
| M0234 | h | Camió amb bomba de formigonar (maquinària; 12/01/2009) | 0.08 | 88.916562 | 7.11 |
| vg | % | Despeses indirectes | 0.741 | 6 | 4.45 |
|  |  | Total |  |  | 93.5 |

| Amidament | Uts. | Llarg | Ample | Alt | Parcial |
|---|---|---|---|---|---|
| tauler | 1 | 4.6 | 22.1 |  | 101.66 |
| Recrescut recolz. extrems | 2 | 0.65 | 6.25 | 0.95 | 7.72 |
| Subtotal |  |  |  |  | 109.38 |
| Total |  |  |  |  | 109.38 |

**E0517** kg Acer especial B-500S de límit elàstic 500 N/mm2 en barres corrugades
20929.11 kg × 1.23 = 25742.81
Subministrament d'acer B 500 S de límit elàstic 500 n/mm2 en barres corrugades, inclòs muntatge, distanciadors i col·locació.

| Codi | Ut | Descripció | Rendiment | Preu | Import |
|---|---|---|---|---|---|
| O0101 | h | Cap de colla | 0.002 | 26.02 | 0.05 |
| O0102 | h | Oficial 1ª | 0.004 | 24.56 | 0.10 |
| O0110 | h | Peó | 0.004 | 20.41 | 0.08 |
| P0602 | kg | Filferro recuit | 0.008 | 1.565904 | 0.01 |
| P0607 | kg | Acer corrugat B500S en barres (material; 23/07/1998) | 1 | 0.92 | 0.92 |
| M0245 | h | Cisalla elèctrica (maquinària; 12/01/2009) | 0.003 | 3.729324 | 0.01 |
| M0246 | h | Màquina de doblegar rodó d'acer (maquinària; 12/01/2009) | 0.003 | 2.997882 | 0.01 |
| vg | % | Despeses indirectes | 0.009 | 6 | 0.05 |
|  |  | Total |  |  | 1.23 |

| Amidament | Uts. | Llarg | Ample | Alt | Parcial |
|---|---|---|---|---|---|
| Tauler | 1 | 19143.12 |  |  | 19143.12 |
| Congreny | 2 |  | 21.96 | 22.1 | 970.63 |
| Recrescut recolz. extrems | 2 | 407.68 |  |  | 815.36 |
| Subtotal |  |  |  |  | 20929.11 |
| Total |  |  |  |  | 20929.11 |

**E0525X** m2 Reblert junt amb placa poliestirè exp. g=30 mm
170.17 m2 × 11.68 = 1987.59
Reblert de junt amb placa de poliestirè expandit de 30 mm de gruix i densitat nominal 20 kg/m3, col·locada amb adhesiu de cautxú sintètic en dissolució

| Codi | Ut | Descripció | Rendiment | Preu | Import |
|---|---|---|---|---|---|
| O0101 | h | Cap de colla | 0.014 | 26.02 | 0.36 |
| O0102 | h | Oficial 1ª | 0.14 | 24.56 | 3.44 |
| O0110 | h | Peó | 0.07 | 20.41 | 1.43 |
| P0912X | m2 | Placa de poliestirè expandit de densitat nominal 20 kg/m3 de 30 mm de gruix (material; 07/04/2022) | 1.1 | 3.85 | 4.24 |
| P0913X | kg | Adhesiu d'aplicació a dues cares de cautxú sintètic compatible amb el poliestirè (material; 07/04/2022) | 0.5 | 4.32 | 2.16 |
| vg | % | Despeses indirectes | 0.009 | 6 | 0.05 |
|  |  | Total |  |  | 11.68 |

| Amidament | Llarg | Ample | Parcial |
|---|---|---|---|
|  | 7.7 | 22.1 | 170.17 |
| Total |  |  | 170.17 |

#### 03.01.03 MICROPILONS
Import: 43261.57

**E0515** m2 Encofrat de fusta per a fonaments i/o formigó ocult
13.31 m2 × 25.46 = 338.87

| Amidament | Uts. | Llarg | Ample | Alt | Parcial |
|---|---|---|---|---|---|
| base recolzament central | 4 | 2.6 | 0.32 | 4 | 13.31 |
| Total |  |  |  |  | 13.31 |

**E0506** m3 Formigó HA-30 fonaments i soleres
2.15 m3 × 84.88 = 182.49
Formigó tipus HA-30 en fonaments, elaborat en planta,col·locat.

| Codi | Ut | Descripció | Rendiment | Preu | Import |
|---|---|---|---|---|---|
| O0101 | h | Cap de colla | 0.025 | 26.02 | 0.65 |
| O0102 | h | Oficial 1ª | 0.06 | 24.56 | 1.47 |
| O0110 | h | Peó | 0.1 | 20.41 | 2.04 |
| P0507 | m3 | Formigó HA-30 posat a l'obra | 1.02 | 75.04 | 76.54 |
| M0225 | h | Vibrador | 0.1 | 2.091306 | 0.21 |
| vg | % | Despeses indirectes | 0.662 | 6 | 3.97 |
|  |  | Total |  |  | 84.88 |

| Amidament | Uts. | Llarg | Ample | Alt | Parcial |
|---|---|---|---|---|---|
| base recolzament central | 4 | 0.4225 | 0.32 | 4 | 2.16 |
| Total |  |  |  |  | 2.15 |

**E0020** m Suplement per entubació en micropilons de qualsevol diàmetre
72 m × 35.3 = 2541.60

| Codi | Ut | Descripció | Rendiment | Preu | Import |
|---|---|---|---|---|---|
| O0101 | h | Cap de colla | 0.125 | 26.02 | 3.25 |
| O0102 | h | Oficial 1ª | 0.125 | 24.56 | 3.07 |
| O0110 | h | Peó | 0.063 | 20.41 | 1.29 |
| A0801 | m2 | Amortització de tub metàl·lic recuperable d'entubació de micropilons (23/07/1998) | 0.8 | 5.48 | 4.38 |
| A0803 | h | Equip complet de perforació de micropilons i ancoratges (23/07/1998) | 0.125 | 170.51 | 21.31 |
| %16130 | % | Despeses indirectes | 6 % | 33.30 | 2.00 |
|  |  | Total |  |  | 35.3 |

| Amidament | Uts. | Llarg | Ample | Parcial |
|---|---|---|---|---|
| Recolzament central | 4 | 3 | 4 | 48.00 |
| Recolzament extrem | 2 | 3 | 4 | 24.00 |
| Subtotal |  |  |  | 72.00 |
| Total |  |  |  | 72 |

**E05181** kg Acer S355JR en xapes per a reforços
1196.34 kg × 2.47 = 2954.96
Acer S355JR en xapes per a reforços, amb una capa d'imprimació antioxidant, col·locat a l'obra com a connexions de micropilons a bigues i lloses de fomrigó, inclòs elements de fixació i soldadures segons plànols.

| Codi | Ut | Descripció | Rendiment | Preu | Import |
|---|---|---|---|---|---|
| O0101 | h | Cap de colla | 0.004 | 26.02 | 0.10 |
| O0102 | h | Oficial 1ª | 0.015 | 24.56 | 0.37 |
| O0110 | h | Peó | 0.015 | 20.41 | 0.31 |
| M0215 | h | Grua autopropulsada de 25 tn (maquinària; 12/01/2009) | 0.001 | 50.181042 | 0.05 |
| M0216 | h | Grua autopropulsada de 40 tn (maquinària; 12/01/2009) | 0.003 | 77.429832 | 0.23 |
| M0227 | h | Grup electrògen de 45/60 kVA (maquinària; 23/09/2020) | 0.008 | 5.26 | 0.04 |
| M0235 | h | Equip de soldadura elèctrica (maquinària; 12/01/2009) | 0.008 | 14.546424 | 0.12 |
| P0902 | u | Elements de fixació, cargols i femelles per a perfils laminats (material; 23/07/1998) | 0.25 | 0.28 | 0.07 |
| P0901 | kg | Acer S355JR pefils laminats o planxa+capa inox (material; 23/07/1998) | 1.05 | 0.96 | 1.01 |
| P10206 | pp | Materials i elements auxiliars (material; 12/01/2009) | 0.008 | 3.19362 | 0.03 |
| %16130 | % | Despeses indirectes | 6 % | 2.33 | 0.14 |
|  |  | Total |  |  | 2.47 |

| Amidament | Uts. | Parcial |
|---|---|---|
| Placa | 857.22 | 857.22 |
| Recolzament extrem | 339.12 | 339.12 |
| Subtotal |  | 1196.34 |
| Total |  | 1196.34 |

**E0531X** m Execució de micropiló de diàmetre 250 mm, injecció IR o IRS
248 m × 144.12 = 35741.76
Execució de micropiló de diàmetre 250 mm en qualsevol tipus de terreny amb tub de diàmetre 177.8 mm i 10.5 mm de gruix, qualitat N-80 (límit elàstic 5600 kg/cm²), incloent excavació a rotopercusió, llots tixotròpics, armadures, injecció de morter de ciment repetitiva o repetitiva selectiva, totalment acabat. Inclòs el desplaçament, muntatge i desmuntatge a obra i retirada de l'equip de perforació per a micropilons injectats en continu amb totes les despeses de maquinària, trasllats parcials dels equips d'acord amb l'avanç de l'obra i tots els elements auxiliars que requereixi, mà d'obra, maquinària i materials.

| Codi | Ut | Descripció | Rendiment | Preu | Import |
|---|---|---|---|---|---|
| O0101 | h | Cap de colla | 0.25 | 26.02 | 6.51 |
| O0102 | h | Oficial 1ª | 0.25 | 24.56 | 6.14 |
| O0110 | h | Peó | 0.25 | 20.41 | 5.10 |
| P1614 | kg | Llot tixotròpic (material; 12/01/2009) | 0.06 | 0.082416 | 0.00 |
| P0301 | m3 | Sorra per a formigons i morters (material; 23/07/1998) | 0.12 | 22.15 | 2.66 |
| P1601 | m3 | Aigua (material; 23/07/1998) | 0.06 | 0.65 | 0.04 |
| P0404 | tn | Ciment portland CEM 42,5N (material; 23/07/1998) | 0.112 | 101.6 | 11.38 |
| P0606 | kg | Acer ST-52 (TM-80) en tubs per a micropilons (material; 23/07/1998) | 51.25 | 1.2 | 61.50 |
| A0803 | h | Equip complet de perforació de micropilons i ancoratges | 0.25 | 170.51 | 42.63 |
| %16130 | % | Despeses indirectes | 6 % | 135.96 | 8.16 |
|  |  | Total |  |  | 144.12 |

| Amidament | Uts. | Llarg | Ample | Parcial |
|---|---|---|---|---|
| Recolzament central | 4 | 11 | 4 | 176.00 |
| Recolzament extrem | 2 | 9 | 4 | 72.00 |
| Subtotal |  |  |  | 248.00 |
| Total |  |  |  | 248 |

**E0907** m Suplement per perforació de fonaments de formigó en micropilons
12.4 m × 121.12 = 1501.89
Suplement per perforació de fonaments de formigó en micropilons de qualsevol diàmetre.

| Codi | Ut | Descripció | Rendiment | Preu | Import |
|---|---|---|---|---|---|
| O0101 | h | Cap de colla | 0.25 | 26.02 | 6.51 |
| O0102 | h | Oficial 1ª | 0.5 | 24.56 | 12.28 |
| O0110 | h | Peó | 0.5 | 20.41 | 10.21 |
| A0803 | h | Equip complet de perforació de micropilons i ancoratges | 0.5 | 170.51 | 85.26 |
| %16130 | % | Despeses indirectes | 6 % | 114.26 | 6.86 |
|  |  | Total |  |  | 121.12 |

| Amidament | Llarg | Ample | Parcial |
|---|---|---|---|
|  | 248 | 0.05 | 12.40 |
| Total |  |  | 12.4 |

#### 03.01.04 PRELLOSA
Import: 12837.62

**E0515** m2 Encofrat de fusta per a fonaments i/o formigó ocult
26.94 m2 × 25.46

| Amidament | Uts. | Llarg | Ample | Alt | Parcial |
|---|---|---|---|---|---|
| Prelloses | 2 | 0.22 | 2.77 | 22.1 | 26.94 |
| Total |  |  |  |  | 26.94 |

**E0516** m2 Encofrat de fusta per a formigó vist
119.99 m2 × 32.18
Encofrat de fusta per a formigó vist, col·locat.

| Codi | Ut | Descripció | Rendiment | Preu | Import |
|---|---|---|---|---|---|
| O0101 | h | Cap de colla | 0.02 | 26.02 | 0.52 |
| O0102 | h | Oficial 1ª | 0.2 | 24.56 | 4.91 |
| O0110 | h | Peó | 0.2 | 20.41 | 4.08 |
| P0602 | kg | Filferro recuit | 0.3 | 1.565904 | 0.47 |
| P0604 | kg | Claus d'acer zincats | 0.15 | 1.710132 | 0.26 |
| P0701 | m | Tauló de fusta de pi | 2 | 0.422382 | 0.84 |
| P0702 | m3 | Llata de fusta de pi | 0.001 | 288.456 | 0.29 |
| P0704 | m2 | Tauler de fusta de pi 22 mm. | 1 | 15.049 | 15.05 |
| P0706 | u | Puntal telescòpic. | 0.05 | 11.290992 | 0.56 |
| P0707 | l | Desencofrant | 0.06 | 1.59681 | 0.10 |
| M0214 | h | Camió grua 12 tn | 0.08 | 42.07 | 3.37 |
| vg | % | Despeses indirectes | 0.288 | 6 | 1.73 |
|  |  | Total |  |  | 32.18 |

| Amidament | Uts. | Llarg | Ample | Alt | Parcial |
|---|---|---|---|---|---|
| Prelloses | 2 | 0.98 | 2.77 | 22.1 | 119.99 |
| Total |  |  |  |  | 119.99 |

**E0509** m3 Formigó HA-30 alçats
9.79 m3 × 93.5

| Amidament | Uts. | Llarg | Ample | Alt | Parcial |
|---|---|---|---|---|---|
| Prelloses | 2 | 0.08 | 2.77 | 22.1 | 9.79 |
| Total |  |  |  |  | 9.79 |

**E0517** kg Acer especial B-500S de límit elàstic 500 N/mm2 en barres corrugades
5319.76 kg × 1.23

| Amidament | Uts. | Llarg | Ample | Alt | Parcial |
|---|---|---|---|---|---|
| Prelloses | 2 | 43.45 | 2.77 | 22.1 | 5319.76 |
| Total |  |  |  |  | 5319.76 |

**E051X** m Soldadura (07/04/2022)
246.09 m × 3.375

| Amidament | Uts. | Llarg | Ample | Alt | Parcial |
|---|---|---|---|---|---|
| Prelloses | 2 | 2.01 | 2.77 | 22.1 | 246.09 |
| Total |  |  |  |  | 246.09 |

#### 03.01.05 MURS
Import: 8598.23

**E0516** m2 Encofrat de fusta per a formigó vist
25.11 m2 × 32.18 = 808.04

| Amidament | Uts. | Llarg | Ample | Parcial |
|---|---|---|---|---|
| Mur 1 - 1.8m | 1 | 3.4 | 1.8 | 6.12 |
| Mur 2 - 1.8m | 1 | 3.5 | 1.8 | 6.30 |
| Mur 3 - 1.8m | 1 | 3.41 | 1.8 | 6.14 |
| Mur 4 - 1.8m | 1 | 3.64 | 1.8 | 6.55 |
| Subtotal |  |  |  | 25.11 |
| Total |  |  |  | 25.11 |

**E0515** m2 Encofrat de fusta per a fonaments i/o formigó ocult
37.95 m2 × 25.46 = 966.21

| Amidament | Uts. | Llarg | Ample | Parcial |
|---|---|---|---|---|
| Mur 1 - 1.8m | 1 | 3.4 | 1.8 | 6.12 |
| Mur 2 - 1.8m | 1 | 3.5 | 1.8 | 6.30 |
| Mur 3 - 1.8m | 1 | 3.41 | 1.8 | 6.14 |
| Mur 4 - 1.8m | 1 | 3.64 | 1.8 | 6.55 |
| Sabata mur 1 - 1.8m | 1 | 6.8 | 0.4 | 2.72 |
| Sabata mur 2 - 1.8m | 1 | 7 | 0.4 | 2.80 |
| Sabata mur 3 - 1.8m | 1 | 6.82 | 0.4 | 2.73 |
| Sabata mur 4 - 1.8m | 1 | 11.48 | 0.4 | 4.59 |
| Subtotal |  |  |  | 37.95 |
| Total |  |  |  | 37.95 |

**E0501** m3 Formigó HL-150 solera neteja
22.62 m3 × 70.79 = 1601.27

| Amidament | Uts. | Llarg | Ample | Parcial |
|---|---|---|---|---|
| Mur 1 - 1.8m | 1 | 2.15 | 2.6 | 5.59 |
| Mur 2 - 1.8m | 1 | 2.15 | 2.6 | 5.59 |
| Mur 3 - 1.8m | 1 | 2.2 | 2.6 | 5.72 |
| Mur 4 - 1.8m | 1 | 2.2 | 2.6 | 5.72 |
| Subtotal |  |  |  | 22.62 |
| Total |  |  |  | 22.62 |

**E0506** m3 Formigó HA-30 fonaments i soleres
6.63 m3 × 84.88 = 562.75

| Amidament | Uts. | Llarg | Ample | Alt | Parcial |
|---|---|---|---|---|---|
| Sabata mur 1 - 1.8m | 1 | 2.1 | 1.5 | 0.5 | 1.58 |
| Sabata mur 2 - 1.8m | 1 | 2.1 | 1.5 | 0.6 | 1.89 |
| Sabata mur 3 - 1.8m | 1 | 2.1 | 1.5 | 0.5 | 1.58 |
| Sabata mur 4 - 1.8m | 1 | 2.1 | 1.5 | 0.5 | 1.58 |
| Subtotal |  |  |  |  | 6.63 |
| Total |  |  |  |  | 6.63 |

**E0509** m3 Formigó HA-30 alçats
10.68 m3 × 93.5 = 998.58

| Amidament | Uts. | Llarg | Ample | Alt | Parcial |
|---|---|---|---|---|---|
| Mur 1 - 1.8m | 1 | 3.4 | 1.8 | 0.4 | 2.45 |
| Mur 2 - 1.8m | 1 | 3.5 | 1.8 | 0.5 | 3.15 |
| Mur 3 - 1.8m | 1 | 3.41 | 1.8 | 0.4 | 2.46 |
| Mur 4 - 1.8m | 1 | 3.64 | 1.8 | 0.4 | 2.62 |
| Subtotal |  |  |  |  | 10.68 |
| Total |  |  |  |  | 10.68 |

**E0517** kg Acer especial B-500S de límit elàstic 500 N/mm2 en barres corrugades
2084.9 kg × 1.23 = 2564.43

| Amidament | Uts. | Llarg | Ample | Parcial |
|---|---|---|---|---|
| Mur 1 - 1.8m | 1 | 95.25 | 3.4 |  |
| Mur 2 - 1.8m | 1 | 95.25 | 3.5 |  |
| Mur 3 - 1.8m | 1 | 95.25 | 3.41 |  |
| Mur 4 - 1.8m | 1 | 95.25 | 3.64 |  |
| Sabata mur 1 - 1.8m | 1 | 71.88 | 2.625 |  |
| Sabata mur 2 - 1.8m | 1 | 71.88 | 2.625 |  |
| Sabata mur 3 - 1.8m | 1 | 71.88 | 2.625 |  |
| Sabata mur 4 - 1.8m | 1 | 71.88 | 2.625 |  |
| Subtotal |  |  |  |  |
| Total |  |  |  | 2084.9 |

**E0650** m2 Feltre geotextil de polipropilè 350 g/m2
25.11 m2 × 5.06 = 127.06
Feltre geotextil de polipropilè amb un pes mínim de 350 g/m2 no teixit, 100% foradat per ambdues cares, amb resistència a la perforació igual o superior a 4250 N, inclòs pèrdues per retalls i encavalcaments, regularització i anivellament de superfície d'assentament, totalment col·locat.

| Codi | Ut | Descripció | Rendiment | Preu | Import |
|---|---|---|---|---|---|
| O0101 | h | Cap de colla | 0.003 | 26.02 | 0.08 |
| O0102 | h | Oficial 1ª | 0.03 | 24.56 | 0.74 |
| O0110 | h | Peó | 0.03 | 20.41 | 0.61 |
| P06426 | m2 | Geotèxtil 350 g/m2 resist>= 4250 N (material; 12/01/2009) | 1.1 | 3.049392 | 3.35 |
| vg | % | Despeses indirectes | 0.045 | 6 | 0.27 |
|  |  | Total |  |  | 5.06 |

| Amidament | Uts. | Llarg | Ample | Parcial |
|---|---|---|---|---|
| Mur 1 - 1.8m | 1 | 3.4 | 1.8 | 6.12 |
| Mur 2 - 1.8m | 1 | 3.5 | 1.8 | 6.30 |
| Mur 3 - 1.8m | 1 | 3.41 | 1.8 | 6.14 |
| Mur 4 - 1.8m | 1 | 3.64 | 1.8 | 6.55 |
| Subtotal |  |  |  | 25.11 |
| Total |  |  |  | 25.11 |

**E0535** m2 Membrana drenant HDPE nòduls de 8 mm > 300 kN/m2 (23/07/1998)
25.11 m2 × 16.57 = 416.07
Membrana drenant de polietilè d'alta densitat HDPE amb nòduls de 8 mm de gruix amb làmina drenant de polipropilè, unida per termofusió a un geotèxtil no teixit de polipropilè, amb resistència a la compressió > 300 kN/m2, resistent als agents químics, arrels, a la contaminació de fongs i bacteris, no degradable, fixada mecànicament en paraments verticals, inclòs pèrdues per retalls i encavalcaments, totalment col·locada.

| Codi | Ut | Descripció | Rendiment | Preu | Import |
|---|---|---|---|---|---|
| O0110 | h | Peó | 0.08 | 20.41 | 1.63 |
| O0101 | h | Cap de colla | 0.02 | 26.02 | 0.52 |
| O0102 | h | Oficial 1ª | 0.08 | 24.56 | 1.96 |
| P2009 | m2 | Làmina PEAD nòduls 8 mm, feltre PP, làmina PE i resist. 400 kN/m2 (material; 23/09/2020) | 1.1 | 7.36 | 8.10 |
| P0604 | kg | Claus d'acer zincats | 2 | 1.710132 | 3.42 |
| %16134 | % | Despeses indirectes (23/09/2020) | 6 % | 15.63 | 0.94 |
|  |  | Total |  |  | 16.57 |

| Amidament | Uts. | Llarg | Ample | Parcial |
|---|---|---|---|---|
| Mur 1 - 1.8m | 1 | 3.4 | 1.8 | 6.12 |
| Mur 2 - 1.8m | 1 | 3.5 | 1.8 | 6.30 |
| Mur 3 - 1.8m | 1 | 3.41 | 1.8 | 6.14 |
| Mur 4 - 1.8m | 1 | 3.64 | 1.8 | 6.55 |
| Subtotal |  |  |  | 25.11 |
| Total |  |  |  | 25.11 |

**E08671** m Tub dren DN 160 mm PE corrugat i doble paret TP
13.95 m × 10.94 = 152.61
Tub dren de 160 mm de diàmetre nominal de PE corrugat i doble paret, totalment ranurat, col·locat en rasa de trasdós de mur per al drenatge.

| Codi | Ut | Descripció | Rendiment | Preu | Import |
|---|---|---|---|---|---|
| O0102 | h | Oficial 1ª | 0.05 | 24.56 | 1.23 |
| O0110 | h | Peó | 0.05 | 20.41 | 1.02 |
| P11511 | m | Tub PE DN160 mm doble paret TP (material; 22/06/2022) | 1 | 6.31 | 6.31 |
| P1171 | pp | Accessoris i connexions PVC (material; 12/01/2009) | 1 | 1.761642 | 1.76 |
| %16130 | % | Despeses indirectes | 6 % | 10.32 | 0.62 |
|  |  | Total |  |  | 10.94 |

| Amidament | Uts. | Llarg | Parcial |
|---|---|---|---|
| Mur 1 - 1.8m | 1 | 3.4 | 3.40 |
| Mur 2 - 1.8m | 1 | 3.5 | 3.50 |
| Mur 3 - 1.8m | 1 | 3.41 | 3.41 |
| Mur 4 - 1.8m | 1 | 3.64 | 3.64 |
| Subtotal |  |  | 13.95 |
| Total |  |  | 13.95 |

**E0533** m2 Pintura bituminosa en extradós de murs (tres capes) (23/07/1998)
25.11 m2 × 2.46 = 61.77

| Codi | Ut | Descripció | Rendiment | Preu | Import |
|---|---|---|---|---|---|
| O0102 | h | Oficial 1ª | 0.02 | 24.56 | 0.49 |
| O0110 | h | Peó | 0.08 | 20.41 | 1.63 |
| P0412 | kg | Emulsió bituminosa tipus C50BF4 IMP (material; 23/07/1998) | 1.8 | 0.19 | 0.34 |
|  |  | Total |  |  | 2.46 |

| Amidament | Uts. | Llarg | Ample | Parcial |
|---|---|---|---|---|
| Mur 1 - 1.8m | 1 | 3.4 | 1.8 | 6.12 |
| Mur 2 - 1.8m | 1 | 3.5 | 1.8 | 6.30 |
| Mur 3 - 1.8m | 1 | 3.41 | 1.8 | 6.14 |
| Mur 4 - 1.8m | 1 | 3.64 | 1.8 | 6.55 |
| Subtotal |  |  |  | 25.11 |
| Total |  |  |  | 25.11 |

**E0320** m3 Rebliment i piconatge de material granular o seleccionat en extradós
14.65 m3 × 23.17 = 339.44
Rebliment i piconatge de sòl seleccionat o granular, procedent de préstec en l'extradós de murs i estreps, estès amb tongades de 25 cms de gruix com a màxim, humectat i compactat > 100 MPa.

| Codi | Ut | Descripció | Rendiment | Preu | Import |
|---|---|---|---|---|---|
| O0101 | h | Cap de colla | 0.05 | 26.02 | 1.30 |
| O0110 | h | Peó | 0.1 | 20.41 | 2.04 |
| P0309 | m3 | Material granular seleccionat (material; 12/01/2009) | 1 | 16.9983 | 17.00 |
| M0213 | h | Camió cisterna de 8 m³ | 0.01 | 48 | 0.48 |
| M0207 | h | Retroexcavadora 100 hp | 0.01 | 59.41 | 0.59 |
| M0211 | h | Corró de llança 650 kg (maquinària; 12/01/2009) | 0.05 | 9.611766 | 0.48 |
| vg | % | Despeses indirectes | 0.213 | 6 | 1.28 |
|  |  | Total |  |  | 23.17 |

| Amidament | Uts. | Llarg | Ample | Parcial |
|---|---|---|---|---|
| Mur 1 - 1.8m | 1 | 3.4 | 1.05 | 3.57 |
| Mur 2 - 1.8m | 1 | 3.5 | 1.05 | 3.68 |
| Mur 3 - 1.8m | 1 | 3.41 | 1.05 | 3.58 |
| Mur 4 - 1.8m | 1 | 3.64 | 1.05 | 3.82 |
| Subtotal |  |  |  | 14.65 |
| Total |  |  |  | 14.65 |

#### 03.01.06 ACABATS
Import: 9505.77

**E08204** u Bonera per estructures amb reixa de fosa 360x360x40 mm C-250
12 u × 106.64 = 1279.68
Bunera per a estructures amb bústia i reixa de fosa de 360x360x40 mm amb bastiment, classe C-250, abatible, acabat amb pintura negra asfàltica, tub de PVC 110 mm de diàmetre, totalment col·locada i acabada.

| Codi | Ut | Descripció | Rendiment | Preu | Import |
|---|---|---|---|---|---|
| O0101 | h | Cap de colla | 0.1 | 26.02 | 2.60 |
| O0102 | h | Oficial 1ª | 1 | 24.56 | 24.56 |
| O0110 | h | Peó | 1 | 20.41 | 20.41 |
| P1149 | m | Tub PVC DN 110 mm PN10 (material; 23/07/1998) | 0.5 | 1.6 | 0.80 |
| P06205 | u | Reixa i bastiment 360x360x46 mm. C-250 negre asfàltic (material; 23/07/1998) | 1 | 51.48 | 51.48 |
| P10209 | pp | Petit material (material; 12/01/2009) | 0.025 | 29.834592 | 0.75 |
| %16130 | % | Despeses indirectes | 6 % | 100.60 | 6.04 |
|  |  | Total |  |  | 106.64 |

**E0532** m2 Impermeabilització tauler pont (23/07/1998)
201.11 m2 × 5.65 = 1136.27

| Codi | Ut | Descripció | Rendiment | Preu | Import |
|---|---|---|---|---|---|
| O0102 | h | Oficial 1ª | 0.05 | 24.56 | 1.23 |
| O0110 | h | Peó | 0.2 | 20.41 | 4.08 |
| P0412 | kg | Emulsió bituminosa tipus C50BF4 IMP | 1.8 | 0.19 | 0.34 |
|  |  | Total |  |  | 5.65 |

| Amidament | Llarg | Ample | Parcial |
|---|---|---|---|
| Tauler | 22.1 | 9.1 | 201.11 |
| Total |  |  | 201.11 |

**E052X** m2 Retirada de vegetació en paraments verticals (22/06/2022)
251.13 m2 × 16.12 = 4048.22

| Amidament | Uts. | Llarg | Ample | Alt | Parcial |
|---|---|---|---|---|---|
| Interior pont | 5 | 7.5 | 5.55 |  | 208.13 |
| Exterior | 2 |  |  | 21.5 | 43.00 |
| Subtotal |  |  |  |  | 251.13 |
| Total |  |  |  |  | 251.13 |

| Codi | Ut | Descripció | Quantitat | Preu | Import |
|---|---|---|---|---|---|
| E053X | m | Injecció de fissura en fàbrica de maó amb beurada cal/ciment a una profunditat màxima de 30 cm (22/06/2022) | 20 | 68.29 | 1365.80 |
| E054X | m2 | Reparació de qualsevol tipus de fàbrica fins a una profunditat de 50 mm (22/06/2022) | 10 | 33.36 | 333.60 |
| E055X | m2 | Reparació de fàbrica de mamposteria amb cal (22/06/2022) | 10 | 95.04 | 950.40 |
| E056X | m2 | Rejuntat per a qualsevol tipus de fàbrica (22/06/2022) | 20 | 19.59 | 391.80 |

### 03.02 RIERA DE LA FONT
Import: 104786.45

#### 03.02.01 ENDERROCS
Import: 1767.34

**E0305** m3 Excavació rases i pous, mitjans mecànics, cànon abocador (10% roca)
30.04 m3 × 12.39 = 372.20

| Amidament | Llarg | Ample | Alt | Parcial |
|---|---|---|---|---|
| Buidat reblert pont existent | 13.4 | 5.9 | 0.38 | 30.04 |
| Total |  |  |  | 30.04 |

**E02085** m3 Enderroc estructures formigó armat, inclòs transport a abocador
15.02 m3 × 48.01 = 721.11

| Amidament | Uts. | Llarg | Ample | Alt | Parcial |
|---|---|---|---|---|---|
|  | 0.5 | 13.4 | 5.9 | 0.38 | 15.02 |
| Total |  |  |  |  | 15.02 |

**E0206** m3 Enderroc estructures de pedra, inclòs transport a abocador
15.02 m3 × 31.44 = 472.23

| Amidament | Uts. | Llarg | Ample | Alt | Parcial |
|---|---|---|---|---|---|
|  | 0.5 | 13.4 | 5.9 | 0.38 | 15.02 |
| Total |  |  |  |  | 15.02 |

**E0214** m Desmuntatge barrera de seguretat flexible i demolició ancoratges
26.8 m × 7.53 = 201.80

| Amidament | Uts. | Llarg | Parcial |
|---|---|---|---|
|  | 2 | 13.4 | 26.80 |
| Total |  |  | 26.8 |

#### 03.02.02 TAULER
Import: 24988.03

**E0515** m2 Encofrat de fusta per a fonaments i/o formigó ocult
22.04 m2 × 25.46 = 561.14

| Amidament | Uts. | Llarg | Alt | Parcial |
|---|---|---|---|---|
| Recrescut recolz. extrems | 2 | 11.6 | 0.95 | 22.04 |
| Total |  |  |  | 22.04 |

**E0501** m3 Formigó HL-150 solera neteja
8.04 m3 × 70.79 = 569.15

| Amidament | Uts. | Llarg | Ample | Alt | Parcial |
|---|---|---|---|---|---|
| Tauler | 1 | 6 | 13.4 | 0.1 | 8.04 |
| Total |  |  |  |  | 8.04 |

**E0509** m3 Formigó HA-30 alçats
66.66 m3 × 93.5 = 6232.71

| Amidament | Uts. | Llarg | Ample | Alt | Parcial |
|---|---|---|---|---|---|
| Tauler | 1 | 4.44 | 13.4 |  | 59.50 |
| Recrescut recolz. extrems | 2 | 0.65 | 5.8 | 0.95 | 7.16 |
| Subtotal |  |  |  |  | 66.66 |
| Total |  |  |  |  | 66.66 |

**E0517** kg Acer especial B-500S de límit elàstic 500 N/mm2 en barres corrugades
13400.4 kg × 1.23 = 16482.49

| Amidament | Uts. | Llarg | Ample | Alt | Parcial |
|---|---|---|---|---|---|
| Tauler | 1 | 11996.51 |  |  | 11996.51 |
| Congreny | 2 |  | 21.96 | 13.4 | 588.53 |
| Recrescut recolz. extrems | 2 | 407.68 |  |  | 815.36 |
| Subtotal |  |  |  |  | 13400.40 |
| Total |  |  |  |  | 13400.4 |

**E0525X** m2 Reblert junt amb placa poliestirè exp. g=30 mm
97.82 m2 × 11.68 = 1142.54

| Amidament | Llarg | Ample | Parcial |
|---|---|---|---|
|  | 13.4 | 7.3 | 97.82 |
| Total |  |  | 97.82 |

#### 03.02.03 MICROPILONS
Import: 32977.04

**E0515** m2 Encofrat de fusta per a fonaments i/o formigó ocult
3.33 m2 × 25.46 = 84.78

| Amidament | Uts. | Llarg | Ample | Parcial |
|---|---|---|---|---|
| base recolzament central | 4 | 2.6 | 0.32 | 3.33 |
| Total |  |  |  | 3.33 |

**E0506** m3 Formigó HA-30 fonaments i soleres
0.54 m3 × 84.88 = 45.84

| Amidament | Uts. | Llarg | Ample | Parcial |
|---|---|---|---|---|
| base recolzament central | 4 | 0.4225 | 0.32 | 0.54 |
| Total |  |  |  | 0.54 |

**E0020** m Suplement per entubació en micropilons de qualsevol diàmetre
54.8 m × 35.3 = 1934.44

| Amidament | Uts. | Llarg | Ample | Parcial |
|---|---|---|---|---|
| Recolzament central | 1 | 5 | 4 | 20.00 |
| Recolzament extrem | 2 | 4.35 | 4 | 34.80 |
| Subtotal |  |  |  | 54.80 |
| Total |  |  |  | 54.8 |

**E05181** kg Acer S355JR en xapes per a reforços
598.17 kg × 2.47 = 1477.48

| Amidament | Uts. | Parcial |
|---|---|---|
| Placa | 428.61 | 428.61 |
| Recolzament extrem | 169.56 | 169.56 |
| Subtotal |  | 598.17 |
| Total |  | 598.17 |

**E0531X** m Execució de micropiló de diàmetre 250 mm, injecció IR o IRS
196 m × 144.12 = 28247.52

| Amidament | Uts. | Llarg | Ample | Parcial |
|---|---|---|---|---|
| Recolzament central | 1 | 17 | 4 | 68.00 |
| Recolzament extrem | 2 | 16 | 4 | 128.00 |
| Subtotal |  |  |  | 196.00 |
| Total |  |  |  | 196 |

**E0907** m Suplement per perforació de fonaments de formigó en micropilons
9.8 m × 121.12 = 1186.98

| Amidament | Llarg | Ample | Parcial |
|---|---|---|---|
|  | 196 | 0.05 | 9.80 |
| Total |  |  | 9.8 |

#### 03.02.04 PRELLOSA
Import: 7784.01

**E0515** m2 Encofrat de fusta per a fonaments i/o formigó ocult
16.33 m2 × 25.46

| Amidament | Uts. | Llarg | Ample | Alt | Parcial |
|---|---|---|---|---|---|
| Prelloses | 2 | 0.22 | 2.77 | 13.4 | 16.33 |
| Total |  |  |  |  | 16.33 |

**E0516** m2 Encofrat de fusta per a formigó vist
72.75 m2 × 32.18

| Amidament | Uts. | Llarg | Ample | Alt | Parcial |
|---|---|---|---|---|---|
|  | 2 | 0.98 | 2.77 | 13.4 | 72.75 |
| Total |  |  |  |  | 72.75 |

**E0509** m3 Formigó HA-30 alçats
5.94 m3 × 93.5

| Amidament | Uts. | Llarg | Ample | Alt | Parcial |
|---|---|---|---|---|---|
| Prelloses | 2 | 0.08 | 2.77 | 13.4 | 5.94 |
| Total |  |  |  |  | 5.94 |

**E0517** kg Acer especial B-500S de límit elàstic 500 N/mm2 en barres corrugades
3225.55 kg × 1.23

| Amidament | Uts. | Llarg | Ample | Alt | Parcial |
|---|---|---|---|---|---|
| Prelloses | 2 | 43.45 | 2.77 | 13.4 | 3225.55 |
| Total |  |  |  |  | 3225.55 |

**E051X** m Soldadura
149.21 m × 3.375

| Amidament | Uts. | Llarg | Ample | Alt | Parcial |
|---|---|---|---|---|---|
| Prelloses | 2 | 2.01 | 2.77 | 13.4 | 149.21 |
| Total |  |  |  |  | 149.21 |

#### 03.02.05 MURS
Import: 29630.49

**E0516** m2 Encofrat de fusta per a formigó vist
109.75 m2 × 32.18 = 3531.76

| Amidament | Uts. | Parcial |
|---|---|---|
| Mur 1 - 3m | 20.1 | 20.10 |
| Mur 2 - 4.7m | 46.295 | 46.30 |
| Mur 3 - 3m | 16.65 | 16.65 |
| Mur 4 - 3m | 26.7 | 26.70 |
| Subtotal |  | 109.75 |
| Total |  | 109.75 |

**E0515** m2 Encofrat de fusta per a fonaments i/o formigó ocult
142.72 m2 × 25.46 = 3633.65

| Amidament | Uts. | Parcial |
|---|---|---|
| Mur 1 - 3m | 20.1 | 20.10 |
| Mur 2 - 4.7m | 46.295 | 46.30 |
| Mur 3 - 3m | 16.65 | 16.65 |
| Mur 4 - 3m | 26.7 | 26.70 |
| Sabata mur 1 - 3m | 6.7 | 6.70 |
| Sabata mur 2 - 4.7m | 11.82 | 11.82 |
| Sabata mur 3 - 3m | 5.55 | 5.55 |
| Sabata mur 4 - 3m | 8.9 | 8.90 |
| Subtotal |  | 142.72 |
| Total |  | 142.72 |

**E0501** m3 Formigó HL-150 solera neteja
6.99 m3 × 70.79 = 494.82

| Amidament | Uts. | Parcial |
|---|---|---|
| Mur 1 - 3m | 1.34 | 1.34 |
| Mur 2 - 4.7m | 2.758 | 2.76 |
| Mur 3 - 3m | 1.11 | 1.11 |
| Mur 4 - 3m | 1.78 | 1.78 |
| Subtotal |  | 6.99 |
| Total |  | 6.99 |

**E0506** m3 Formigó HA-30 fonaments i soleres
34.41 m3 × 84.88 = 2920.72

| Amidament | Uts. | Llarg | Ample | Alt | Parcial |
|---|---|---|---|---|---|
| Sabata mur 1 - 3m | 1 | 6.7 | 1.8 | 0.5 | 6.03 |
| Sabata mur 2 - 4.7m | 1 | 9.85 | 2.6 | 0.6 | 15.37 |
| Sabata mur 3 - 3m | 1 | 5.55 | 1.8 | 0.5 | 5.00 |
| Sabata mur 4 - 3m | 1 | 8.9 | 1.8 | 0.5 | 8.01 |
| Subtotal |  |  |  |  | 34.41 |
| Total |  |  |  |  | 34.41 |

**E0509** m3 Formigó HA-30 alçats
48.53 m3 × 93.5 = 4537.56

| Amidament | Uts. | Llarg | Ample | Alt | Parcial |
|---|---|---|---|---|---|
| Mur 1 - 3m | 1 | 6.7 | 3 | 0.4 | 8.04 |
| Mur 2 - 4.7m | 1 | 9.85 | 4.7 | 0.5 | 23.15 |
| Mur 3 - 3m | 1 | 5.55 | 3 | 0.4 | 6.66 |
| Mur 4 - 3m | 1 | 8.9 | 3 | 0.4 | 10.68 |
| Subtotal |  |  |  |  | 48.53 |
| Total |  |  |  |  | 48.53 |

**E0517** kg Acer especial B-500S de límit elàstic 500 N/mm2 en barres corrugades
7442.86 kg × 1.23 = 9154.72

| Amidament | Uts. | Llarg | Ample | Parcial |
|---|---|---|---|---|
| Mur 1 - 3m | 1 | 127.76 | 6.7 | 855.99 |
| Mur 2 - 4.7m | 1 | 213.42 | 9.85 | 2102.19 |
| Mur 3 - 3m | 1 | 127.76 | 5.55 | 709.07 |
| Mur 4 - 3m | 1 | 127.76 | 8.9 | 1137.06 |
| Sabata mur 1.5 m | 1 | 71.62 | 6.7 | 479.85 |
| Sabata mur 4 m | 1 | 114.09 | 9.85 | 1123.79 |
|  | 1 | 71.62 | 5.55 | 397.49 |
|  | 1 | 71.62 | 8.9 | 637.42 |
| Subtotal |  |  |  | 7442.86 |
| Total |  |  |  | 7442.86 |

**E0650** m2 Feltre geotextil de polipropilè 350 g/m2
109.75 m2 × 5.06 = 555.34

| Amidament | Uts. | Llarg | Ample | Parcial |
|---|---|---|---|---|
| Mur 1 - 3m | 1 | 6.7 | 3 | 20.10 |
| Mur 2 - 4.7m | 1 | 9.85 | 4.7 | 46.30 |
| Mur 3 - 3m | 1 | 5.55 | 3 | 16.65 |
| Mur 4 - 3m | 1 | 8.9 | 3 | 26.70 |
| Subtotal |  |  |  | 109.75 |
| Total |  |  |  | 109.75 |

**E0535** m2 Membrana drenant HDPE nòduls de 8 mm > 300 kN/m2
109.75 m2 × 16.57 = 1818.56

| Amidament | Uts. | Llarg | Ample | Parcial |
|---|---|---|---|---|
| Mur 1 - 3m | 1 | 6.7 | 3 | 20.10 |
| Mur 2 - 4.7m | 1 | 9.85 | 4.7 | 46.30 |
| Mur 3 - 3m | 1 | 5.55 | 3 | 16.65 |
| Mur 4 - 3m | 1 | 8.9 | 3 | 26.70 |
| Subtotal |  |  |  | 109.75 |
| Total |  |  |  | 109.75 |

**E08671** m Tub dren DN 160 mm PE corrugat i doble paret TP
31 m × 10.94 = 339.14

| Amidament | Uts. | Llarg | Parcial |
|---|---|---|---|
| Mur 1 - 3m | 1 | 6.7 | 6.70 |
| Mur 2 - 4.7m | 1 | 9.85 | 9.85 |
| Mur 3 - 3m | 1 | 5.55 | 5.55 |
| Mur 4 - 3m | 1 | 8.9 | 8.90 |
| Subtotal |  |  | 31.00 |
| Total |  |  | 31 |

**E0533** m2 Pintura bituminosa en extradós de murs (tres capes)
109.75 m2 × 2.46 = 269.99

| Amidament | Uts. | Llarg | Ample | Parcial |
|---|---|---|---|---|
| Mur 1 - 3m | 1 | 6.7 | 3 | 20.10 |
| Mur 2 - 4.7m | 1 | 9.85 | 4.7 | 46.30 |
| Mur 3 - 3m | 1 | 5.55 | 3 | 16.65 |
| Mur 4 - 3m | 1 | 8.9 | 3 | 26.70 |
| Subtotal |  |  |  | 109.75 |
| Total |  |  |  | 109.75 |

**E0320** m3 Rebliment i piconatge de material granular o seleccionat en extradós
102.47 m3 × 23.17 = 2374.23

| Amidament | Uts. | Llarg | Ample | Parcial |
|---|---|---|---|---|
| Mur 1 - 3m | 1 | 6.7 | 2.33 | 15.61 |
| Mur 2 - 4.7m | 1 | 9.85 | 5.4 | 53.19 |
| Mur 3 - 3m | 1 | 5.55 | 2.33 | 12.93 |
| Mur 4 - 3m | 1 | 8.9 | 2.33 | 20.74 |
| Subtotal |  |  |  | 102.47 |
| Total |  |  |  | 102.47 |

#### 03.02.06 ACABATS
Import: 7639.54

**E08204** u Bonera per estructures amb reixa de fosa 360x360x40 mm C-250
6 u × 106.64 = 639.84

**E0532** m2 Impermeabilització tauler pont
121.94 m2 × 5.65 = 688.96

| Amidament | Llarg | Ample | Parcial |
|---|---|---|---|
| Tauler | 13.4 | 9.1 | 121.94 |
| Total |  |  | 121.94 |

**E052X** m2 Retirada de vegetació en paraments verticals
202.8 m2 × 16.12 = 3269.14

| Amidament | Uts. | Llarg | Ample | Alt | Parcial |
|---|---|---|---|---|---|
| Interior pont | 2 | 7.5 | 10.1 |  | 151.50 |
| Exterior | 2 |  |  | 25.65 | 51.30 |
| Subtotal |  |  |  |  | 202.80 |
| Total |  |  |  |  | 202.8 |

| Codi | Ut | Descripció | Quantitat | Preu | Import |
|---|---|---|---|---|---|
| E053X | m | Injecció de fissura en fàbrica de maó amb beurada cal/ciment a una profunditat màxima de 30 cm | 20 | 68.29 | 1365.80 |
| E054X | m2 | Reparació de qualsevol tipus de fàbrica fins a una profunditat de 50 mm | 10 | 33.36 | 333.60 |
| E055X | m2 | Reparació de fàbrica de mamposteria amb cal | 10 | 95.04 | 950.40 |
| E056X | m2 | Rejuntat per a qualsevol tipus de fàbrica | 20 | 19.59 | 391.80 |

## 04 AFERMATS
Import: 675014.07

**E0331** m3 Terraplè amb compactació, material seleccionat, inclòs càrrega i transport
7637.3 m3 × 14.17 = 108220.54
Terraplenat i piconatge amb material seleccionat procedent de préstec, en tongades de més de 25 cm i fins a 50 cm amb un grau de compactació segons capa i amb base l'assaig de referència, inclòs cànon d'extracció i transport.

| Codi | Ut | Descripció | Rendiment | Preu | Import |
|---|---|---|---|---|---|
| O0101 | h | Cap de colla | 0.006 | 26.02 | 0.16 |
| O0102 | h | Oficial 1ª | 0.012 | 24.56 | 0.29 |
| O0110 | h | Peó | 0.027 | 20.41 | 0.55 |
| P0311 | m3 | Sòl seleccionat tipus 2 (material; 23/07/1998) | 1 | 7.87 | 7.87 |
| M0208 | h | Motoanivelladora | 0.013 | 73.35024 | 0.95 |
| M0213 | h | Camió cisterna de 8 m³ | 0.013 | 48 | 0.62 |
| M0209 | h | Corró vibratori autop. 8 a 10 t | 0.018 | 46.25598 | 0.83 |
| M0204 | h | Pala carregadora pneumàtics | 0.018 | 58.268112 | 1.05 |
| M0212B | h | Camió de trabuc 16 m³ | 0.027 | 45.4 | 1.23 |
| vg | % | Despeses indirectes | 0.103 | 6 | 0.62 |
|  |  | Total |  |  | 14.17 |

| Amidament | Llarg | Parcial |
|---|---|---|
| Eix 1 | 417.1 | 417.10 |
| Eix 2 | 407.9 | 407.90 |
| Eix 3 | 116.8 | 116.80 |
| Eix 4 | 3510.8 | 3510.80 |
| Eix 5 | 371.4 | 371.40 |
| Eix 6 | 2654.5 | 2654.50 |
| Eix 7 | 87 | 87.00 |
| Eix 8 | 71.8 | 71.80 |
| Subtotal |  | 7637.30 |
| Total |  | 7637.3 |

**E0601** m3 Base granular de tot-u artificial, amb motoanivelladora
6281.2 m3 × 23.9 = 150120.68
Base granular de tot-u artificial ZA 0/32 o ZA 0/20, SE>35, LA<35, no plàstica, estesa i col·locada amb motoanivelladora, humectada i compactada en 2 tongades amb base l'assaig de referència.

| Codi | Ut | Descripció | Rendiment | Preu | Import |
|---|---|---|---|---|---|
| O0101 | h | Cap de colla | 0.003 | 26.02 | 0.08 |
| O0102 | h | Oficial 1ª | 0.008 | 24.56 | 0.20 |
| O0110 | h | Peó | 0.016 | 20.41 | 0.33 |
| P1601 | m3 | Aigua | 0.13 | 0.65 | 0.08 |
| P03061 | m3 | Tot-u artificial SE>35 NP ZA20 ZA32 (material; 23/07/1998) | 1.15 | 17 | 19.55 |
| M0208 | h | Motoanivelladora | 0.016 | 73.35024 | 1.17 |
| M0213 | h | Camió cisterna de 8 m³ | 0.016 | 48 | 0.77 |
| M0210 | h | Corró vibratori autop. 10 a 12 t (maquinària; 12/01/2009) | 0.012 | 51.540906 | 0.62 |
| vg | % | Despeses indirectes | 0.184 | 6 | 1.10 |
|  |  | Total |  |  | 23.9 |

| Amidament | Llarg | Parcial |
|---|---|---|
| Eix 1 |  |  |
| Eix 2 | 334.7 | 334.70 |
| Eix 3 | 351.9 | 351.90 |
| Eix 4 | 56.5 | 56.50 |
| Eix 5 | 2859.4 | 2859.40 |
| Eix 6 | 327.9 | 327.90 |
| Eix 7 | 2225.4 | 2225.40 |
| Eix 8 | 67.4 | 67.40 |
|  | 58 | 58.00 |
| Subtotal |  | 6281.20 |
| Total |  | 6281.2 |

**E0604** t Paviment de MBC tipus AC16 surf S 50/70 GR
3108.83 t × 57.86 = 179876.90
Paviment de mescla bituminosa en calent tipus formigó bituminós AC16 surf 50/70 S amb granulat granític per a capa de trànsit, estesa i compactada.

| Codi | Ut | Descripció | Rendiment | Preu | Import |
|---|---|---|---|---|---|
| O0101 | h | Cap de colla | 0.014 | 26.02 | 0.36 |
| O0110 | h | Peó | 0.063 | 20.41 | 1.29 |
| P04140 | t | M.B.C. tipus AC16 surf S en obra (material; 23/07/1998) | 1 | 51 | 51.00 |
| M0236 | h | Estenedora per a mescles (maquinària; 23/07/1998) | 0.009 | 70.66 | 0.64 |
| M0239 | h | Corró de llanda metàl·lica (maquinària; 23/07/1998) | 0.009 | 41.57 | 0.37 |
| M0237 | h | Piconadora de pneumàtics 15 tn (maquinària; 23/07/1998) | 0.009 | 62.36 | 0.56 |
| M0220 | h | Escombradora autopropulsada | 0.009 | 42.15 | 0.38 |
| M0213 | h | Camió cisterna de 8 m³ | 0.009 | 48 | 0.43 |
| vg | % | Despeses indirectes | 0.472 | 6 | 2.83 |
|  |  | Total |  |  | 57.86 |

| Amidament | Llarg | Ample | Parcial |
|---|---|---|---|
| Eix 1 | 61.5 | 2.45 | 150.68 |
| Eix 2 | 42.6 | 2.45 | 104.37 |
| Eix 3 | 45.1 | 2.45 | 110.50 |
| Eix 4 | 519.7 | 2.45 | 1273.27 |
| Eix 5 | 40.5 | 2.45 | 99.23 |
| Eix 6 | 542.4 | 2.45 | 1328.88 |
| Eix 7 | 9.3 | 2.45 | 22.79 |
| Eix 8 | 7.8 | 2.45 | 19.11 |
| Subtotal |  |  | 3108.83 |
| Total |  |  | 3108.83 |

**E0606** t Paviment de MBC. tipus AC22 base G 50/70 CA
4181.93 t × 52.35 = 218924.04
Paviment de mescla bituminosa en calent tipus formigó bituminós AC22 base 50/70 G amb granulat calcari, estesa en capa base, intermitja, saneigs, apedaçats i/o regularitzacions, compactada.

| Codi | Ut | Descripció | Rendiment | Preu | Import |
|---|---|---|---|---|---|
| O0101 | h | Cap de colla | 0.012 | 26.02 | 0.31 |
| O0110 | h | Peó | 0.055 | 20.41 | 1.12 |
| P0417 | t | M.B.C. tipus AC22 base G en obra (material; 23/07/1998) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Llarg | Ample | Parcial |
|---|---|---|---|
| Eix 1 |  |  |  |
| AC22 | 44.3 | 2.45 | 108.54 |
| Regularització | 39.8 | 2.45 | 97.51 |
| Eix 2 |  |  |  |
| Ac22 | 59.8 | 2.45 | 146.51 |
| Regularitzacio |  |  |  |
| Eix 3 |  |  |  |
| AC22 | 2.1 | 2.45 | 5.15 |
| Regularització | 19.1 | 2.45 | 46.80 |
| Eix 4 |  |  |  |
| Ac22 | 418.7 | 2.45 | 1025.82 |
| Regularitzacio | 378.8 | 2.45 | 928.06 |
| Eix 5 |  |  |  |
| Ac22 | 56.8 | 2.45 | 139.16 |
| Regularització |  |  |  |
| Eix 6 |  |  |  |
| Ac22 | 312.2 | 2.45 | 764.89 |
| Regularització | 375.3 | 2.45 | 919.49 |
| Eix 7 |  |  |  |
| AC22 |  |  |  |
| Regularització |  |  |  |
| Eix 8 |  |  |  |
| Ac22 |  |  |  |
| Subtotal: Regularitzacio |  |  | 4181.93 |
| Total |  |  | 4181.93 |

**E0611** m2 Reg emprimació tipus C50BF4 IMP (dotació 1,5 kg/m2)
16340.44 m2 × 0.38 = 6209.37
Reg d'emprimació amb emulsió bituminosa catiònica tipus C50BF4 IMP (dotació 1,50 kg/m2) i protecció del reg, si s'escau i segons indicacions de la Direcció d'Obra amb àrid de cobertura rentat triturat de 2-4 mm o sorra matxucada, inclòs preparació de la superfície existent.

| Codi | Ut | Descripció | Rendiment | Preu | Import |
|---|---|---|---|---|---|
| O0102 | h | Oficial 1ª | 0.001 | 24.56 | 0.02 |
| O0110 | h | Peó | 0.001 | 20.41 | 0.02 |
| P0412 | kg | Emulsió bituminosa tipus C50BF4 IMP | 1.4 | 0.19 | 0.27 |
| M0217 | h | Camió cisterna reg asfàltic (maquinària; 12/01/2009) | 0.001 | 50.68584 | 0.05 |
| vg | % | Despeses indirectes | 0.003 | 6 | 0.02 |
|  |  | Total |  |  | 0.38 |

| Amidament | Llarg | Parcial |
|---|---|---|
| Eix 1 | 853.53 | 853.53 |
| Eix 2 | 887.974 | 887.97 |
| Eix 3 | 144.36 | 144.36 |
| Eix 4 | 7530.2 | 7530.20 |
| Eix 5 | 822.9 | 822.90 |
| Eix 6 | 5785.16 | 5785.16 |
| Eix 7 | 169.62 | 169.62 |
| Eix 8 | 146.7 | 146.70 |
| Subtotal |  | 16340.44 |
| Total |  | 16340.44 |

**E0612** m2 Reg d'adherència termoadherent C60B3 TER (dotació 0,5 kg/m2)
36445.44 m2 × 0.32 = 11662.54
Reg d'adherència amb emulsió bituminosa catiònica termoadherent tipus C60B3 TER (dotació 0,50 kg/m2), aplicada de forma uniforme, inclòs preparació de la superfície existent.

| Codi | Ut | Descripció | Rendiment | Preu | Import |
|---|---|---|---|---|---|
| O0102 | h | Oficial 1ª | 0.001 | 24.56 | 0.02 |
| O0110 | h | Peó | 0.001 | 20.41 | 0.02 |
| P0406 | kg | Emulsió bituminosa termoadherent C60B3 TER (material; 23/07/1998) | 0.4 | 0.43 | 0.17 |
| M0217 | h | Camió cisterna reg asfàltic | 0.001 | 50.68584 | 0.05 |
| M0220 | h | Escombradora autopropulsada | 0.001 | 42.15 | 0.04 |
| vg | % | Despeses indirectes | 0.003 | 6 | 0.02 |
|  |  | Total |  |  | 0.32 |

| Amidament | Llarg | Parcial |
|---|---|---|
| Eix 1 |  |  |
| AC16 surf | 1233.46 | 1233.46 |
| Regularització | 375.82 | 375.82 |
| Eix 2 |  |  |
| AC16 surf | 852.25 | 852.25 |
| Regularització |  |  |
| Eix 3 |  |  |
| AC16 surf | 397.24 | 397.24 |
| Regularització | 102.65 | 102.65 |
| Eix 4 |  |  |
| AC16 surf | 10450.4 | 10450.40 |
| Regularització | 4747.42 | 4747.42 |
| Eix 5 |  |  |
| AC16 surf | 811.38 | 811.38 |
| Regularització |  |  |
| Eix 6 |  |  |
| AC16 surf | 10909.43 | 10909.43 |
| Regularització | 6288.23 | 6288.23 |
| Eix 7 |  |  |
| AC16 surf | 152.4 | 152.40 |
| Regularització |  |  |
| Eix 8 |  |  |
| AC16 surf | 124.76 | 124.76 |
| Subtotal: Regularització |  | 36445.44 |
| Total |  | 36445.44 |

## 05 DRENATGE
Import: 107077.29

### 05.01 DRENATGE TRANSVERSAL
Import: 15134.93

#### 05.01.01 O.D. PK 14+000 T-310z
Import: 270.99

**E03281** m Neteja d'obres de drenatge transversal
9 m × 30.11 = 270.99
Neteja d'obres de drenatge transversal de qualsevol tipus en forma de calaix, volta, clavegueró, tub, etc., amb mitjans mecànics i manuals, inclòs càrrega i transport a l'abocador de les runes, cànon d'abocament i manteniment de l'abocador.

| Codi | Ut | Descripció | Rendiment | Preu | Import |
|---|---|---|---|---|---|
| O0101 | h | Cap de colla | 0.1 | 26.02 | 2.60 |
| O0110 | h | Peó | 0.15 | 20.41 | 3.06 |
| M0204 | h | Pala carregadora pneumàtics | 0.15 | 58.268112 | 8.74 |
| M0212B | h | Camió de trabuc 16 m³ | 0.15 | 45.4 | 6.81 |
| M0213 | h | Camió cisterna de 8 m³ | 0.15 | 48 | 7.20 |
| %16130 | % | Despeses indirectes | 6 % | 28.41 | 1.70 |
|  |  | Total |  |  | 30.11 |

#### 05.01.02 O.D. PK 1+068 T-321
Import: 1957.41

**E0208** m3 Enderroc estructures formigó en massa, inclòs transport a abocador
3 m3 × 35.12 = 105.36
Enderroc d'estructures de formigó en massa, inclòs transport a l'abocador, cànon i condicionament del mateix.

| Codi | Ut | Descripció | Rendiment | Preu | Import |
|---|---|---|---|---|---|
| O0102 | h | Oficial 1ª | 0.08 | 24.56 | 1.96 |
| O0110 | h | Peó | 0.4 | 20.41 | 8.16 |
| M0207B | h | Retroexcavadora amb martell trencador | 0.24 | 68.89 | 16.53 |
| M0212B | h | Camió de trabuc 16 m³ | 0.125 | 45.4 | 5.68 |
| P1613 | u | Cànon d'abocador | 1.2 | 0.8 | 0.96 |
| vg | % | Despeses indirectes | 0.305 | 6 | 1.83 |
|  |  | Total |  |  | 35.12 |

| Amidament | Uts. | Llarg | Parcial |
|---|---|---|---|
| Entrada existent | 1 | 3 | 3.00 |
| Total |  |  | 3 |

**E03281** m Neteja d'obres de drenatge transversal
10 m × 30.11 = 301.10

| Amidament | Uts. | Llarg | Parcial |
|---|---|---|---|
| Col·lector existent | 1 | 10 | 10.00 |
| Total |  |  | 10 |

**E0305** m3 Excavació rases i pous, mitjans mecànics, cànon abocador (10% roca)
6.39 m3 × 12.39 = 79.17

| Amidament | Uts. | Llarg | Ample | Alt | Parcial |
|---|---|---|---|---|---|
| Tub 600 mm | 1 | 3 | 1.2 | 1 | 3.60 |
| Imposta tub | 1 | 1.2 | 0.4 | 0.2 | 0.10 |
| Base entrada | 1 | 1.2 | 0.5 | 0.3 | 0.18 |
| Base entrada tub | 1 | 1.2 | 0.35 | 0.6 | 0.25 |
| Base aletes entrada | 2 | 1.1 | 1 | 0.5 | 1.10 |
| Rasclet entrada | 1 | 1.5 | 0.5 | 0.7 | 0.53 |
| Emmacat de pedra entrada | 1 | 2.1 | 1.5 | 0.2 | 0.63 |
| Subtotal |  |  |  |  | 6.39 |
| Total |  |  |  |  | 6.39 |

**E08771** m Tub de PP corrugat doble capa Ø600 mm
3 m × 47.15 = 141.45
Tub de PP corrugat doble capa de 600 mm. de diàmetre nominal i SN 8 kN/m2, inclòs pp de peces especials i accessoris, col·locat.

| Codi | Ut | Descripció | Rendiment | Preu | Import |
|---|---|---|---|---|---|
| O0101 | h | Cap de colla | 0.05 | 26.02 | 1.301 |
| O0102 | h | Oficial 1ª | 0.25 | 24.56 | 6.140 |
| O0110 | h | Peó | 0.25 | 20.41 | 5.103 |
| P124401 | m | Tub de pp DN600 mm., SN 8 kN/m2 (material; 07/04/2022) | 1 | 24.66 | 24.660 |
| P%1615 | % | Part proporcional accessoris (10/08/1999) | 30 % | 24.660 | 7.398 |
| vg | % | Despeses indirectes | 0.424 | 6 | 2.544 |
|  |  | Total |  |  | 47.15 |

| Amidament | Uts. | Llarg | Parcial |
|---|---|---|---|
| Tub 600 mm | 1 | 3 | 3.00 |
| Total |  |  | 3 |

**E0317** m3 Rebliment i piconatge rasa, material pròpia obra, inclòs càrrega i transport
1.2 m3 × 4.64 = 5.57
Rebliment i piconatge de rasa amb compactació amb base a l'assaig de referència amb material apte procedent de la pròpia obra, inclòs càrrega i transport.

| Codi | Ut | Descripció | Rendiment | Preu | Import |
|---|---|---|---|---|---|
| O0101 | h | Cap de colla | 0.01 | 26.02 | 0.26 |
| O0102 | h | Oficial 1ª | 0.03 | 24.56 | 0.74 |
| O0110 | h | Peó | 0.07 | 20.41 | 1.43 |
| M0207 | h | Retroexcavadora 100 hp | 0.025 | 59.41 | 1.49 |
| M0211 | h | Corró de llança 650 kg | 0.05 | 9.611766 | 0.48 |
| vg | % | Despeses indirectes | 0.04 | 6 | 0.24 |
|  |  | Total |  |  | 4.64 |

| Amidament | Uts. | Llarg | Ample | Alt | Parcial |
|---|---|---|---|---|---|
| Tub 600 mm | 1 | 3 | 1 | 0.4 | 1.20 |
| Total |  |  |  |  | 1.2 |

**E0515** m2 Encofrat de fusta per a fonaments i/o formigó ocult
12.81 m2 × 25.46 = 326.14

| Amidament | Uts. | Llarg | Ample | Alt | Parcial |
|---|---|---|---|---|---|
| Aletes entrada | 2 | 1.2 |  | 0.25 | 0.60 |
| Base entrada | 2 | 1.2 |  | 0.3 | 0.72 |
|  | 1 | 0.5 |  | 0.3 | 0.15 |
| Base entrada tub | 2 | 1.2 | 0.35 |  | 0.84 |
|  | 2 | 1.2 |  | 0.6 | 1.44 |
|  | 2 |  | 0.35 | 0.6 | 0.42 |
| Base aletes entrada | 4 | 1.2 |  | 0.5 | 2.40 |
|  | 2 | 1.2 |  | 0.5 | 1.20 |
| Rasclet entrada | 2 | 2.1 |  | 0.5 | 2.10 |
|  | 2 | 2.1 |  | 0.7 | 2.94 |
| Subtotal |  |  |  |  | 12.81 |
| Total |  |  |  |  | 12.81 |

**E0516** m2 Encofrat de fusta per a formigó vist
7.56 m2 × 32.18 = 243.28

| Amidament | Uts. | Llarg | Ample | Alt | Parcial |
|---|---|---|---|---|---|
| Aletes entrada | 4 | 1.2 |  | 1 | 4.80 |
|  | 2 |  | 0.25 | 1 | 0.50 |
| Imposta entrada | 2 | 1.2 |  | 0.4 | 0.96 |
|  | 2 |  | 0.4 | 0.4 | 0.32 |
| Entrada tub | 2 | 1 |  | 0.35 | 0.70 |
|  | 2 |  | 0.4 | 0.35 | 0.28 |
| Subtotal |  |  |  |  | 7.56 |
| Total |  |  |  |  | 7.56 |

**E0501** m3 Formigó HL-150 solera neteja
0.24 m3 × 70.79 = 16.99

| Amidament | Uts. | Llarg | Ample | Alt | Parcial |
|---|---|---|---|---|---|
| Base aletes entrada | 2 | 1.2 | 1 | 0.1 | 0.24 |
| Total |  |  |  |  | 0.24 |

**E0502** m3 Formigó HM-20 fonaments
2.25 m3 × 79.42 = 178.70
Formigó en massa tipus HM-20 en fonaments i soleres, elaborat en planta, col·locat.

| Codi | Ut | Descripció | Rendiment | Preu | Import |
|---|---|---|---|---|---|
| O0101 | h | Cap de colla | 0.025 | 26.02 | 0.65 |
| O0102 | h | Oficial 1ª | 0.1 | 24.56 | 2.46 |
| O0110 | h | Peó | 0.2 | 20.41 | 4.08 |
| P0503 | m3 | Formigó HM-20 posat a l'obra (material; 23/07/1998) | 1.02 | 67 | 68.34 |
| M0225 | h | Vibrador | 0.16 | 2.091306 | 0.33 |
| vg | % | Despeses indirectes | 0.593 | 6 | 3.56 |
|  |  | Total |  |  | 79.42 |

| Amidament | Uts. | Llarg | Ample | Alt | Parcial |
|---|---|---|---|---|---|
| Revestiment tub 600 mm | 1 | 3 | 1 | 1 | 3.00 |
| Deducció tub 600 mm | -1 | 3 | 0.28 |  | -0.84 |
| Base entrada | 1 | 0.6 | 0.5 | 0.3 | 0.09 |
| Subtotal |  |  |  |  | 2.25 |
| Total |  |  |  |  | 2.25 |

**E0505** m3 Formigó HA-25 fonaments i soleres
1.98 m3 × 82.53 = 163.41
Formigó tipus HA-25 en fonaments i soleres, elaborat en planta,col·locat.

| Codi | Ut | Descripció | Rendiment | Preu | Import |
|---|---|---|---|---|---|
| O0101 | h | Cap de colla | 0.025 | 26.02 | 0.65 |
| O0102 | h | Oficial 1ª | 0.1 | 24.56 | 2.46 |
| O0110 | h | Peó | 0.2 | 20.41 | 4.08 |
| P0505 | m3 | Formigó HA-25 posat a l'obra (material; 23/07/1998) | 1.02 | 70 | 71.40 |
| M0225 | h | Vibrador | 0.1 | 2.091306 | 0.21 |
| vg | % | Despeses indirectes | 0.622 | 6 | 3.73 |
|  |  | Total |  |  | 82.53 |

| Amidament | Uts. | Llarg | Ample | Alt | Parcial |
|---|---|---|---|---|---|
| Base entrada tub | 1 | 1.2 | 0.35 | 0.6 | 0.25 |
| Base aletes entrada | 2 | 1.2 | 1 | 0.5 | 1.20 |
| Subtotal |  |  |  |  | 1.45 |
| Rasclet entrada | 1 | 1.5 | 0.5 | 0.7 | 0.53 |
| Subtotal |  |  |  |  | 0.53 |
| Total |  |  |  |  | 1.98 |

**E0508** m3 Formigó HA-25 alçats
0.47 m3 × 87.97 = 41.35
Formigó tipus HA-25 en alçats, elaborat en planta, col·locat.

| Codi | Ut | Descripció | Rendiment | Preu | Import |
|---|---|---|---|---|---|
| O0101 | h | Cap de colla | 0.03 | 26.02 | 0.78 |
| O0102 | h | Oficial 1ª | 0.08 | 24.56 | 1.96 |
| O0110 | h | Peó | 0.12 | 20.41 | 2.45 |
| P0505 | m3 | Formigó HA-25 posat a l'obra | 1.02 | 70 | 71.40 |
| M0225 | h | Vibrador | 0.1 | 2.091306 | 0.21 |
| M0234 | h | Camió amb bomba de formigonar | 0.08 | 88.916562 | 7.11 |
| vg | % | Despeses indirectes | 0.677 | 6 | 4.06 |
|  |  | Total |  |  | 87.97 |

| Amidament | Uts. | Llarg | Ample | Alt | Parcial |
|---|---|---|---|---|---|
| Aletes entrada | 2 | 1.2 | 0.2 | 0.25 | 0.12 |
| Imposta entrada | 1 | 1.2 | 0.4 | 0.2 | 0.10 |
| Entrada tub | 1 | 1 | 1 | 0.35 | 0.35 |
| Deducció tub | -1 | 0.28 |  | 0.35 | -0.10 |
| Subtotal |  |  |  |  | 0.47 |
| Total |  |  |  |  | 0.47 |

**E0517** kg Acer especial B-500S de límit elàstic 500 N/mm2 en barres corrugades
136.2 kg × 1.23 = 167.53

| Amidament | Uts. | Llarg | Ample | Parcial |
|---|---|---|---|---|
| Fonaments i soleres | 1 | 1.8 | 60 | 108.00 |
| Alçats | 1 | 0.47 | 60 | 28.20 |
| Subtotal |  |  |  | 136.20 |
| Total |  |  |  | 136.2 |

**E0414** m2 Emmacat de pedra travada acabat rústic
3.15 m2 × 59.48 = 187.36
Emmacat de pedra de la zona, col.locada de forma irregular i travada sobre base de formigó tipus HM-20 de 10 cm de gruix, inclòs l'excavació, rebaix i encaixonat de les terres, totalment col.locada.

| Codi | Ut | Descripció | Rendiment | Preu | Import |
|---|---|---|---|---|---|
| O0101 | h | Cap de colla | 0.1 | 26.02 | 2.60 |
| O0102 | h | Oficial 1ª | 0.6 | 24.56 | 14.74 |
| O0110 | h | Peó | 1.2 | 20.41 | 24.49 |
| P0327 | m3 | Matacà de pedra gran. fonaments (material; 12/01/2009) | 0.242 | 13.979814 | 3.38 |
| E0108 | m3 | Morter de ciment elaborat a l'obra (23/07/1998) | 0.05 | 54.62 | 2.73 |
| P0503 | m3 | Formigó HM-20 posat a l'obra | 0.13 | 67 | 8.71 |
| vg | % | Despeses indirectes | 0.471 | 6 | 2.83 |
|  |  | Total |  |  | 59.48 |

| Amidament | Uts. | Llarg | Ample | Parcial |
|---|---|---|---|---|
| Entrada | 1 | 2.1 | 1.5 | 3.15 |
| Total |  |  |  | 3.15 |

#### 05.01.03 O.D. PK 1+306 T-321
Import: 5582.23

**E0208** m3 Enderroc estructures formigó en massa, inclòs transport a abocador
16 m3 × 35.12 = 561.92

| Amidament | Llarg | Ample | Alt | Parcial |
|---|---|---|---|---|
| Enderroc OD antiga | 16 | 1 | 1 | 16.00 |
| Total |  |  |  | 16 |

**E0305** m3 Excavació rases i pous, mitjans mecànics, cànon abocador (10% roca)
22.2 m3 × 12.39 = 275.06

| Amidament | Uts. | Llarg | Ample | Alt | Parcial |
|---|---|---|---|---|---|
| Tub d=500 | 1 | 15 | 1 | 1 | 15.00 |
| Aletes entrada | 2 | 1.2 | 1 | 1 | 2.40 |
| imposta tub | 1 | 0.5 | 0.4 | 0.2 | 0.04 |
| base entrada tub | 1 | 0.5 | 0.35 | 0.6 | 0.11 |
| base aletes entrada | 2 | 1.3 | 1.05 | 0.5 | 1.37 |
| base sortida tub | 1 | 0.5 | 0.35 | 0.6 | 0.11 |
| base aletes sortida | 2 | 1.3 | 1.05 | 0.5 | 1.37 |
| emmacat de pedra entrada | 1 | 3 | 1.5 | 0.2 | 0.90 |
| emmacat de pedra sortida | 1 | 3 | 1.5 | 0.2 | 0.90 |
| Subtotal |  |  |  |  | 22.20 |
| Total |  |  |  |  | 22.2 |

**E0876** m Tub de PP corrugat doble capa Ø500 mm
15 m × 32.53 = 487.95
Tub de PP corrugat doble capa de 500 mm. de diàmetre nominal i SN 8 kN/m2, inclòs pp de peces especials i accessoris, col·locat.

| Codi | Ut | Descripció | Rendiment | Preu | Import |
|---|---|---|---|---|---|
| O0101 | h | Cap de colla | 0.02 | 26.02 | 0.52 |
| O0102 | h | Oficial 1ª | 0.05 | 24.56 | 1.23 |
| O0110 | h | Peó | 0.05 | 20.41 | 1.02 |
| P1243 | m | Tub de pp DN500 mm., SN 8 kN/m2 (material; 09/10/2009) | 1 | 21.5 | 21.50 |
| P%1615 | % | Part proporcional accessoris | 30 % | 21.50 | 6.45 |
| vg | % | Despeses indirectes | 0.302 | 6 | 1.81 |
|  |  | Total |  |  | 32.53 |

| Amidament | Uts. | Llarg | Parcial |
|---|---|---|---|
| Tub 500 mm | 1 | 15 | 15.00 |
| Total |  |  | 15 |

**E0317** m3 Rebliment i piconatge rasa, material pròpia obra, inclòs càrrega i transport
6 m3 × 4.64 = 27.84

| Amidament | Uts. | Llarg | Ample | Alt | Parcial |
|---|---|---|---|---|---|
| Tub 500 mm | 1 | 15 | 1 | 0.4 | 6.00 |
| Total |  |  |  |  | 6 |

**E0515** m2 Encofrat de fusta per a fonaments i/o formigó ocult
59.82 m2 × 25.46 = 1523.02

| Amidament | Uts. | Llarg | Ample | Alt | Parcial |
|---|---|---|---|---|---|
| Aletes entrada | 2 | 1.3 |  | 2 | 5.20 |
| Aletes sortida | 2 | 1.3 |  | 2 | 5.20 |
| Base entrada tub | 2 | 0.5 | 0.35 |  | 0.35 |
|  | 2 | 0.5 |  | 0.6 | 0.60 |
| Base sortida tub | 2 | 0.5 | 0.35 |  | 0.35 |
|  | 2 | 0.5 |  | 0.6 | 0.60 |
| Base aletes entrada | 4 | 1.3 |  | 3.3 | 17.16 |
|  | 4 | 0.5 |  | 3.3 | 6.60 |
| Base aletes sortida | 4 | 1.3 |  | 3.3 | 17.16 |
|  | 4 | 0.5 |  | 3.3 | 6.60 |
| Subtotal |  |  |  |  | 59.82 |
| Total |  |  |  |  | 59.82 |

**E0516** m2 Encofrat de fusta per a formigó vist
18.7 m2 × 32.18 = 601.77

| Amidament | Uts. | Llarg | Alt | Parcial |
|---|---|---|---|---|
|  | 2 | 1.3 | 2 | 5.20 |
|  | 2 | 1.3 | 2 | 5.20 |
|  | 4 | 0.3 | 2 | 2.40 |
| imposta entrada | 2 | 0.5 | 0.2 | 0.20 |
|  | 2 | 0.5 | 0.4 | 0.40 |
| imposta sortida | 2 | 0.5 | 0.2 | 0.20 |
|  | 2 | 0.5 | 0.4 | 0.40 |
| entrada tub | 2 | 0.5 | 2 | 2.00 |
|  | 2 | 0.5 | 0.35 | 0.35 |
| sortida tub | 2 | 0.5 | 2 | 2.00 |
|  | 2 | 0.5 | 0.35 | 0.35 |
| Subtotal |  |  |  | 18.70 |
| Total |  |  |  | 18.7 |

**E0501** m3 Formigó HL-150 solera neteja
0.54 m3 × 70.79 = 38.23

| Amidament | Uts. | Llarg | Ample | Alt | Parcial |
|---|---|---|---|---|---|
| Base aletes entrada | 2 | 1.3 | 1.05 | 0.1 | 0.27 |
| Base aletes sortida | 2 | 1.3 | 1.05 | 0.1 | 0.27 |
| Subtotal |  |  |  |  | 0.54 |
| Total |  |  |  |  | 0.54 |

**E0502** m3 Formigó HM-20 fonaments
11.96 m3 × 79.42 = 949.86

| Amidament | Uts. | Llarg | Ample | Alt | Parcial |
|---|---|---|---|---|---|
| Dau de rebestiment tub | 1 | 15 | 1 | 1 | 15.00 |
| Deducció tub | -1 | 15 | 0.45 | 0.45 | -3.04 |
| Subtotal |  |  |  |  | 11.96 |
| Total |  |  |  |  | 11.96 |

**E0505** m3 Formigó HA-25 fonaments i soleres
2.96 m3 × 82.53 = 244.29

| Amidament | Uts. | Llarg | Ample | Alt | Parcial |
|---|---|---|---|---|---|
| base entrada tub | 1 | 0.5 | 0.35 | 0.6 | 0.11 |
| base aletes entrada | 2 | 1.3 | 1.05 | 0.5 | 1.37 |
| base sortida tub | 1 | 0.5 | 0.35 | 0.6 | 0.11 |
| base aletes sortida | 2 | 1.3 | 1.05 | 0.5 | 1.37 |
| Subtotal |  |  |  |  | 2.96 |
| Total |  |  |  |  | 2.96 |

**E0508** m3 Formigó HA-25 alçats
3.38 m3 × 87.97 = 297.34

| Amidament | Uts. | Llarg | Ample | Alt | Parcial |
|---|---|---|---|---|---|
| Aletes entrada | 2 | 1.3 | 0.3 | 1.8 | 1.40 |
| imposta entrada | 1 | 0.5 | 0.4 | 0.2 | 0.04 |
| entrada tub | 1 | 0.5 | 0.35 | 1.8 | 0.32 |
| deducció tub | -1 | 0.2 | 0.35 |  | -0.07 |
| aletes sortida | 2 | 1.3 | 0.3 | 1.8 | 1.40 |
| sortida tub | 1 | 0.5 | 0.35 | 1.8 | 0.32 |
| imposta sortida | 1 | 0.5 | 0.4 | 0.2 | 0.04 |
| deducció tub | -1 | 0.2 | 0.35 |  | -0.07 |
| Subtotal |  |  |  |  | 3.38 |
| Total |  |  |  |  | 3.38 |

**E0517** kg Acer especial B-500S de límit elàstic 500 N/mm2 en barres corrugades
380.4 kg × 1.23 = 467.89

| Amidament | Uts. | Llarg | Ample | Parcial |
|---|---|---|---|---|
| alçats | 1 | 3.38 | 60 | 202.80 |
| fonaments i soleres | 1 | 2.96 | 60 | 177.60 |
| Subtotal |  |  |  | 380.40 |
| Total |  |  |  | 380.4 |

**E0414** m2 Emmacat de pedra travada acabat rústic
1.8 m2 × 59.48 = 107.06

| Amidament | Uts. | Llarg | Ample | Alt | Parcial |
|---|---|---|---|---|---|
| Entrada | 1 | 1.5 | 3 | 0.2 | 0.90 |
| Sortida | 1 | 1.5 | 3 | 0.2 | 0.90 |
| Subtotal |  |  |  |  | 1.80 |
| Total |  |  |  |  | 1.8 |

#### 05.01.04 O.D. PK 0+030 CAMÍ ARBOCET
Import: 301.1

**E03281** m Neteja d'obres de drenatge transversal
10 m × 30.11 = 301.10

#### 05.01.05 O.D. PK 1+400 T-321
Import: 2298.38

**E0208** m3 Enderroc estructures formigó en massa, inclòs transport a abocador
3 m3 × 35.12 = 105.36

| Amidament | Uts. | Llarg | Parcial |
|---|---|---|---|
| Sortida existent | 1 | 3 | 3.00 |
| Total |  |  | 3 |

**E03281** m Neteja d'obres de drenatge transversal
6 m × 30.11 = 180.66

| Amidament | Uts. | Llarg | Parcial |
|---|---|---|---|
| Col·lector existent | 1 | 6 | 6.00 |
| Total |  |  | 6 |

**E0305** m3 Excavació rases i pous, mitjans mecànics, cànon abocador (10% roca)
9.6 m3 × 12.39 = 118.94

| Amidament | Uts. | Llarg | Ample | Alt | Parcial |
|---|---|---|---|---|---|
| Tub 600 mm | 1 | 5.27 | 1.2 | 1 | 6.32 |
| Imposta tub | 1 | 1.2 | 0.4 | 0.2 | 0.10 |
| Base sortida | 1 | 1.2 | 0.5 | 0.3 | 0.18 |
| Base sortida tub | 1 | 1.2 | 0.35 | 0.6 | 0.25 |
| Base aletes sortida | 2 | 1.3 | 1 | 0.5 | 1.30 |
| Rasclet sortida | 1 | 2 | 0.5 | 0.7 | 0.70 |
| Emmacat de pedra sortida | 1 | 2.5 | 1.5 | 0.2 | 0.75 |
| Subtotal |  |  |  |  | 9.60 |
| Total |  |  |  |  | 9.6 |

**E08771** m Tub de PP corrugat doble capa Ø600 mm
5.27 m × 47.15 = 248.48

| Amidament | Uts. | Llarg | Parcial |
|---|---|---|---|
| Tub 600 mm | 1 | 5.27 | 5.27 |
| Total |  |  | 5.27 |

**E0317** m3 Rebliment i piconatge rasa, material pròpia obra, inclòs càrrega i transport
2.11 m3 × 4.64 = 9.79

| Amidament | Uts. | Llarg | Ample | Alt | Parcial |
|---|---|---|---|---|---|
| Tub 600 mm | 1 | 5.27 | 1 | 0.4 | 2.11 |
| Total |  |  |  |  | 2.11 |

**E0515** m2 Encofrat de fusta per a fonaments i/o formigó ocult
14.12 m2 × 25.46 = 359.50

| Amidament | Uts. | Llarg | Ample | Alt | Parcial |
|---|---|---|---|---|---|
| Aletes sortida | 2 | 1.3 |  | 0.25 | 0.65 |
| Base sortida | 2 | 1.2 |  | 0.3 | 0.72 |
|  | 1 | 0.5 |  | 0.3 | 0.15 |
| Base sortida tub | 2 | 1.2 | 0.35 |  | 0.84 |
|  | 2 | 1.2 |  | 0.6 | 1.44 |
|  | 2 |  | 0.35 | 0.6 | 0.42 |
| Base aletes sortida | 4 | 1.3 |  | 0.5 | 2.60 |
|  | 2 | 1.3 |  | 0.5 | 1.30 |
| Rasclet sortida | 2 | 2.5 |  | 0.5 | 2.50 |
|  | 2 | 2.5 |  | 0.7 | 3.50 |
| Subtotal |  |  |  |  | 14.12 |
| Total |  |  |  |  | 14.12 |

**E0516** m2 Encofrat de fusta per a formigó vist
7.96 m2 × 32.18 = 256.15

| Amidament | Uts. | Llarg | Ample | Alt | Parcial |
|---|---|---|---|---|---|
| Aletes sortida | 4 | 1.3 |  | 1 | 5.20 |
|  | 2 |  | 0.25 | 1 | 0.50 |
| Imposta sortida | 2 | 1.2 |  | 0.4 | 0.96 |
|  | 2 |  | 0.4 | 0.4 | 0.32 |
| Sortida tub | 2 | 1 |  | 0.35 | 0.70 |
|  | 2 |  | 0.4 | 0.35 | 0.28 |
| Subtotal |  |  |  |  | 7.96 |
| Total |  |  |  |  | 7.96 |

**E0501** m3 Formigó HL-150 solera neteja
0.26 m3 × 70.79 = 18.41

| Amidament | Uts. | Llarg | Ample | Alt | Parcial |
|---|---|---|---|---|---|
| Base aletes sortida | 2 | 1.3 | 1 | 0.1 | 0.26 |
| Total |  |  |  |  | 0.26 |

**E0502** m3 Formigó HM-20 fonaments
4.39 m3 × 79.42 = 348.65

| Amidament | Uts. | Llarg | Ample | Alt | Parcial |
|---|---|---|---|---|---|
| Revestiment tub 600 mm | 1 | 5.27 | 1 | 1 | 5.27 |
| Deducció tub 600 mm | -1 | 5.27 | 0.28 |  | -1.48 |
| Base sortida | 1 | 2 | 1 | 0.3 | 0.60 |
| Subtotal |  |  |  |  | 4.39 |
| Total |  |  |  |  | 4.39 |

**E0505** m3 Formigó HA-25 fonaments i soleres
2.25 m3 × 82.53 = 185.69

| Amidament | Uts. | Llarg | Ample | Alt | Parcial |
|---|---|---|---|---|---|
| Base sortida tub | 1 | 1.2 | 0.35 | 0.6 | 0.25 |
| Base aletes sortida | 2 | 1.3 | 1 | 0.5 | 1.30 |
| Subtotal |  |  |  |  | 1.55 |
| Rasclet sortida | 1 | 2 | 0.5 | 0.7 | 0.70 |
| Subtotal |  |  |  |  | 0.70 |
| Total |  |  |  |  | 2.25 |

**E0508** m3 Formigó HA-25 alçats
0.48 m3 × 87.97 = 42.23

| Amidament | Uts. | Llarg | Ample | Alt | Parcial |
|---|---|---|---|---|---|
| Aletes entrada | 2 | 1.3 | 0.2 | 0.25 | 0.13 |
| Imposta entrada | 1 | 1.2 | 0.4 | 0.2 | 0.10 |
| Entrada tub | 1 | 1 | 1 | 0.35 | 0.35 |
| Deducció tub | -1 | 0.28 |  | 0.35 | -0.10 |
| Subtotal |  |  |  |  | 0.48 |
| Total |  |  |  |  | 0.48 |

**E0517** kg Acer especial B-500S de límit elàstic 500 N/mm2 en barres corrugades
163.8 kg × 1.23 = 201.47

| Amidament | Uts. | Llarg | Ample | Parcial |
|---|---|---|---|---|
| Fonaments i soleres | 1 | 2.25 | 60 | 135.00 |
| Alçats | 1 | 0.48 | 60 | 28.80 |
| Subtotal |  |  |  | 163.80 |
| Total |  |  |  | 163.8 |

**E0414** m2 Emmacat de pedra travada acabat rústic
3.75 m2 × 59.48 = 223.05

| Amidament | Uts. | Llarg | Ample | Parcial |
|---|---|---|---|---|
| Sortida | 1 | 2.5 | 1.5 | 3.75 |
| Total |  |  |  | 3.75 |

#### 05.01.06 O.D. PK 1+607 T-321
Import: 2048.03

**E0208** m3 Enderroc estructures formigó en massa, inclòs transport a abocador
3 m3 × 35.12 = 105.36

| Amidament | Uts. | Llarg | Parcial |
|---|---|---|---|
| Sortida existent | 1 | 3 | 3.00 |
| Total |  |  | 3 |

**E03281** m Neteja d'obres de drenatge transversal
7.4 m × 30.11 = 222.81

| Amidament | Uts. | Llarg | Parcial |
|---|---|---|---|
| Col·lector existent | 1 | 7.4 | 7.40 |
| Total |  |  | 7.4 |

**E0305** m3 Excavació rases i pous, mitjans mecànics, cànon abocador (10% roca)
7.92 m3 × 12.39 = 98.13

| Amidament | Uts. | Llarg | Ample | Alt | Parcial |
|---|---|---|---|---|---|
| Tub 600 mm | 1 | 4.13 | 1.2 | 1 | 4.96 |
| Imposta tub | 1 | 1.2 | 0.4 | 0.2 | 0.10 |
| Base sortida | 1 | 1.2 | 0.5 | 0.3 | 0.18 |
| Base sortida tub | 1 | 1.2 | 0.35 | 0.6 | 0.25 |
| Base aletes sortida | 2 | 1.2 | 1 | 0.5 | 1.20 |
| Rasclet sortida | 1 | 1.8 | 0.5 | 0.7 | 0.63 |
| Emmacat de pedra sortida | 1 | 2 | 1.5 | 0.2 | 0.60 |
| Subtotal |  |  |  |  | 7.92 |
| Total |  |  |  |  | 7.92 |

**E08771** m Tub de PP corrugat doble capa Ø600 mm
4.13 m × 47.15 = 194.73

| Amidament | Uts. | Llarg | Parcial |
|---|---|---|---|
| Tub 600 mm | 1 | 4.13 | 4.13 |
| Total |  |  | 4.13 |

**E0317** m3 Rebliment i piconatge rasa, material pròpia obra, inclòs càrrega i transport
1.65 m3 × 4.64 = 7.66

| Amidament | Uts. | Llarg | Ample | Alt | Parcial |
|---|---|---|---|---|---|
| Tub 600 mm | 1 | 4.13 | 1 | 0.4 | 1.65 |
| Total |  |  |  |  | 1.65 |

**E0515** m2 Encofrat de fusta per a fonaments i/o formigó ocult
12.09 m2 × 25.46 = 307.81

| Amidament | Uts. | Llarg | Ample | Alt | Parcial |
|---|---|---|---|---|---|
| Aletes sortida | 2 | 1.2 |  | 0.25 | 0.60 |
| Base sortida | 2 | 1.2 |  | 0.3 | 0.72 |
|  | 1 | 0.5 |  | 0.3 | 0.15 |
| Base sortida tub | 2 | 1.2 | 0.35 |  | 0.84 |
|  | 2 | 1.2 |  | 0.6 | 1.44 |
|  | 2 |  | 0.35 | 0.6 | 0.42 |
| Base aletes sortida | 4 | 1.2 |  | 0.5 | 2.40 |
|  | 2 | 1.2 |  | 0.5 | 1.20 |
| Rasclet sortida | 2 | 1.8 |  | 0.5 | 1.80 |
|  | 2 | 1.8 |  | 0.7 | 2.52 |
| Subtotal |  |  |  |  | 12.09 |
| Total |  |  |  |  | 12.09 |

**E0516** m2 Encofrat de fusta per a formigó vist
7.56 m2 × 32.18 = 243.28

| Amidament | Uts. | Llarg | Ample | Alt | Parcial |
|---|---|---|---|---|---|
| Aletes sortida | 4 | 1.2 |  | 1 | 4.80 |
|  | 2 |  | 0.25 | 1 | 0.50 |
| Imposta sortida | 2 | 1.2 |  | 0.4 | 0.96 |
|  | 2 |  | 0.4 | 0.4 | 0.32 |
| Sortida tub | 2 | 1 |  | 0.35 | 0.70 |
|  | 2 |  | 0.4 | 0.35 | 0.28 |
| Subtotal |  |  |  |  | 7.56 |
| Total |  |  |  |  | 7.56 |

**E0501** m3 Formigó HL-150 solera neteja
0.24 m3 × 70.79 = 16.99

| Amidament | Uts. | Llarg | Ample | Alt | Parcial |
|---|---|---|---|---|---|
| Base aletes sortida | 2 | 1.2 | 1 | 0.1 | 0.24 |
| Total |  |  |  |  | 0.24 |

**E0502** m3 Formigó HM-20 fonaments
3.42 m3 × 79.42 = 271.62

| Amidament | Uts. | Llarg | Ample | Alt | Parcial |
|---|---|---|---|---|---|
| Revestiment tub 600 mm | 1 | 4.13 | 1 | 1 | 4.13 |
| Deducció tub 600 mm | -1 | 4.13 | 0.28 |  | -1.16 |
| Base sortida | 1 | 1.5 | 1 | 0.3 | 0.45 |
| Subtotal |  |  |  |  | 3.42 |
| Total |  |  |  |  | 3.42 |

**E0505** m3 Formigó HA-25 fonaments i soleres
2.08 m3 × 82.53 = 171.66

| Amidament | Uts. | Llarg | Ample | Alt | Parcial |
|---|---|---|---|---|---|
| Base sortida tub | 1 | 1.2 | 0.35 | 0.6 | 0.25 |
| Base aletes sortida | 2 | 1.2 | 1 | 0.5 | 1.20 |
| Subtotal |  |  |  |  | 1.45 |
| Rasclet sortida | 1 | 1.8 | 0.5 | 0.7 | 0.63 |
| Subtotal |  |  |  |  | 0.63 |
| Total |  |  |  |  | 2.08 |

**E0508** m3 Formigó HA-25 alçats
0.47 m3 × 87.97 = 41.35

| Amidament | Uts. | Llarg | Ample | Alt | Parcial |
|---|---|---|---|---|---|
| Aletes sortida | 2 | 1.2 | 0.2 | 0.25 | 0.12 |
| Imposta sortida | 1 | 1.2 | 0.4 | 0.2 | 0.10 |
| Sortida tub | 1 | 1 | 1 | 0.35 | 0.35 |
| Deducció tub | -1 | 0.28 |  | 0.35 | -0.10 |
| Subtotal |  |  |  |  | 0.47 |
| Total |  |  |  |  | 0.47 |

**E0517** kg Acer especial B-500S de límit elàstic 500 N/mm2 en barres corrugades
153 kg × 1.23 = 188.19

| Amidament | Uts. | Llarg | Ample | Parcial |
|---|---|---|---|---|
| Fonaments i soleres | 1 | 2.08 | 60 | 124.80 |
| Alçats | 1 | 0.47 | 60 | 28.20 |
| Subtotal |  |  |  | 153.00 |
| Total |  |  |  | 153 |

**E0414** m2 Emmacat de pedra travada acabat rústic
3 m2 × 59.48 = 178.44

| Amidament | Uts. | Llarg | Ample | Parcial |
|---|---|---|---|---|
| Sortida | 1 | 2 | 1.5 | 3.00 |
| Total |  |  |  | 3 |

#### 05.01.07 O.D. PK 1+695 T-321
Import: 2134.81

**E0208** m3 Enderroc estructures formigó en massa, inclòs transport a abocador
3 m3 × 35.12 = 105.36

| Amidament | Uts. | Llarg | Parcial |
|---|---|---|---|
| Sortida existent | 1 | 3 | 3.00 |
| Total |  |  | 3 |

**E03281** m Neteja d'obres de drenatge transversal
9.3 m × 30.11 = 280.02

| Amidament | Uts. | Llarg | Parcial |
|---|---|---|---|
| Col·lector existent | 1 | 9.3 | 9.30 |
| Total |  |  | 9.3 |

**E0305** m3 Excavació rases i pous, mitjans mecànics, cànon abocador (10% roca)
8.66 m3 × 12.39 = 107.30

| Amidament | Uts. | Llarg | Ample | Alt | Parcial |
|---|---|---|---|---|---|
| Tub 500 mm | 1 | 4.75 | 1.2 | 1 | 5.70 |
| Imposta tub | 1 | 1.2 | 0.4 | 0.2 | 0.10 |
| Base sortida | 1 | 1.2 | 0.5 | 0.3 | 0.18 |
| Base sortida tub | 1 | 1.2 | 0.35 | 0.6 | 0.25 |
| Base aletes sortida | 2 | 1.2 | 1 | 0.5 | 1.20 |
| Rasclet sortida | 1 | 1.8 | 0.5 | 0.7 | 0.63 |
| Emmacat de pedra sortida | 1 | 2 | 1.5 | 0.2 | 0.60 |
| Subtotal |  |  |  |  | 8.66 |
| Total |  |  |  |  | 8.66 |

**E0876** m Tub de PP corrugat doble capa Ø500 mm
4.75 m × 32.53 = 154.52

| Amidament | Uts. | Llarg | Parcial |
|---|---|---|---|
| Tub 500 mm | 1 | 4.75 | 4.75 |
| Total |  |  | 4.75 |

**E0317** m3 Rebliment i piconatge rasa, material pròpia obra, inclòs càrrega i transport
1.9 m3 × 4.64 = 8.82

| Amidament | Uts. | Llarg | Ample | Alt | Parcial |
|---|---|---|---|---|---|
| Tub 500 mm | 1 | 4.75 | 1 | 0.4 | 1.90 |
| Total |  |  |  |  | 1.9 |

**E0515** m2 Encofrat de fusta per a fonaments i/o formigó ocult
12.09 m2 × 25.46 = 307.81

| Amidament | Uts. | Llarg | Ample | Alt | Parcial |
|---|---|---|---|---|---|
| Aletes sortida | 2 | 1.2 |  | 0.25 | 0.60 |
| Base sortida | 2 | 1.2 |  | 0.3 | 0.72 |
|  | 1 | 0.5 |  | 0.3 | 0.15 |
| Base sortida tub | 2 | 1.2 | 0.35 |  | 0.84 |
|  | 2 | 1.2 |  | 0.6 | 1.44 |
|  | 2 |  | 0.35 | 0.6 | 0.42 |
| Base aletes sortida | 4 | 1.2 |  | 0.5 | 2.40 |
|  | 2 | 1.2 |  | 0.5 | 1.20 |
| Rasclet sortida | 2 | 1.8 |  | 0.5 | 1.80 |
|  | 2 | 1.8 |  | 0.7 | 2.52 |
| Subtotal |  |  |  |  | 12.09 |
| Total |  |  |  |  | 12.09 |

**E0516** m2 Encofrat de fusta per a formigó vist
7.56 m2 × 32.18 = 243.28

| Amidament | Uts. | Llarg | Ample | Alt | Parcial |
|---|---|---|---|---|---|
| Aletes sortida | 4 | 1.2 |  | 1 | 4.80 |
|  | 2 |  | 0.25 | 1 | 0.50 |
| Imposta sortida | 2 | 1.2 |  | 0.4 | 0.96 |
|  | 2 |  | 0.4 | 0.4 | 0.32 |
| Sortida tub | 2 | 1 |  | 0.35 | 0.70 |
|  | 2 |  | 0.4 | 0.35 | 0.28 |
| Subtotal |  |  |  |  | 7.56 |
| Total |  |  |  |  | 7.56 |

**E0501** m3 Formigó HL-150 solera neteja
0.24 m3 × 70.79 = 16.99

| Amidament | Uts. | Llarg | Ample | Alt | Parcial |
|---|---|---|---|---|---|
| Base aletes sortida | 2 | 1.2 | 1 | 0.1 | 0.24 |
| Total |  |  |  |  | 0.24 |

**E0502** m3 Formigó HM-20 fonaments
4.25 m3 × 79.42 = 337.54

| Amidament | Uts. | Llarg | Ample | Alt | Parcial |
|---|---|---|---|---|---|
| Revestiment tub 500 mm | 1 | 4.75 | 1 | 1 | 4.75 |
| Deducció tub 500 mm | -1 | 4.75 | 0.2 |  | -0.95 |
| Base sortida | 1 | 1.5 | 1 | 0.3 | 0.45 |
| Subtotal |  |  |  |  | 4.25 |
| Total |  |  |  |  | 4.25 |

**E0505** m3 Formigó HA-25 fonaments i soleres
2.08 m3 × 82.53 = 171.66

| Amidament | Uts. | Llarg | Ample | Alt | Parcial |
|---|---|---|---|---|---|
| Base sortida tub | 1 | 1.2 | 0.35 | 0.6 | 0.25 |
| Base aletes sortida | 2 | 1.2 | 1 | 0.5 | 1.20 |
| Subtotal |  |  |  |  | 1.45 |
| Rasclet sortida | 1 | 1.8 | 0.5 | 0.7 | 0.63 |
| Subtotal |  |  |  |  | 0.63 |
| Total |  |  |  |  | 2.08 |

**E0508** m3 Formigó HA-25 alçats
0.43 m3 × 87.97 = 37.83

| Amidament | Uts. | Llarg | Ample | Alt | Parcial |
|---|---|---|---|---|---|
| Aletes sortida | 2 | 1.2 | 0.2 | 0.25 | 0.12 |
| Imposta sortida | 1 | 1.2 | 0.4 | 0.2 | 0.10 |
| Sortida tub | 1 | 0.9 | 0.9 | 0.35 | 0.28 |
| Deducció tub | -1 | 0.2 |  | 0.35 | -0.07 |
| Subtotal |  |  |  |  | 0.43 |
| Total |  |  |  |  | 0.43 |

**E0517** kg Acer especial B-500S de límit elàstic 500 N/mm2 en barres corrugades
150.6 kg × 1.23 = 185.24

| Amidament | Uts. | Llarg | Ample | Parcial |
|---|---|---|---|---|
| Fonaments i soleres | 1 | 2.08 | 60 | 124.80 |
| Alçats | 1 | 0.43 | 60 | 25.80 |
| Subtotal |  |  |  | 150.60 |
| Total |  |  |  | 150.6 |

**E0414** m2 Emmacat de pedra travada acabat rústic
3 m2 × 59.48 = 178.44

| Amidament | Uts. | Llarg | Ample | Parcial |
|---|---|---|---|---|
| Sortida | 1 | 2 | 1.5 | 3.00 |
| Total |  |  |  | 3 |

#### 05.01.08 O.D. PK 2+358 T-321
Import: 541.98

**E03281** m Neteja d'obres de drenatge transversal
18 m × 30.11 = 541.98

### 05.02 DRENATGE LONGITUDINAL
Import: 91942.36

**E0305** m3 Excavació rases i pous, mitjans mecànics, cànon abocador (10% roca)
832.56 m3 × 12.39 = 10315.42

| Amidament | Uts. | Llarg | Ample | Alt | Parcial |
|---|---|---|---|---|---|
| Cunetes de peu de terraplè | 1 | 440.7 | 1.6 | 0.5 | 352.56 |
| Guals | 24 | 10 | 5 | 0.4 | 480.00 |
| Subtotal |  |  |  |  | 832.56 |
| Total |  |  |  |  | 832.56 |

**E03291** m Neteja de cunetes existents, inclòs càrrega i transport
384.65 m × 5.38 = 2069.42
Neteja de cunetes existents, inclòs càrrega i transport dels materials de runa a l'abocador.

| Codi | Ut | Descripció | Rendiment | Preu | Import |
|---|---|---|---|---|---|
| O0101 | h | Cap de colla | 0.005 | 26.02 | 0.13 |
| O0110 | h | Peó | 0.025 | 20.41 | 0.51 |
| M0208 | h | Motoanivelladora | 0.025 | 73.35024 | 1.83 |
| M0204 | h | Pala carregadora pneumàtics | 0.025 | 58.268112 | 1.46 |
| M0212B | h | Camió de trabuc 16 m³ | 0.025 | 45.4 | 1.14 |
| %16130 | % | Despeses indirectes | 6 % | 5.07 | 0.30 |
|  |  | Total |  |  | 5.38 |

| Amidament | Llarg | Parcial |
|---|---|---|
| Cunetes existents | 384.65 | 384.65 |
| Total |  | 384.65 |

**E0884** m Formació i reperfilat de cunetes en qualsevol tipus de terreny
2831.8 m × 2.47 = 6994.55

| Codi | Ut | Descripció | Rendiment | Preu | Import |
|---|---|---|---|---|---|
| O0101 | h | Cap de colla | 0.01 | 26.02 | 0.26 |
| O0110 | h | Peó | 0.02 | 20.41 | 0.41 |
| M0204 | h | Pala carregadora pneumàtics | 0.004 | 58.268112 | 0.23 |
| M0208 | h | Motoanivelladora | 0.017 | 73.35024 | 1.25 |
| M0212B | h | Camió de trabuc 16 m³ | 0.004 | 45.4 | 0.18 |
| %16130 | % | Despeses indirectes | 6 % | 2.33 | 0.14 |
|  |  | Total |  |  | 2.47 |

| Amidament | Uts. | Llarg | Parcial |
|---|---|---|---|
| Cuneta transitable | 1 | 2134.1 | 2134.10 |
| Cuneta transitable reduida | 1 | 17 | 17.00 |
| Cuneta peu de terraplè | 1 | 440.7 | 440.70 |
| Guals | 24 | 10 | 240.00 |
| Subtotal |  |  | 2831.80 |
| Total |  |  | 2831.8 |

**E0880** m3 Formigó en revestiment de cunetes (actuacions <2000 m)
411.68 m3 × 118.89 = 48944.64
Formigó en revestiment de cunetes amb formigó tipus HM-20-P-12-I-AI, àrid 12 mm i additiu airejant, executada amb mitjans mecànics o de forma manual, inclòs vibrat, motlles, regles i guies, entroncaments, remolinat, reg de curat del formigó, totalment acabada.

| Codi | Ut | Descripció | Rendiment | Preu | Import |
|---|---|---|---|---|---|
| O0101 | h | Cap de colla | 0.025 | 26.02 | 0.65 |
| O0102 | h | Oficial 1ª | 0.06 | 24.56 | 1.47 |
| O0110 | h | Peó | 0.1 | 20.41 | 2.04 |
| P0508 | m3 | Formigó HM-20-P-12-I-AI, posat a l'obra en revest. cunetes (material; 18/10/2021) | 1.02 | 85.71 | 87.42 |
| M0225 | h | Vibrador | 0.1 | 2.091306 | 0.21 |
| E0515 | m2 | Encofrat de fusta per a fonaments i/o formigó ocult | 0.8 | 25.46 | 20.37 |
| %16130 | % | Despeses indirectes | 6 % | 112.16 | 6.73 |
|  |  | Total |  |  | 118.89 |

| Amidament | Uts. | Llarg | Ample | Alt | Parcial |
|---|---|---|---|---|---|
| Cuneta transitable | 1 | 2134.1 | 1.33 | 0.12 | 340.60 |
| Cuneta transitable reduida | 1 | 17 | 0.4 | 0.1 | 0.68 |
| Cuneta de peu de terraplè | 1 | 440 | 1.6 | 0.1 | 70.40 |
| Subtotal |  |  |  |  | 411.68 |
| Total |  |  |  |  | 411.68 |

**E05173** m2 Malla electrosoldada en acer corrugat B500T 15x15 cm Ø 6 mm
1200 m2 × 2.96 = 3552.00
Subministrament i col·locació de malla electrosoldada en acer corrugat B 500 T de 15x15 cm i 6 mm de diàmetre.

| Codi | Ut | Descripció | Rendiment | Preu | Import |
|---|---|---|---|---|---|
| O0101 | h | Cap de colla | 0.001 | 26.02 | 0.03 |
| O0102 | h | Oficial 1ª | 0.003 | 24.56 | 0.07 |
| O0110 | h | Peó | 0.003 | 20.41 | 0.06 |
| P0602 | kg | Filferro recuit | 0.008 | 1.565904 | 0.01 |
| P06100 | m2 | Malla electrosoldada en acer corrugat B500T, de 15x15 cm i 6 mm de diàmetre (material; 23/07/1998) | 1 | 2.6 | 2.60 |
| M0245 | h | Cisalla elèctrica | 0.002 | 3.729324 | 0.01 |
| M0246 | h | Màquina de doblegar rodó d'acer | 0.002 | 2.997882 | 0.01 |
| vg | % | Despeses indirectes | 0.028 | 6 | 0.17 |
|  |  | Total |  |  | 2.96 |

| Amidament | Uts. | Llarg | Ample | Parcial |
|---|---|---|---|---|
| Guals | 24 | 10 | 5 | 1200.00 |
| Total |  |  |  | 1200 |

**E0505** m3 Formigó HA-25 fonaments i soleres
240 m3 × 82.53 = 19807.20

| Amidament | Uts. | Llarg | Ample | Alt | Parcial |
|---|---|---|---|---|---|
| Guals | 24 | 10 | 5 | 0.2 | 240.00 |
| Total |  |  |  |  | 240 |

**E088X** u Neteja interior d'embornals amb tub de diàmetre inferior a 1m (23/07/1998)
1 u × 23.38 = 23.38
Neteja interior d'embornals amb tub de diàmetre inferior a 1m, amb mitjans mecànics i manuals, inclòs càrrega i transport a l'abocador dels materials resultants, cànon d'abocament i manteniment de l'abocador

| Codi | Ut | Descripció | Rendiment | Preu | Import |
|---|---|---|---|---|---|
| O0101 | h | Cap de colla | 0.02 | 26.02 | 0.52 |
| O0102 | h | Oficial 1ª | 0.1 | 24.56 | 2.46 |
| O0110 | h | Peó | 0.12 | 20.41 | 2.45 |
| M0207 | h | Retroexcavadora 100 hp | 0.08 | 59.41 | 4.75 |
| M0213X | h | Camió cisterna amb bomba d'alta pressió (maquinària; 04/11/2020) | 0.1 | 131.97 | 13.20 |
|  |  | Total |  |  | 23.38 |

| Amidament | Uts. | Parcial |
|---|---|---|
| Passacunetes existents | 1 | 1.00 |
| Total |  | 1 |

**E0877X** m Tub de PP corrugat doble capa Ø600 mm
5 m × 47.15 = 235.75
Tub de PP corrugat doble capa de 600 mm. de diàmetre nominal i SN 8 kN/m2, inclòs pp de peces especials i accessoris, col·locat.

| Codi | Ut | Descripció | Rendiment | Preu | Import |
|---|---|---|---|---|---|
| O0101 | h | Cap de colla | 0.05 | 26.02 | 1.301 |
| O0102 | h | Oficial 1ª | 0.25 | 24.56 | 6.140 |
| O0110 | h | Peó | 0.25 | 20.41 | 5.103 |
| P1244X | m | Tub de pp DN600 mm., SN 8 kN/m2 (material; 23/07/1998) | 1 | 24.66 | 24.660 |
| P%1615 | % | Part proporcional accessoris | 30 % | 24.660 | 7.398 |
| vg | % | Despeses indirectes | 0.424 | 6 | 2.544 |
|  |  | Total |  |  | 47.15 |

| Amidament | Uts. | Llarg | Parcial |
|---|---|---|---|
| Passacunetes nou | 1 | 5 | 5.00 |
| Total |  |  | 5 |

## 06 SERVEIS AFECTATS (obra civil)
Import: 48632.92

### 06.01 ENDESA
Import: 5382.62

#### 06.01.01 SERVEI NÚM. 101
Import: 2879.84

**E0342** m3 Excavació manual en rases, pous o fonaments, inclòs tranport
24.46 m3 × 50.37 = 1232.05
Excavació manual en rases, pous o fonaments, inclòs càrrega i transport.

| Codi | Ut | Descripció | Rendiment | Preu | Import |
|---|---|---|---|---|---|
| O0101 | h | Cap de colla | 0.05 | 26.02 | 1.30 |
| O0102 | h | Oficial 1ª | 0.2 | 24.56 | 4.91 |
| O0110 | h | Peó | 2 | 20.41 | 40.82 |
| P1613 | u | Cànon d'abocador | 1.2 | 0.8 | 0.96 |
| vg | % | Despeses indirectes | 0.396 | 6 | 2.38 |
|  |  | Total |  |  | 50.37 |

| Amidament | Uts. | Llarg | Ample | Alt | Parcial |
|---|---|---|---|---|---|
| Servei 101. Nous suports | 4 | 1.1 | 1.1 | 1.9 | 9.20 |
| Servei 101. Suports existents a retirar |  |  |  |  |  |
| Pals de fusta | 6 | 1.1 | 1.1 | 1 | 7.26 |
| Torre metàl·lica | 1 | 2 | 2 | 2 | 8.00 |
| Subtotal |  |  |  |  | 24.46 |
| Total |  |  |  |  | 24.46 |

**E0201** m3 Enderroc fonament formigó en massa, inclòs transport a abocador
15.26 m3 × 55.46 = 846.32
Enderroc de fonament de formigó en massa, inclòs transport dels materials a l'abocador, cànon i condicionament del mateix

| Codi | Ut | Descripció | Rendiment | Preu | Import |
|---|---|---|---|---|---|
| O0102 | h | Oficial 1ª | 0.2 | 24.56 | 4.91 |
| O0110 | h | Peó | 1 | 20.41 | 20.41 |
| M0207B | h | Retroexcavadora amb martell trencador | 0.3 | 68.89 | 20.67 |
| M0212B | h | Camió de trabuc 16 m³ | 0.125 | 45.4 | 5.68 |
| P1613 | u | Cànon d'abocador | 1.2 | 0.8 | 0.96 |
| vg | % | Despeses indirectes | 0.471 | 6 | 2.83 |
|  |  | Total |  |  | 55.46 |

| Amidament | Uts. | Llarg | Ample | Alt | Parcial |
|---|---|---|---|---|---|
| Servei 101. Suports existents a retirar |  |  |  |  |  |
| Pals de fusta | 6 | 1.1 | 1.1 | 1 | 7.26 |
| Torre metàl·lica | 1 | 2 | 2 | 2 | 8.00 |
| Subtotal |  |  |  |  | 15.26 |
| Total |  |  |  |  | 15.26 |

**E0317** m3 Rebliment i piconatge rasa, material pròpia obra, inclòs càrrega i transport
15.26 m3 × 4.64 = 70.81

| Amidament | Uts. | Llarg | Ample | Alt | Parcial |
|---|---|---|---|---|---|
| Servei 101. Suports existents a retirar |  |  |  |  |  |
| Pals de fusta | 6 | 1.1 | 1.1 | 1 | 7.26 |
| Torre metàl·lica | 1 | 2 | 2 | 2 | 8.00 |
| Subtotal |  |  |  |  | 15.26 |
| Total |  |  |  |  | 15.26 |

**E0502** m3 Formigó HM-20 fonaments
9.2 m3 × 79.42 = 730.66

| Amidament | Uts. | Llarg | Ample | Alt | Parcial |
|---|---|---|---|---|---|
| Servei 101. Nous suports | 4 | 1.1 | 1.1 | 1.9 | 9.20 |
| Total |  |  |  |  | 9.2 |

#### 06.01.02 SERVEI NÚM. 104
Import: 2502.78

**E0342** m3 Excavació manual en rases, pous o fonaments, inclòs tranport
20.6 m3 × 50.37 = 1037.62

| Amidament | Uts. | Llarg | Ample | Alt | Parcial |
|---|---|---|---|---|---|
| Servei 104. Nous suports | 2 | 1.1 | 1.1 | 1.9 | 4.60 |
| Servei 104. Suports existents a retirar | 2 | 2 | 2 | 2 | 16.00 |
| Subtotal |  |  |  |  | 20.60 |
| Total |  |  |  |  | 20.6 |

**E0201** m3 Enderroc fonament formigó en massa, inclòs transport a abocador
18.3 m3 × 55.46 = 1014.92

| Amidament | Uts. | Llarg | Ample | Alt | Parcial |
|---|---|---|---|---|---|
| Servei 104. Suport existent a retirar (pals de fusta) | 1 | 1.1 | 1.1 | 1.9 | 2.30 |
| Servei 104. Suport existent a retirar (TM) | 2 | 2 | 2 | 2 | 16.00 |
| Subtotal |  |  |  |  | 18.30 |
| Total |  |  |  |  | 18.3 |

**E0317** m3 Rebliment i piconatge rasa, material pròpia obra, inclòs càrrega i transport
18.3 m3 × 4.64 = 84.91

| Amidament | Uts. | Llarg | Ample | Alt | Parcial |
|---|---|---|---|---|---|
| Servei 104. Suport existent a retirar (pals de fusta) | 1 | 1.1 | 1.1 | 1.9 | 2.30 |
| Servei 104. Suport existent a retirar (TM) | 2 | 2 | 2 | 2 | 16.00 |
| Subtotal |  |  |  |  | 18.30 |
| Total |  |  |  |  | 18.3 |

**E0502** m3 Formigó HM-20 fonaments
4.6 m3 × 79.42 = 365.33

| Amidament | Uts. | Llarg | Ample | Alt | Parcial |
|---|---|---|---|---|---|
| Servei 104. Nou suport | 2 | 1.1 | 1.1 | 1.9 | 4.60 |
| Total |  |  |  |  | 4.6 |

### 06.02 TELEFÒNICA
Import: 7812.78

#### 06.02.01 SERVEI NÚM. 202
Import: 716.6

**E0342** m3 Excavació manual en rases, pous o fonaments, inclòs tranport
5.81 m3 × 50.37 = 292.65

| Amidament | Uts. | Llarg | Ample | Alt | Parcial |
|---|---|---|---|---|---|
| Servei 202. Nou suport | 2 | 1.1 | 1.1 | 1.6 | 3.87 |
| Servei 202. Suport existent a retirar | 1 | 1.1 | 1.1 | 1.6 | 1.94 |
| Subtotal |  |  |  |  | 5.81 |
| Total |  |  |  |  | 5.81 |

**E0201** m3 Enderroc fonament formigó en massa, inclòs transport a abocador
1.94 m3 × 55.46 = 107.59

| Amidament | Uts. | Llarg | Ample | Alt | Parcial |
|---|---|---|---|---|---|
| Servei 202. Suport existent a retirar | 1 | 1.1 | 1.1 | 1.6 | 1.94 |
| Total |  |  |  |  | 1.94 |

**E0317** m3 Rebliment i piconatge rasa, material pròpia obra, inclòs càrrega i transport
1.94 m3 × 4.64 = 9.00

| Amidament | Uts. | Llarg | Ample | Alt | Parcial |
|---|---|---|---|---|---|
| Servei 202. Suport existent a retirar | 1 | 1.1 | 1.1 | 1.6 | 1.94 |
| Total |  |  |  |  | 1.94 |

**E0502** m3 Formigó HM-20 fonaments
3.87 m3 × 79.42 = 307.36

| Amidament | Uts. | Llarg | Ample | Alt | Parcial |
|---|---|---|---|---|---|
| Servei 202. Nou suport | 2 | 1.1 | 1.1 | 1.6 | 3.87 |
| Total |  |  |  |  | 3.87 |

#### 06.02.02 SERVEI NÚM. 203
Import: 7096.18

**E0341** u Cales per a localització serveis
1 u × 59.64 = 59.64
Cales pera a la localització dels serveis existents.

| Codi | Ut | Descripció | Rendiment | Preu | Import |
|---|---|---|---|---|---|
| O0101 | h | Cap de colla | 0.1 | 26.02 | 2.60 |
| O0102 | h | Oficial 1ª | 0.4 | 24.56 | 9.82 |
| O0110 | h | Peó | 1 | 20.41 | 20.41 |
| M0207 | h | Retroexcavadora 100 hp | 0.4 | 59.41 | 23.76 |
| vg | % | Despeses indirectes | 0.508 | 6 | 3.05 |
|  |  | Total |  |  | 59.64 |

**E0341X** m Descubrició manual de canalització existent amb cables en servei (07/04/2022)
21 m × 56.18 = 1179.78
Descubrició manual de canalització existent amb cables en servei per a la seva modificació, acopi del material al costat de la rasa, inclòs el tapat i piconatge amb material provinent de l'excavació i aportació (volum del prisma).

| Amidament | Uts. | Parcial |
|---|---|---|
| Canalització existent | 21 | 21.00 |
| Total |  | 21 |

**E0342X** m Demolició manual canalització telefònica, en presència de cables (07/04/2022)
21 m × 188.82 = 3965.22
Demolició manual canalització telefònica, en presència de cables, inclòs càrrega i transport de runes a l'abocador.

| Amidament | Uts. | Parcial |
|---|---|---|
| Canalització existent | 21 | 21.00 |
| Total |  | 21 |

**E0342** m3 Excavació manual en rases, pous o fonaments, inclòs tranport
7.78 m3 × 50.37 = 391.88

| Amidament | Uts. | Llarg | Ample | Alt | Parcial |
|---|---|---|---|---|---|
| Rasa servei 203 | 1 | 11 | 0.5 | 1.1 | 6.05 |
| Arqueta tipus D | 1 | 1.2 | 1.2 | 1.2 | 1.73 |
| Subtotal |  |  |  |  | 7.78 |
| Total |  |  |  |  | 7.78 |

**E0317** m3 Rebliment i piconatge rasa, material pròpia obra, inclòs càrrega i transport
5.58 m3 × 4.64 = 25.89

| Amidament | Uts. | Llarg | Ample | Alt | Parcial |
|---|---|---|---|---|---|
| Rasa servei 203 | 1 | 11 | 0.5 | 0.7 | 3.85 |
| Arqueta tipus D | 1.73 |  |  |  | 1.73 |
| Subtotal |  |  |  |  | 5.58 |
| Total |  |  |  |  | 5.58 |

**E0502** m3 Formigó HM-20 fonaments
3.55 m3 × 79.42 = 281.94

| Amidament | Uts. | Llarg | Ample | Alt | Parcial |
|---|---|---|---|---|---|
| Rasa servei 203 | 1 | 11 | 0.5 | 0.33 | 1.82 |
| Arqueta tipus D | 1.73 |  |  |  | 1.73 |
| Subtotal |  |  |  |  | 3.55 |
| Total |  |  |  |  | 3.55 |

**E0004** m Canalització de telefonia amb 2 tubs de PVC rígid de DN 110x1,8 mm i tritub
11 m × 13.69 = 150.59
Canalització de telefonia amb 2 tubs de PVC rígid de DN 110x1,8 mm i tritub de PE de Ø 40x2,4 mm de gruix, inclòs corda de niló de 5 mm, col·locada a fons de rasa.

| Codi | Ut | Descripció | Rendiment | Preu | Import |
|---|---|---|---|---|---|
| O0101 | h | Cap de colla | 0.03 | 26.02 | 0.7806 |
| O0102 | h | Oficial 1ª | 0.05 | 24.56 | 1.2280 |
| O0110 | h | Peó | 0.05 | 20.41 | 1.0205 |
| PE0002 | m | Cinta senyalitzadora PVC (material; 23/09/2020) | 2 | 0.38 | 0.7600 |
| P091213 | m | Tub PVC rígid DN 110 mm amb corda niló 5 mm (material; 23/09/2020) | 2 | 2.49 | 4.9800 |
| P091214 | m | Tritub de PE de Ø 40x2,4 mm de gruix (material; 23/07/1998) | 1 | 4.15 | 4.1500 |
| %16130 | % | Despeses indirectes | 6 % | 12.9191 | 0.7751 |
|  |  | Total |  |  | 13.69 |

| Amidament | Uts. | Llarg | Parcial |
|---|---|---|---|
| Servei 203 | 1 | 11 | 11.00 |
| Total |  |  | 11 |

**E0006** u Pericó de telefonia tipus D de formigó prefabricat amb tapa classe B-125,
1 u × 1027.27 = 1027.27
Pericó de telefonia tipus D de formigó prefabricat amb tapa classe B-125, inclòs bastiment de xapa, suports d'ancoratge per a politges i punts de fixació per a regletes, col·locat sobre solera de formigó HM-20 de 15 cm de gruix i reblert lateral amb terra de la pròpia excavació.

| Codi | Ut | Descripció | Rendiment | Preu | Import |
|---|---|---|---|---|---|
| O0101 | h | Cap de colla | 0.5 | 26.02 | 13.01 |
| O0102 | h | Oficial 1ª | 2 | 24.56 | 49.12 |
| O0110 | h | Peó | 4 | 20.41 | 81.64 |
| M0207 | h | Retroexcavadora 100 hp | 0.5 | 59.41 | 29.71 |
| M0211 | h | Corró de llança 650 kg | 0.2 | 9.611766 | 1.92 |
| M0214 | h | Camió grua 12 tn | 1.5 | 42.07 | 63.11 |
| P0108 | u | Arqueta pref. de formigó tipus D (material) | 1 | 435.72 | 435.72 |
| P01111 | u | Tapa pref. de formigó 1040x300 mmm B-125 (material; 23/07/1998) | 4 | 67.86 | 271.44 |
| P0503 | m3 | Formigó HM-20 posat a l'obra | 0.35 | 67 | 23.45 |
| %16130 | % | Despeses indirectes | 6 % | 969.12 | 58.15 |
|  |  | Total |  |  | 1027.27 |

| Amidament | Uts. | Parcial |
|---|---|---|
| Servei 203 | 1 | 1.00 |
| Total |  | 1 |

**E10131** m Subministrament i col·locació de cinta senyalitzadora
11 m × 1.27 = 13.97

| Codi | Ut | Descripció | Rendiment | Preu | Import |
|---|---|---|---|---|---|
| O0101 | h | Cap de colla | 0.015 | 26.02 | 0.39 |
| O0110 | h | Peó | 0.02 | 20.41 | 0.41 |
| PUC001 | m | Cinta senyalitzadora PVC (material; 01/09/2013) | 1.05 | 0.38 | 0.40 |
| vg | % | Despeses indirectes | 0.011 | 6 | 0.07 |
|  |  | Total |  |  | 1.27 |

| Amidament | Uts. | Llarg | Parcial |
|---|---|---|---|
| Servei 203 | 1 | 11 | 11.00 |
| Total |  |  | 11 |

### 06.03 AIGUA POTABLE
Import: 10627.35

#### 06.03.01 SERVEI NÚM. 301 i 302
Import: 9459.77

**E0341** u Cales per a localització serveis
6 u × 59.64 = 357.84

**E0305** m3 Excavació rases i pous, mitjans mecànics, cànon abocador (10% roca)
245.47 m3 × 12.39 = 3041.37

| Amidament | Uts. | Llarg | Ample | Alt | Parcial |
|---|---|---|---|---|---|
| PK 1+210 | 1 | 5 | 1 | 1 | 5.00 |
| PK 1+300 per nova conducció | 1 | 125.47 | 1 | 1 | 125.47 |
| PK 1+300 per eliminació conducció existent | 1 | 111 | 1 | 1 | 111.00 |
| Noves arquetes | 4 | 1 | 1 | 1 | 4.00 |
| Subtotal |  |  |  |  | 245.47 |
| Total |  |  |  |  | 245.47 |

**E0225** m Desmuntatge canalitzacions, conduccions i tubs de servei de qualsevol diàmetre
111 m × 2.07 = 229.77
Desmuntatge de canalitzacions, conduccions i tubs de servei de qualsevol tipus i diàmetre, inclòs part proporcional d'accessoris i arquetes de la instal·lació superficial o soterrada, amb mitjans mecànics i manuals, inclòs càrrega i transport a abocador, cànon i condicionament del mateix.

| Codi | Ut | Descripció | Rendiment | Preu | Import |
|---|---|---|---|---|---|
| O0102 | h | Oficial 1ª | 0.001 | 24.56 | 0.02 |
| O0110 | h | Peó | 0.02 | 20.41 | 0.41 |
| M0207 | h | Retroexcavadora 100 hp | 0.005 | 59.41 | 0.30 |
| M0212B | h | Camió de trabuc 16 m³ | 0.005 | 45.4 | 0.23 |
| P1613 | u | Cànon d'abocador | 1 | 0.8 | 0.80 |
| vg | % | Despeses indirectes | 0.051 | 6 | 0.31 |
|  |  | Total |  |  | 2.07 |

| Amidament | Llarg | Parcial |
|---|---|---|
| Eliminació de conducció existent | 111 | 111.00 |
| Total |  | 111 |

**E0224** u Demolició de pou de diàmetre 100 cm, de parets de 30 cm de maó, amb mitjans mecànics i càrrega sobre camió
1 u × 74.13 = 74.13
Demolició de pou de diàmetre 100 cm, de parets de 30 cm de maó, amb mitjans mecànics i càrrega sobre camió, inclòs transport a abocador, cànon i condicionament del mateix.

| Codi | Ut | Descripció | Rendiment | Preu | Import |
|---|---|---|---|---|---|
| O0102 | h | Oficial 1ª | 0.7 | 24.56 | 17.19 |
| O0110 | h | Peó | 0.7 | 20.41 | 14.29 |
| M0207 | h | Retroexcavadora 100 hp | 0.45 | 59.41 | 26.73 |
| M0212B | h | Camió de trabuc 16 m³ | 0.25 | 45.4 | 11.35 |
| P1613 | u | Cànon d'abocador | 1 | 0.8 | 0.80 |
| vg | % | Despeses indirectes | 0.629 | 6 | 3.77 |
|  |  | Total |  |  | 74.13 |

| Amidament | Uts. | Parcial |
|---|---|---|
| Servei 302 | 1 | 1.00 |
| Total |  | 1 |

**E09109** m Tub PEAD Ø140 PN-10 (23/07/1998)
15 m × 13.65 = 204.75
Tub de polietilè d'alta densitat PE-100, de Ø140 mm de diàmetre nominal, de 10 bar de pressió nominal, inclòs pp de peces especials i accessoris, soldat i col·locat.

| Codi | Ut | Descripció | Rendiment | Preu | Import |
|---|---|---|---|---|---|
| O0101 | h | Cap de colla | 0.035 | 26.02 | 0.91 |
| O0102 | h | Oficial 1ª | 0.075 | 24.56 | 1.84 |
| O0110 | h | Peó | 0.075 | 20.41 | 1.53 |
| P09109 | m | Tub PEAD DN140mm, PE-100, PN-10 (material; 23/07/1998) | 1.02 | 6.92 | 7.06 |
| A0905 | pp | Accessoris per a tub de polietilè (material; 09/10/2009) | 0.09 | 15.15 | 1.36 |
| A0901 | pp | Elements de muntatge (12/01/2009) | 1 | 0.1836 | 0.18 |
| % | % | Despeses generals (23/07/1998) | 6 % | 12.88 | 0.77 |
|  |  | Total |  |  | 13.65 |

| Amidament | Uts. | Llarg | Parcial |
|---|---|---|---|
| Protecció PK 1+210 sota carretera | 1 | 5 | 5.00 |
| Protecció PK 1+300 sota carretera | 1 | 10 | 10.00 |
| Subtotal |  |  | 15.00 |
| Total |  |  | 15 |

**E0502** m3 Formigó HM-20 fonaments
2.04 m3 × 79.42 = 162.02

| Amidament | Uts. | Llarg | Ample | Alt | Parcial |
|---|---|---|---|---|---|
| Dau recobriment servei PK 1+210 | 1 | 5 | 0.4 | 0.35 | 0.70 |
| Subtotal |  |  |  |  | 0.70 |
| Deducció tub | -1 | 0.08 |  |  | -0.08 |
| Subtotal |  |  |  |  | -0.08 |
| Dau recobriment servei PK 1+300 | 1 | 10 | 0.4 | 0.35 | 1.40 |
| Deducció tub | -1 | 0.08 |  |  | -0.08 |
| Arquetes | 1 | 1 | 1 | 0.1 | 0.10 |
| Subtotal |  |  |  |  | 1.42 |
| Total |  |  |  |  | 2.04 |

**E0317** m3 Rebliment i piconatge rasa, material pròpia obra, inclòs càrrega i transport
178.24 m3 × 4.64 = 827.03

| Amidament | Uts. | Llarg | Ample | Alt | Parcial |
|---|---|---|---|---|---|
| PK 1+210 | 1 | 5 | 1 | 0.5 | 2.50 |
| PK 1+300 per nova conducció | 1 | 125.47 | 1 | 0.5 | 62.74 |
| PK 1+300 per eliminació conducció existent | 1 | 111 | 1 | 1 | 111.00 |
| Noves arquetes | 4 | 1 | 1 | 0.5 | 2.00 |
| Subtotal |  |  |  |  | 178.24 |
| Total |  |  |  |  | 178.24 |

**E0874** m Tub de PP corrugat doble capa Ø315 mm
125.47 m × 22.58 = 2833.11
Tub de PP corrugat doble capa de 315 mm. de diàmetre nominal i SN 8 kN/m2, inclòs pp de peces especials i accessoris, col·locat.

| Codi | Ut | Descripció | Rendiment | Preu | Import |
|---|---|---|---|---|---|
| O0101 | h | Cap de colla | 0.03 | 26.02 | 0.78 |
| O0102 | h | Oficial 1ª | 0.14 | 24.56 | 3.44 |
| O0110 | h | Peó | 0.14 | 20.41 | 2.86 |
| P1241 | m | Tub de pp DN315 mm., SN 8 kN/m2 (material; 23/07/1998) | 1 | 10.99 | 10.99 |
| P%1615 | % | Part proporcional accessoris | 30 % | 10.99 | 3.30 |
| vg | % | Despeses indirectes | 0.201 | 6 | 1.21 |
|  |  | Total |  |  | 22.58 |

| Amidament | Uts. | Llarg | Parcial |
|---|---|---|---|
| Servei 302 | 1 | 125.47 | 125.47 |
| Total |  |  | 125.47 |

**E1211** u Pericó registre 60x60x90 cm, amb tapa (aigua potable, base formigó)
4 u × 167.44 = 669.76
Pericó de registre de dimensions de 60x60x90 cm interiors mínim, per a instal·lacions i serveis, inclòs marc i tapa de fosa dúctil classe B-125, de tipus prefabricat o elaborat in siut amb parets de maó calat "gero" arrebossat i acabat lliscat interior, col·locat sobre solera de graves.

| Codi | Ut | Descripció | Rendiment | Preu | Import |
|---|---|---|---|---|---|
| O0101 | h | Cap de colla | 0.1 | 26.02 | 2.602 |
| O0102 | h | Oficial 1ª | 0.7 | 24.56 | 17.192 |
| O0110 | h | Peó | 1.3 | 20.41 | 26.533 |
| P0805 | u | Maó massís 29x14x5 cm. a rev. (material; 23/07/1998) | 185 | 0.12 | 22.200 |
| E0108 | m3 | Morter de ciment elaborat a l'obra | 0.1 | 54.62 | 5.462 |
| P0503 | m3 | Formigó HM-20 posat a l'obra | 0.08 | 67 | 5.360 |
| P0841 | m2 | EnlluÏment parets exteriors (material; 12/01/2009) | 2.16 | 20.006484 | 43.214 |
| P06206 | u | Tapa fosa 680x680x40, marc 700x700, classe B-125 (material; 23/07/1998) | 1 | 35.95 | 35.950 |
| vg | % | Despeses indirectes | 1.488 | 6 | 8.928 |
|  |  | Total |  |  | 167.44 |

**E09186** u Connexió a la xarxa existent d'aigua potable, inclòs totes les peces, accessoris
3 u × 353.33 = 1059.99
Connexió a la xarxa existent d'aigua potable, inclòs totes les peces, accessoris i petit material per a la seva connexió i derivació de la nova canonada, segons indicacions de la companyia d'aigües municipal.

| Codi | Ut | Descripció | Rendiment | Preu | Import |
|---|---|---|---|---|---|
| O0101 | h | Cap de colla | 1 | 26.02 | 26.020 |
| O0102 | h | Oficial 1ª | 5 | 24.56 | 122.800 |
| O0110 | h | Peó | 5 | 20.41 | 102.050 |
| P09107 | m | Tub PEAD DN110mm, PE-100, PN-10 (material; 23/07/1998) | 3 | 4.32 | 12.960 |
| A0905 | pp | Accessoris per a tub de polietilè | 0.3 | 15.15 | 4.545 |
| P03150 | m3 | Sorra de riu a peu d'obra (material; 23/07/1998) | 0.17 | 13.19 | 2.242 |
| P0503 | m3 | Formigó HM-20 posat a l'obra | 0.5 | 67 | 33.500 |
| A0901 | pp | Elements de muntatge | 3 | 0.1836 | 0.551 |
| P1609 | m3 | Excavació de terres (23/07/1998) | 0.17 | 11.12 | 1.890 |
| M0207 | h | Retroexcavadora 100 hp | 0.5 | 59.41 | 29.705 |
| vg | % | Despeses indirectes | 2.845 | 6 | 17.070 |
|  |  | Total |  |  | 353.33 |

#### 06.03.02 SERVEI NÚM. 303
Import: 1167.58

**E0341** u Cales per a localització serveis
1 u × 59.64 = 59.64

**E0305** m3 Excavació rases i pous, mitjans mecànics, cànon abocador (10% roca)
11 m3 × 12.39 = 136.29

| Amidament | Uts. | Llarg | Ample | Alt | Parcial |
|---|---|---|---|---|---|
| Nova conducció | 1 | 10 | 1 | 1 | 10.00 |
| Noves arquetes | 1 | 1 | 1 | 1 | 1.00 |
| Subtotal |  |  |  |  | 11.00 |
| Total |  |  |  |  | 11 |

**E0224** u Demolició de pou de diàmetre 100 cm, de parets de 30 cm de maó, amb mitjans mecànics i càrrega sobre camió
1 u × 74.13 = 74.13

| Amidament | Uts. | Parcial |
|---|---|---|
| Servei 303 | 1 | 1.00 |
| Total |  | 1 |

**E09109** m Tub PEAD Ø140 PN-10
5 m × 13.65 = 68.25

| Amidament | Uts. | Llarg | Parcial |
|---|---|---|---|
| Protecció sota carretera | 1 | 5 | 5.00 |
| Total |  |  | 5 |

**E0502** m3 Formigó HM-20 fonaments
0.72 m3 × 79.42 = 57.18

| Amidament | Uts. | Llarg | Ample | Alt | Parcial |
|---|---|---|---|---|---|
| Dau recobriment | 1 | 5 | 0.4 | 0.35 | 0.70 |
| Subtotal |  |  |  |  | 0.70 |
| Deducció tub | -1 | 0.08 |  |  | -0.08 |
| Subtotal |  |  |  |  | -0.08 |
| Arquetes | 1 | 1 | 1 | 0.1 | 0.10 |
| Subtotal |  |  |  |  | 0.10 |
| Total |  |  |  |  | 0.72 |

**E0317** m3 Rebliment i piconatge rasa, material pròpia obra, inclòs càrrega i transport
5.5 m3 × 4.64 = 25.52

| Amidament | Uts. | Llarg | Ample | Alt | Parcial |
|---|---|---|---|---|---|
| Nova conducció | 1 | 10 | 1 | 0.5 | 5.00 |
| Noves arquetes | 1 | 1 | 1 | 0.5 | 0.50 |
| Subtotal |  |  |  |  | 5.50 |
| Total |  |  |  |  | 5.5 |

**E0874** m Tub de PP corrugat doble capa Ø315 mm
10 m × 22.58 = 225.80

| Amidament | Uts. | Llarg | Parcial |
|---|---|---|---|
| Servei 302 | 1 | 10 | 10.00 |
| Total |  |  | 10 |

**E1211** u Pericó registre 60x60x90 cm, amb tapa (aigua potable, base formigó)
1 u × 167.44 = 167.44

**E09186** u Connexió a la xarxa existent d'aigua potable, inclòs totes les peces, accessoris
1 u × 353.33 = 353.33

### 06.04 AIGUA RESIDUAL
Import: 3784.96

#### 06.04.01 SERVEI NÚM. 401
Import: 3784.96

**E0341** u Cales per a localització serveis
2 u × 59.64 = 119.28

**E0342** m3 Excavació manual en rases, pous o fonaments, inclòs tranport
45 m3 × 50.37 = 2266.65

| Amidament | Uts. | Llarg | Ample | Alt | Parcial |
|---|---|---|---|---|---|
| Servei 401 | 1 | 20 | 1.5 | 1.5 | 45.00 |
| Total |  |  |  |  | 45 |

**E0515** m2 Encofrat de fusta per a fonaments i/o formigó ocult
39.2 m2 × 25.46 = 998.03

| Amidament | Uts. | Llarg | Ample | Alt | Parcial |
|---|---|---|---|---|---|
| Llosa de protecció | 4 | 1.5 |  | 0.2 | 1.20 |
|  | 4 | 10 |  | 0.2 | 8.00 |
|  | 2 | 10 | 1.5 |  | 30.00 |
| Subtotal |  |  |  |  | 39.20 |
| Total |  |  |  |  | 39.2 |

**E0505** m3 Formigó HA-25 fonaments i soleres
4.12 m3 × 82.53 = 340.02

| Amidament | Uts. | Llarg | Ample | Alt | Parcial |
|---|---|---|---|---|---|
| Llosa de protecció | 1 | 10.2 | 1 | 0.2 | 2.04 |
| Subtotal |  |  |  |  | 2.04 |
| Llosa de protecció | 1 | 10.4 | 1 | 0.2 | 2.08 |
| Subtotal |  |  |  |  | 2.08 |
| Total |  |  |  |  | 4.12 |

**E05173** m2 Malla electrosoldada en acer corrugat B500T 15x15 cm Ø 6 mm
20.6 m2 × 2.96 = 60.98

| Amidament | Uts. | Llarg | Ample | Parcial |
|---|---|---|---|---|
| Llosa de protecció | 1 | 10.2 | 1 | 10.20 |
| Subtotal |  |  |  | 10.20 |
| Llosa de protecció | 1 | 10.4 | 1 | 10.40 |
| Subtotal |  |  |  | 10.40 |
| Total |  |  |  | 20.6 |

### 06.05 REG
Import: 14251.19

#### 06.05.01 SERVEI NÚM. 501
Import: 1845.32

**E0341** u Cales per a localització serveis
1 u × 59.64 = 59.64

**E0201** m3 Enderroc fonament formigó en massa, inclòs transport a abocador
2.81 m3 × 55.46 = 155.84

| Amidament | Uts. | Llarg | Ample | Alt | Parcial |
|---|---|---|---|---|---|
| Pou existent servei 501 | 1 | 1.8 | 1.3 | 1.2 | 2.81 |
| Total |  |  |  |  | 2.81 |

**E0342** m3 Excavació manual en rases, pous o fonaments, inclòs tranport
13.14 m3 × 50.37 = 661.86

| Amidament | Uts. | Llarg | Ample | Alt | Parcial |
|---|---|---|---|---|---|
| Rasa servei 501 | 1 | 4.8 | 1.2 | 2 | 11.52 |
| Subtotal |  |  |  |  | 11.52 |
| Pou servei 501 | 1 | 0.9 | 0.9 | 2 | 1.62 |
| Subtotal |  |  |  |  | 1.62 |
| Total |  |  |  |  | 13.14 |

**E0322** m3 Arena de riu en recobriment de tubs D<5 mm rentada
1.44 m3 × 20.35 = 29.30
Arena de riu en reblert de rases i recobriment de tubs de D<5mm, rentada, neta, solta i exempta de substàncies orgàniques, argila o partícules terrosses, en tongades de 20 cm com a màxim, inclòs càrrega, transport i piconatge.

| Codi | Ut | Descripció | Rendiment | Preu | Import |
|---|---|---|---|---|---|
| O0101 | h | Cap de colla | 0.05 | 26.02 | 1.30 |
| O0110 | h | Peó | 0.16 | 20.41 | 3.27 |
| P03150 | m3 | Sorra de riu a peu d'obra | 1 | 13.19 | 13.19 |
| M0207 | h | Retroexcavadora 100 hp | 0.025 | 59.41 | 1.49 |
| vg | % | Despeses indirectes | 0.184 | 6 | 1.10 |
|  |  | Total |  |  | 20.35 |

| Amidament | Uts. | Llarg | Ample | Alt | Parcial |
|---|---|---|---|---|---|
| Rasa servei 501 | 1 | 4.8 | 0.6 | 0.5 | 1.44 |
| Total |  |  |  |  | 1.44 |

**E0317** m3 Rebliment i piconatge rasa, material pròpia obra, inclòs càrrega i transport
8.57 m3 × 4.64 = 39.76

| Amidament | Uts. | Llarg | Ample | Alt | Parcial |
|---|---|---|---|---|---|
| Pou existent servei 501 | 1 | 1.8 | 1.3 | 1.2 | 2.81 |
| Subtotal |  |  |  |  | 2.81 |
| Rasa servei 501 | 1 | 4.8 | 1.2 | 1 | 5.76 |
| Subtotal |  |  |  |  | 5.76 |
| Total |  |  |  |  | 8.57 |

**E0809X** m Tub formigó Ø500 mm.
4.8 m × 77.51 = 372.05
Tub de formigó de 500 mm. de diàmetre, rejuntat amb morter de ciment , col·locat.

| Codi | Ut | Descripció | Rendiment | Preu | Import |
|---|---|---|---|---|---|
| O0102 | h | Oficial 1ª | 0.3 | 24.56 | 7.37 |
| O0110 | h | Peó | 0.6 | 20.41 | 12.25 |
| P1107X | m | Tub formigó DN 500 mm. (material; 07/04/2022) | 1 | 48.37 | 48.37 |
| E0108 | m3 | Morter de ciment elaborat a l'obra | 0.006 | 54.62 | 0.33 |
| M0205 | h | Pala carregadora sobre orugues | 0.06 | 73.35 | 4.40 |
| vg | % | Despeses indirectes | 0.799 | 6 | 4.79 |
|  |  | Total |  |  | 77.51 |

| Amidament | Uts. | Llarg | Parcial |
|---|---|---|---|
| Servei 501 | 1 | 4.8 | 4.80 |
| Total |  |  | 4.8 |

**E1211** u Pericó registre 60x60x90 cm, amb tapa (aigua potable, base formigó)
1 u × 167.44 = 167.44

| Amidament | Uts. | Parcial |
|---|---|---|
| Servei 501 | 1 | 1.00 |
| Total |  | 1 |

**E101312** m Subministrament i col·locació de cinta senyalitzadora aigua
4.8 m × 1.27 = 6.10
Subministrament i col·locació de cinta de senyalització d'avís de canalització d'aigua de PVC de color blau i 200 mm d'amplada, disposada a una profunditat mínima a 0,10 m del paviment acabat i a 0,25 m sobre la generatriu superior del tub.

| Codi | Ut | Descripció | Rendiment | Preu | Import |
|---|---|---|---|---|---|
| O0101 | h | Cap de colla | 0.015 | 26.02 | 0.39 |
| O0110 | h | Peó | 0.02 | 20.41 | 0.41 |
| PE0001 | m | Cinta senyalitzadora PVC 200 mm color blau (material; 11/11/2019) | 1.05 | 0.38 | 0.40 |
| %16130 | % | Despeses indirectes | 6 % | 1.20 | 0.07 |
|  |  | Total |  |  | 1.27 |

**E09186** u Connexió a la xarxa existent d'aigua potable, inclòs totes les peces, accessoris
1 u × 353.33 = 353.33

#### 06.05.02 SERVEI NÚM. 502
Import: 2570.92

**E0341** u Cales per a localització serveis
1 u × 59.64 = 59.64

**E0201** m3 Enderroc fonament formigó en massa, inclòs transport a abocador
1.8 m3 × 55.46 = 99.83

| Amidament | Uts. | Llarg | Ample | Alt | Parcial |
|---|---|---|---|---|---|
| Pou existent servei 502 | 1 | 1.5 | 1 | 1.2 | 1.80 |
| Total |  |  |  |  | 1.8 |

**E0342** m3 Excavació manual en rases, pous o fonaments, inclòs tranport
21.3 m3 × 50.37 = 1072.88

| Amidament | Uts. | Llarg | Ample | Alt | Parcial |
|---|---|---|---|---|---|
| Rasa servei 502 | 1 | 8.2 | 1.2 | 2 | 19.68 |
| Subtotal |  |  |  |  | 19.68 |
| Pou servei 502 | 1 | 0.9 | 0.9 | 2 | 1.62 |
| Subtotal |  |  |  |  | 1.62 |
| Total |  |  |  |  | 21.3 |

**E0322** m3 Arena de riu en recobriment de tubs D<5 mm rentada
2.46 m3 × 20.35 = 50.06

| Amidament | Uts. | Llarg | Ample | Alt | Parcial |
|---|---|---|---|---|---|
| Rasa servei 502 | 1 | 8.2 | 0.6 | 0.5 | 2.46 |
| Total |  |  |  |  | 2.46 |

**E0317** m3 Rebliment i piconatge rasa, material pròpia obra, inclòs càrrega i transport
11.64 m3 × 4.64 = 54.01

| Amidament | Uts. | Llarg | Ample | Alt | Parcial |
|---|---|---|---|---|---|
| Pou existent servei 502 | 1 | 1.5 | 1 | 1.2 | 1.80 |
| Subtotal |  |  |  |  | 1.80 |
| Rasa servei 502 | 1 | 8.2 | 1.2 | 1 | 9.84 |
| Subtotal |  |  |  |  | 9.84 |
| Total |  |  |  |  | 11.64 |

**E09435** m Canaleta reg de formigó prefabricat de 100x50x50 cm (23/07/1998)
1.5 m × 45.16 = 67.74
Subministrament i col·locació de canaleta de formigó prefabricat de 50x50 cm i 7 cm de gruix amb junta encadellada, col·locada i anivellada amb pendent sobre solera de formigó tipus HM-20 de 15 cm de gruix, rejuntada amb morter de revestiment eco-compatible d'acció osmòtica per a la protecció i impermeabilització, inclòs trams amb obertura i ranures per a comportes de reg, completament muntada i acabada.

| Codi | Ut | Descripció | Rendiment | Preu | Import |
|---|---|---|---|---|---|
| O0101 | h | Cap de colla | 0.05 | 26.02 | 1.30 |
| O0102 | h | Oficial 1ª | 0.1 | 24.56 | 2.46 |
| O0110 | h | Peó | 0.1 | 20.41 | 2.04 |
| PE1024 | m | Canaleta de formigó prefabricat (material; 23/07/1998) | 1.02 | 23.1 | 23.56 |
| P0503 | m3 | Formigó HM-20 posat a l'obra | 0.15 | 67 | 10.05 |
| P10206 | pp | Materials i elements auxiliars | 1 | 3.19362 | 3.19 |
| % | % | Despeses generals | 6 % | 42.60 | 2.56 |
|  |  | Total |  |  | 45.16 |

| Amidament | Uts. | Llarg | Parcial |
|---|---|---|---|
| Servei 502 | 1 | 1.5 | 1.50 |
| Total |  |  | 1.5 |

**E0809X** m Tub formigó Ø500 mm.
8.2 m × 77.51 = 635.58

| Amidament | Uts. | Llarg | Parcial |
|---|---|---|---|
| Servei 502 | 1 | 8.2 | 8.20 |
| Total |  |  | 8.2 |

**E1211** u Pericó registre 60x60x90 cm, amb tapa (aigua potable, base formigó)
1 u × 167.44 = 167.44

| Amidament | Uts. | Parcial |
|---|---|---|
| Servei 502 | 1 | 1.00 |
| Total |  | 1 |

**E101312** m Subministrament i col·locació de cinta senyalitzadora aigua
8.2 m × 1.27 = 10.41

**E09186** u Connexió a la xarxa existent d'aigua potable, inclòs totes les peces, accessoris
1 u × 353.33 = 353.33

#### 06.05.03 SERVEI NÚM. 503
Import: 1984.05

**E0341** u Cales per a localització serveis
1 u × 59.64 = 59.64

**E0201** m3 Enderroc fonament formigó en massa, inclòs transport a abocador
1.25 m3 × 55.46 = 69.33

| Amidament | Uts. | Llarg | Ample | Alt | Parcial |
|---|---|---|---|---|---|
| Pou existent servei 503 | 1 | 1.3 | 0.8 | 1.2 | 1.25 |
| Total |  |  |  |  | 1.25 |

**E0342** m3 Excavació manual en rases, pous o fonaments, inclòs tranport
15.78 m3 × 50.37 = 794.84

| Amidament | Uts. | Llarg | Ample | Alt | Parcial |
|---|---|---|---|---|---|
| Rasa servei 503 | 1 | 5.9 | 1.2 | 2 | 14.16 |
| Subtotal |  |  |  |  | 14.16 |
| Pou servei 503 | 1 | 0.9 | 0.9 | 2 | 1.62 |
| Subtotal |  |  |  |  | 1.62 |
| Total |  |  |  |  | 15.78 |

**E0322** m3 Arena de riu en recobriment de tubs D<5 mm rentada
1.77 m3 × 20.35 = 36.02

| Amidament | Uts. | Llarg | Ample | Alt | Parcial |
|---|---|---|---|---|---|
| Rasa servei 503 | 1 | 5.9 | 0.6 | 0.5 | 1.77 |
| Total |  |  |  |  | 1.77 |

**E0317** m3 Rebliment i piconatge rasa, material pròpia obra, inclòs càrrega i transport
8.33 m3 × 4.64 = 38.65

| Amidament | Uts. | Llarg | Ample | Alt | Parcial |
|---|---|---|---|---|---|
| Pou existent servei 503 | 1 | 1.3 | 0.8 | 1.2 | 1.25 |
| Subtotal |  |  |  |  | 1.25 |
| Rasa servei 503 | 1 | 5.9 | 1.2 | 1 | 7.08 |
| Subtotal |  |  |  |  | 7.08 |
| Total |  |  |  |  | 8.33 |

**E0809X** m Tub formigó Ø500 mm.
5.9 m × 77.51 = 457.31

| Amidament | Uts. | Llarg | Parcial |
|---|---|---|---|
| Servei 503 | 1 | 5.9 | 5.90 |
| Total |  |  | 5.9 |

**E09186** u Connexió a la xarxa existent d'aigua potable, inclòs totes les peces, accessoris
1 u × 353.33 = 353.33

**E1211** u Pericó registre 60x60x90 cm, amb tapa (aigua potable, base formigó)
1 u × 167.44 = 167.44

| Amidament | Uts. | Parcial |
|---|---|---|
| Servei 503 | 1 | 1.00 |
| Total |  | 1 |

**E101312** m Subministrament i col·locació de cinta senyalitzadora aigua
5.9 m × 1.27 = 7.49

#### 06.05.04 SERVEI NÚM. 504
Import: 2252.91

**E0341** u Cales per a localització serveis
1 u × 59.64 = 59.64

**E0201** m3 Enderroc fonament formigó en massa, inclòs transport a abocador
3.19 m3 × 55.46 = 176.92

| Amidament | Uts. | Llarg | Ample | Alt | Parcial |
|---|---|---|---|---|---|
| Pou existent servei 504 | 1 | 1.9 | 1.4 | 1.2 | 3.19 |
| Total |  |  |  |  | 3.19 |

**E0342** m3 Excavació manual en rases, pous o fonaments, inclòs tranport
16.74 m3 × 50.37 = 843.19

| Amidament | Uts. | Llarg | Ample | Alt | Parcial |
|---|---|---|---|---|---|
| Rasa servei 504 | 1 | 6.3 | 1.2 | 2 | 15.12 |
| Subtotal |  |  |  |  | 15.12 |
| Pou servei 504 | 1 | 0.9 | 0.9 | 2 | 1.62 |
| Subtotal |  |  |  |  | 1.62 |
| Total |  |  |  |  | 16.74 |

**E0322** m3 Arena de riu en recobriment de tubs D<5 mm rentada
1.89 m3 × 20.35 = 38.46

| Amidament | Uts. | Llarg | Ample | Alt | Parcial |
|---|---|---|---|---|---|
| Rasa servei 504 | 1 | 6.3 | 0.6 | 0.5 | 1.89 |
| Total |  |  |  |  | 1.89 |

**E0317** m3 Rebliment i piconatge rasa, material pròpia obra, inclòs càrrega i transport
10.75 m3 × 4.64 = 49.88

| Amidament | Uts. | Llarg | Ample | Alt | Parcial |
|---|---|---|---|---|---|
| Pou existent servei 504 | 1 | 1.9 | 1.4 | 1.2 | 3.19 |
| Subtotal |  |  |  |  | 3.19 |
| Rasa servei 504 | 1 | 6.3 | 1.2 | 1 | 7.56 |
| Subtotal |  |  |  |  | 7.56 |
| Total |  |  |  |  | 10.75 |

**E09435** m Canaleta reg de formigó prefabricat de 100x50x50 cm
1.5 m × 45.16 = 67.74

| Amidament | Uts. | Llarg | Parcial |
|---|---|---|---|
| Servei 504 | 1 | 1.5 | 1.50 |
| Total |  |  | 1.5 |

**E0809X** m Tub formigó Ø500 mm.
6.3 m × 77.51 = 488.31

| Amidament | Uts. | Llarg | Parcial |
|---|---|---|---|
| Servei 504 | 1 | 6.3 | 6.30 |
| Total |  |  | 6.3 |

**E09186** u Connexió a la xarxa existent d'aigua potable, inclòs totes les peces, accessoris
1 u × 353.33 = 353.33

**E1211** u Pericó registre 60x60x90 cm, amb tapa (aigua potable, base formigó)
1 u × 167.44 = 167.44

| Amidament | Uts. | Parcial |
|---|---|---|
| Servei 504 | 1 | 1.00 |
| Total |  | 1 |

**E101312** m Subministrament i col·locació de cinta senyalitzadora aigua
6.3 m × 1.27 = 8.00

#### 06.05.05 SERVEI NÚM. 505
Import: 1921.36

**E0341** u Cales per a localització serveis
1 u × 59.64 = 59.64

**E0201** m3 Enderroc fonament formigó en massa, inclòs transport a abocador
3.02 m3 × 55.46 = 167.49

| Amidament | Uts. | Llarg | Ample | Alt | Parcial |
|---|---|---|---|---|---|
| Pou existent servei 505 | 1 | 1.8 | 1.4 | 1.2 | 3.02 |
| Total |  |  |  |  | 3.02 |

**E0342** m3 Excavació manual en rases, pous o fonaments, inclòs tranport
13.86 m3 × 50.37 = 698.13

| Amidament | Uts. | Llarg | Ample | Alt | Parcial |
|---|---|---|---|---|---|
| Rasa servei 505 | 1 | 5.1 | 1.2 | 2 | 12.24 |
| Subtotal |  |  |  |  | 12.24 |
| Pou servei 505 | 1 | 0.9 | 0.9 | 2 | 1.62 |
| Subtotal |  |  |  |  | 1.62 |
| Total |  |  |  |  | 13.86 |

**E0322** m3 Arena de riu en recobriment de tubs D<5 mm rentada
1.53 m3 × 20.35 = 31.14

| Amidament | Uts. | Llarg | Ample | Alt | Parcial |
|---|---|---|---|---|---|
| Rasa servei 505 | 1 | 5.1 | 0.6 | 0.5 | 1.53 |
| Total |  |  |  |  | 1.53 |

**E0317** m3 Rebliment i piconatge rasa, material pròpia obra, inclòs càrrega i transport
9.14 m3 × 4.64 = 42.41

| Amidament | Uts. | Llarg | Ample | Alt | Parcial |
|---|---|---|---|---|---|
| Pou existent servei 505 | 1 | 1.8 | 1.4 | 1.2 | 3.02 |
| Subtotal |  |  |  |  | 3.02 |
| Rasa servei 505 | 1 | 5.1 | 1.2 | 1 | 6.12 |
| Subtotal |  |  |  |  | 6.12 |
| Total |  |  |  |  | 9.14 |

**E0809X** m Tub formigó Ø500 mm.
5.1 m × 77.51 = 395.30

| Amidament | Uts. | Llarg | Parcial |
|---|---|---|---|
| Servei 505 | 1 | 5.1 | 5.10 |
| Total |  |  | 5.1 |

**E09186** u Connexió a la xarxa existent d'aigua potable, inclòs totes les peces, accessoris
1 u × 353.33 = 353.33

**E1211** u Pericó registre 60x60x90 cm, amb tapa (aigua potable, base formigó)
1 u × 167.44 = 167.44

| Amidament | Uts. | Parcial |
|---|---|---|
| Servei 505 | 1 | 1.00 |
| Total |  | 1 |

**E101312** m Subministrament i col·locació de cinta senyalitzadora aigua
5.1 m × 1.27 = 6.48

#### 06.05.06 SERVEI NÚM. 506
Import: 1942.49

**E0341** u Cales per a localització serveis
1 u × 59.64 = 59.64

**E0201** m3 Enderroc fonament formigó en massa, inclòs transport a abocador
3.02 m3 × 55.46 = 167.49

| Amidament | Uts. | Llarg | Ample | Alt | Parcial |
|---|---|---|---|---|---|
| Pou existent servei 506 | 1 | 1.8 | 1.4 | 1.2 | 3.02 |
| Total |  |  |  |  | 3.02 |

**E0342** m3 Excavació manual en rases, pous o fonaments, inclòs tranport
14.1 m3 × 50.37 = 710.22

| Amidament | Uts. | Llarg | Ample | Alt | Parcial |
|---|---|---|---|---|---|
| Rasa servei 506 | 1 | 5.2 | 1.2 | 2 | 12.48 |
| Subtotal |  |  |  |  | 12.48 |
| Pou servei 506 | 1 | 0.9 | 0.9 | 2 | 1.62 |
| Subtotal |  |  |  |  | 1.62 |
| Total |  |  |  |  | 14.1 |

**E0322** m3 Arena de riu en recobriment de tubs D<5 mm rentada
1.56 m3 × 20.35 = 31.75

| Amidament | Uts. | Llarg | Ample | Alt | Parcial |
|---|---|---|---|---|---|
| Rasa servei 506 | 1 | 5.2 | 0.6 | 0.5 | 1.56 |
| Total |  |  |  |  | 1.56 |

**E0317** m3 Rebliment i piconatge rasa, material pròpia obra, inclòs càrrega i transport
9.26 m3 × 4.64 = 42.97

| Amidament | Uts. | Llarg | Ample | Alt | Parcial |
|---|---|---|---|---|---|
| Pou existent servei 506 | 1 | 1.8 | 1.4 | 1.2 | 3.02 |
| Subtotal |  |  |  |  | 3.02 |
| Rasa servei 506 | 1 | 5.2 | 1.2 | 1 | 6.24 |
| Subtotal |  |  |  |  | 6.24 |
| Total |  |  |  |  | 9.26 |

**E0809X** m Tub formigó Ø500 mm.
5.2 m × 77.51 = 403.05

| Amidament | Uts. | Llarg | Parcial |
|---|---|---|---|
| Servei 506 | 1 | 5.2 | 5.20 |
| Total |  |  | 5.2 |

**E09186** u Connexió a la xarxa existent d'aigua potable, inclòs totes les peces, accessoris
1 u × 353.33 = 353.33

**E1211** u Pericó registre 60x60x90 cm, amb tapa (aigua potable, base formigó)
1 u × 167.44 = 167.44

| Amidament | Uts. | Parcial |
|---|---|---|
| Servei 506 | 1 | 1.00 |
| Total |  | 1 |

**E101312** m Subministrament i col·locació de cinta senyalitzadora aigua
5.2 m × 1.27 = 6.60

#### 06.05.07 SERVEI NÚM. 507
Import: 1734.14

**E0341** u Cales per a localització serveis
1 u × 59.64 = 59.64

**E0201** m3 Enderroc fonament formigó en massa, inclòs transport a abocador
0.96 m3 × 55.46 = 53.24

| Amidament | Uts. | Llarg | Ample | Alt | Parcial |
|---|---|---|---|---|---|
| Pou existent servei 507 | 1 | 1 | 0.8 | 1.2 | 0.96 |
| Total |  |  |  |  | 0.96 |

**E0342** m3 Excavació manual en rases, pous o fonaments, inclòs tranport
13.14 m3 × 50.37 = 661.86

| Amidament | Uts. | Llarg | Ample | Alt | Parcial |
|---|---|---|---|---|---|
| Rasa servei 507 | 1 | 4.8 | 1.2 | 2 | 11.52 |
| Subtotal |  |  |  |  | 11.52 |
| Pou servei 507 | 1 | 0.9 | 0.9 | 2 | 1.62 |
| Subtotal |  |  |  |  | 1.62 |
| Total |  |  |  |  | 13.14 |

**E0322** m3 Arena de riu en recobriment de tubs D<5 mm rentada
1.44 m3 × 20.35 = 29.30

| Amidament | Uts. | Llarg | Ample | Alt | Parcial |
|---|---|---|---|---|---|
| Rasa servei 507 | 1 | 4.8 | 0.6 | 0.5 | 1.44 |
| Total |  |  |  |  | 1.44 |

**E0317** m3 Rebliment i piconatge rasa, material pròpia obra, inclòs càrrega i transport
6.72 m3 × 4.64 = 31.18

| Amidament | Uts. | Llarg | Ample | Alt | Parcial |
|---|---|---|---|---|---|
| Pou existent servei 507 | 1 | 1 | 0.8 | 1.2 | 0.96 |
| Subtotal |  |  |  |  | 0.96 |
| Rasa servei 507 | 1 | 4.8 | 1.2 | 1 | 5.76 |
| Subtotal |  |  |  |  | 5.76 |
| Total |  |  |  |  | 6.72 |

**E0809X** m Tub formigó Ø500 mm.
4.8 m × 77.51 = 372.05

| Amidament | Uts. | Llarg | Parcial |
|---|---|---|---|
| Servei 507 | 1 | 4.8 | 4.80 |
| Total |  |  | 4.8 |

**E09186** u Connexió a la xarxa existent d'aigua potable, inclòs totes les peces, accessoris
1 u × 353.33 = 353.33

**E1211** u Pericó registre 60x60x90 cm, amb tapa (aigua potable, base formigó)
1 u × 167.44 = 167.44

| Amidament | Uts. | Parcial |
|---|---|---|
| Servei 507 | 1 | 1.00 |
| Total |  | 1 |

**E101312** m Subministrament i col·locació de cinta senyalitzadora aigua
4.8 m × 1.27 = 6.10

### 06.06 ENLLUMENAT
Import: 1909.02

**E0341** u Cales per a localització serveis
1 u × 59.64 = 59.64

| Codi | Ut | Descripció | Quantitat | Preu | Import |
|---|---|---|---|---|---|
| E0341X | m | Descubrició manual de canalització existent amb cables en servei | 30 | 56.18 | 1685.40 |

**E0225** m Desmuntatge canalitzacions, conduccions i tubs de servei de qualsevol diàmetre
30 m × 2.07 = 62.10

**E10215** u Retirada llumenera, inclòs columna, demolició de la fonamentació
1 u × 101.88 = 101.88
Retirada de llumenera, inclòs columna, demolició de la fonamentació, rebliment del forat, càrrega i transport de les runes, fanal, cablejat i de tots els elements a l'abocador controlat, inclòs cànons.

| Codi | Ut | Descripció | Rendiment | Preu | Import |
|---|---|---|---|---|---|
| O0101 | h | Cap de colla | 0.02 | 26.02 | 0.52 |
| O0102 | h | Oficial 1ª | 0.2 | 24.56 | 4.91 |
| O0110 | h | Peó | 0.8 | 20.41 | 16.33 |
| P0502 | m3 | Formigó HL-150 posat a l'obra | 0.6 | 60.5 | 36.30 |
| P1609 | m3 | Excavació de terres | 0.6 | 11.12 | 6.67 |
| M0214 | h | Camió grua 12 tn | 0.8 | 42.07 | 33.66 |
| vg | % | Despeses indirectes | 0.582 | 6 | 3.49 |
|  |  | Total |  |  | 101.88 |

### 06.07 PARTIDES ALÇADES (07/04/2022)
Import: 4865

**E14X1** u Partida alçada per imprevistos en la localització, desviaments provisionals i reposicions definitives de serveis afectats (07/04/2022)
1 u × 4865 = 4865.00
Partida alçada per imprevistos en la localització, desviaments provisionals i reposicions definitives en els treballs de serveis afectats durant l'execució de les obres

## 07 OBRES COMPLEMENTÀRIES
Import: 294730.27

### 07.01 DESVIAMENTS PROVISIONALS
Import: 63168.26

#### 07.01.01 DESVIAMENT PONT SOBRE BARRANC DE L'OLIVERA
Import: 5684.39

**E07581** m2 Placa d'alumini >1,50 m² , nivell 2 HIP, amb abraçadores
16.2 m2 × 170.27 = 2758.37
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 6 | 9.44 |
|  |  | Total |  |  | 170.27 |

| Amidament | Uts. | Llarg | Parcial |
|---|---|---|---|
|  | 6 | 2.7 | 16.20 |
| Total |  |  | 16.2 |

**E0746** m Pal d'alumini anoditzat color plata, Ø114 mm. MD
30 m × 40.53 = 1215.90
Pal d'alumini anoditzat color plata, estriat, de 114 mm. de diàmetre MD, col·locat.

| Codi | Ut | Descripció | Rendiment | Preu | Import |
|---|---|---|---|---|---|
| O0102 | h | Oficial 1ª | 0.05 | 24.56 | 1.23 |
| O0110 | h | Peó | 0.09 | 20.41 | 1.84 |
| P14730 | m | Pal alumini diàmetre 114 mm. MD (material; 23/07/1998) | 1 | 35.2 | 35.20 |
| vg | % | Despeses indirectes | 0.377 | 6 | 2.26 |
|  |  | Total |  |  | 40.53 |

| Amidament | Uts. | Llarg | Parcial |
|---|---|---|---|
|  | 12 | 2.5 | 30.00 |
| Total |  |  | 30 |

**E07442** u Base d'acer galvanitzat per a suport de 114 mm.
12 u × 134.4 = 1612.80
Base d'acer galvanitzat per a suport de 114 mm. col·locada.

| Codi | Ut | Descripció | Rendiment | Preu | Import |
|---|---|---|---|---|---|
| O0102 | h | Oficial 1ª | 0.05 | 24.56 | 1.23 |
| O0110 | h | Peó | 0.09 | 20.41 | 1.84 |
| P14712 | u | Base d'acer galvanit. suport 114 mm. (material; 12/01/2009) | 1 | 123.747624 | 123.75 |
| vg | % | Despeses indirectes | 1.263 | 6 | 7.58 |
|  |  | Total |  |  | 134.4 |

**E0215** u Desmuntatge de senyal de trànsit i demolició ancoratges
6 u × 16.22 = 97.32

#### 07.01.02 DESVIAMENT PONT SOBRE RIERA DE LA FONT
Import: 51447.54

**E0313** m2 Esbrossada del terreny, inclòs càrrega i transport.
1695.33 m2 × 0.56 = 949.38

| Amidament | Uts. | Llarg | Parcial |
|---|---|---|---|
| Segons llistats | 1 | 1695.33 | 1695.33 |
| Total |  |  | 1695.33 |

| Codi | Ut | Descripció | Quantitat | Preu | Import |
|---|---|---|---|---|---|
| E02211 | u | Tall d'arbre de diàmetre entre 10 i 25 cm. i extracció de la soca | 50 | 109.1 | 5455.00 |
| E02212 | u | Tall d'arbre de diàmetre superior a 25 cm. i extracció de la soca | 10 | 214.62 | 2146.20 |

**E0314** m3 Excavació de terra vegetal, càrrega i transport.
650 m3 × 3.61 = 2346.50

| Amidament | Llarg | Parcial |
|---|---|---|
| Segons llistats | 650 | 650.00 |
| Total |  | 650 |

**E0305** m3 Excavació rases i pous, mitjans mecànics, cànon abocador (10% roca)
251.3 m3 × 12.39 = 3113.61

| Amidament | Llarg | Parcial |
|---|---|---|
| Segons llistats |  |  |
| Desmunts | 170 | 170.00 |
| Excavació saneig | 81.3 | 81.30 |
| Subtotal |  | 251.30 |
| Total |  | 251.3 |

**E0315** m3 Terraplè amb compactació, material pròpia obra, inclòs transport
528.3 m3 × 5.02 = 2652.07

| Amidament | Llarg | Parcial |
|---|---|---|
| Segons llistats |  |  |
| Terraplè | 447 | 447.00 |
| Terraplè saneig | 81.3 | 81.30 |
| Subtotal |  | 528.30 |
| Total |  | 528.3 |

**E0601** m3 Base granular de tot-u artificial, amb motoanivelladora
367.5 m3 × 23.9 = 8783.25

| Amidament | Uts. | Llarg | Ample | Alt | Parcial |
|---|---|---|---|---|---|
|  | 1 | 245 | 6 | 0.25 | 367.50 |
| Total |  |  |  |  | 367.5 |

**E0611D** m2 Reg emprimació tipus C50BF4 IMP (dotació 1,4 kg/m2)
1470 m2 × 0.38 = 558.60
Reg d'emprimació tipus ECI amb emulsió catiònica (dotació 1,4 kg/m2)

| Codi | Ut | Descripció | Rendiment | Preu | Import |
|---|---|---|---|---|---|
| O0102 | h | Oficial 1ª | 0.001 | 24.56 | 0.02 |
| O0110 | h | Peó | 0.001 | 20.41 | 0.02 |
| P0412 | kg | Emulsió bituminosa tipus C50BF4 IMP | 1.4 | 0.19 | 0.27 |
| M0217 | h | Camió cisterna reg asfàltic | 0.001 | 50.68584 | 0.05 |
| vg | % | Despeses indirectes | 0.003 | 6 | 0.02 |
|  |  | Total |  |  | 0.38 |

| Amidament | Llarg | Ample | Parcial |
|---|---|---|---|
|  | 245 | 6 | 1470.00 |
| Total |  |  | 1470 |

**E0604** t Paviment de MBC tipus AC16 surf S 50/70 GR
180.08 t × 57.86 = 10419.43

| Amidament | Uts. | Parcial |
|---|---|---|
| Desviament | 180.075 | 180.08 |
| Total |  | 180.08 |

**E0724** m2 Cartell reflector en planxa o lamel·les
6.9 m2 × 303.44 = 2093.74
Cartell reflector d'acer galvanitzat en planxa o lamel·les perfilades per a senyals d'informació i d'orientació, nivell 2 HIP, inclòs ancoratges i cargoleria.

| Codi | Ut | Descripció | Rendiment | Preu | Import |
|---|---|---|---|---|---|
| O0101 | h | Cap de colla | 0.15 | 26.02 | 3.90 |
| O0102 | h | Oficial 1ª | 0.6 | 24.56 | 14.74 |
| O0110 | h | Peó | 0.6 | 20.41 | 12.25 |
| P1411 | m2 | Cartell (material; 12/01/2009) | 1 | 255.675036 | 255.68 |
| vg | % | Despeses indirectes | 2.811 | 6 | 16.87 |
|  |  | Total |  |  | 303.44 |

| Amidament | Uts. | Llarg | Alt | Parcial |
|---|---|---|---|---|
| Cartell gual inundable | 2 | 0.5 | 0.5 | 0.50 |
| Subtotal |  |  |  | 0.50 |
| Cartells desviament obra | 4 | 1 | 1.6 | 6.40 |
| Subtotal |  |  |  | 6.40 |
| Total |  |  |  | 6.9 |

**E0727** m Suport metàl·lic galvanitzat IPN-120
20 m × 48.73 = 974.60
Suport metàl·lic galvanitzat d'IPN-120, col·locat.

| Codi | Ut | Descripció | Rendiment | Preu | Import |
|---|---|---|---|---|---|
| O0102 | h | Oficial 1ª | 0.05 | 24.56 | 1.23 |
| O0110 | h | Peó | 0.15 | 20.41 | 3.06 |
| P1433 | m | Suport metàl·lic galv. IPN-120 (material; 12/01/2009) | 1 | 41.7231 | 41.72 |
| vg | % | Despeses indirectes | 0.453 | 6 | 2.72 |
|  |  | Total |  |  | 48.73 |

| Amidament | Uts. | Llarg | Parcial |
|---|---|---|---|
|  | 10 | 2 | 20.00 |
| Total |  |  | 20 |

**E0704** m Premarcatge de marca viària longitudinal
735 m × 0.16 = 117.60

| Codi | Ut | Descripció | Rendiment | Preu | Import |
|---|---|---|---|---|---|
| O0101 | h | Cap de colla | 0.001 | 26.02 | 0.03 |
| O0110 | h | Peó | 0.006 | 20.41 | 0.12 |
| vg | % | Despeses indirectes | 0.001 | 6 | 0.01 |
|  |  | Total |  |  | 0.16 |

| Amidament | Uts. | Llarg | Parcial |
|---|---|---|---|
|  | 3 | 245 | 735.00 |
| Total |  |  | 735 |

**E0731** u Retirada de senyal o cartell
4 u × 16.22 = 64.88
Desmuntatge i retirada de senyal o cartell, demolició d'ancoratges i fonamentació de formigó, inclòs part proporcional de suports i transport a abocador o magatzem i cànon.

| Codi | Ut | Descripció | Rendiment | Preu | Import |
|---|---|---|---|---|---|
| O0101 | h | Cap de colla | 0.1 | 26.02 | 2.60 |
| O0110 | h | Peó | 0.4 | 20.41 | 8.16 |
| M0212B | h | Camió de trabuc 16 m³ | 0.1 | 45.4 | 4.54 |
| %16130 | % | Despeses indirectes | 6 % | 15.30 | 0.92 |
|  |  | Total |  |  | 16.22 |

**E1428** m Línia groga reflexiva de 10 cm. d'amplada contínua
735 m × 0.42 = 308.70

| Codi | Ut | Descripció | Rendiment | Preu | Import |
|---|---|---|---|---|---|
| P1832 | kg | Pintura taronja reflexiva (material; 12/01/2009) | 0.088 | 2.771238 | 0.24 |
| P1816 | kg | Esferes vidre marques viàries (material; 12/01/2009) | 0.03 | 2.26644 | 0.07 |
| %18538 | % | Resta d'obra | 35 % | 0.31 | 0.11 |
|  |  | Total |  |  | 0.42 |

| Amidament | Uts. | Llarg | Parcial |
|---|---|---|---|
| Desviament obra | 3 | 245 | 735.00 |
| Total |  |  | 735 |

**E0879** m Tub de PP corrugat doble capa Ø1000 mm
48 m × 119.69 = 5745.12
Tub de PP corrugat doble capa de 1000 mm. de diàmetre nominal i SN 8 kN/m2, inclòs pp de peces especials i accessoris, col·locat.

| Codi | Ut | Descripció | Rendiment | Preu | Import |
|---|---|---|---|---|---|
| O0101 | h | Cap de colla | 0.08 | 26.02 | 2.08 |
| O0102 | h | Oficial 1ª | 0.3 | 24.56 | 7.37 |
| O0110 | h | Peó | 0.3 | 20.41 | 6.12 |
| P1246 | m | Tub de pp DN1000 mm., SN 8 kN/m2 (material; 23/07/1998) | 1 | 75 | 75.00 |
| P%1615 | % | Part proporcional accessoris | 30 % | 75.00 | 22.50 |
| vg | % | Despeses indirectes | 1.103 | 6 | 6.62 |
|  |  | Total |  |  | 119.69 |

| Amidament | Uts. | Llarg | Parcial |
|---|---|---|---|
| Gual provisional | 4 | 12 | 48.00 |
| Total |  |  | 48 |

**E0502** m3 Formigó HM-20 fonaments
37.43 m3 × 79.42 = 2972.69

| Amidament | Uts. | Llarg | Ample | Alt | Parcial |
|---|---|---|---|---|---|
| Dau formigó | 1 | 11 | 5 | 1.3 | 71.50 |
| Deducció tubs | -4 | 11 | 0.88 | 0.88 | -34.07 |
| Subtotal |  |  |  |  | 37.43 |
| Total |  |  |  |  | 37.43 |

**E04111** t Escullera amb blocs pedra calcària 400-800 kg
113.76 t × 24.14 = 2746.17
Escullera amb blocs de pedra calcària de 400 kg a 800 kg, com a màxim, col.locats amb pala carregadora, inclòs càrrega i transport.

| Codi | Ut | Descripció | Rendiment | Preu | Import |
|---|---|---|---|---|---|
| O0101 | h | Cap de colla | 0.01 | 26.02 | 0.26 |
| O0102 | h | Oficial 1ª | 0.04 | 24.56 | 0.98 |
| O0110 | h | Peó | 0.1 | 20.41 | 2.04 |
| P03251 | t | Bloc pedra calcària.esc.400-800 kg (material; 13/12/2011) | 1 | 17.75 | 17.75 |
| M0205 | h | Pala carregadora sobre orugues | 0.015 | 73.35 | 1.10 |
| M0212B | h | Camió de trabuc 16 m³ | 0.015 | 45.4 | 0.68 |
| vg | % | Despeses indirectes | 0.221 | 6 | 1.33 |
|  |  | Total |  |  | 24.14 |

| Amidament | Uts. | Parcial |
|---|---|---|
| Adequació provisional llera aigües amunt | 79.625 | 79.63 |
| Adequació provisional llera aigües avall | 34.125 | 34.13 |
| Subtotal |  | 113.76 |
| Total |  | 113.76 |

#### 07.01.03 DESVIAMENT ROTONDA T-310z / T-321
Import: 6036.33

**E0313** m2 Esbrossada del terreny, inclòs càrrega i transport.
250 m2 × 0.56 = 140.00

| Amidament | Llarg | Ample | Parcial |
|---|---|---|---|
|  | 50 | 5 | 250.00 |
| Total |  |  | 250 |

**E0314** m3 Excavació de terra vegetal, càrrega i transport.
100 m3 × 3.61 = 361.00

| Amidament | Llarg | Ample | Alt | Parcial |
|---|---|---|---|---|
|  | 50 | 5 | 0.4 | 100.00 |
| Total |  |  |  | 100 |

**E0315** m3 Terraplè amb compactació, material pròpia obra, inclòs transport
250 m3 × 5.02 = 1255.00

| Amidament | Llarg | Ample | Alt | Parcial |
|---|---|---|---|---|
|  | 50 | 5 | 1 | 250.00 |
| Total |  |  |  | 250 |

**E0601** m3 Base granular de tot-u artificial, amb motoanivelladora
62.5 m3 × 23.9 = 1493.75

| Amidament | Llarg | Ample | Alt | Parcial |
|---|---|---|---|---|
|  | 50 | 5 | 0.25 | 62.50 |
| Total |  |  |  | 62.5 |

**E0724** m2 Cartell reflector en planxa o lamel·les
6.4 m2 × 303.44 = 1942.02

| Amidament | Uts. | Llarg | Alt | Parcial |
|---|---|---|---|---|
| cartells desviaments obra | 4 | 1 | 1.6 | 6.40 |
| Total |  |  |  | 6.4 |

**E0727** m Suport metàl·lic galvanitzat IPN-120
16 m × 48.73 = 779.68

| Amidament | Uts. | Llarg | Parcial |
|---|---|---|---|
|  | 8 | 2 | 16.00 |
| Total |  |  | 16 |

**E0731** u Retirada de senyal o cartell
4 u × 16.22 = 64.88

### 07.02 ENLLUMENAT
Import: 25160

#### 07.02.01 ROTONDA T-310Z
Import: 11280.08

##### 07.02.01.01 TREBALLS D'ADEQUACIÓ D'INSTAL·LACIONS EXISTENTS (07/04/2022)
Import: 578.72

| Codi | Ut | Descripció | Quantitat | Preu | Import |
|---|---|---|---|---|---|
| P027 | ud | LEGALITZACIÓ (07/04/2022) | 1 | 60.88 | 60.88 |
| P028 | ud | AMARRAMENT BT DE QUALSEVOL TIPUS AP/PALOM/POSTECILLO (07/04/2022) | 1 | 74.79 | 74.79 |
| P029 | ud | ESTESA TRENAT BT SOBRE RECOLZAMENT (07/04/2022) | 55 | 7.51 | 413.05 |
| P030 | ud | TAXES/IMP. A ORGANISMES OFICIALS (07/04/2022) | 1 | 30 | 30.00 |

##### 07.02.01.02 DSIC (07/04/2022)
Import: 101.52

| Codi | Ut | Descripció | Quantitat | Preu | Import |
|---|---|---|---|---|---|
| P031 | ud | DRETS DE SUPERVISIÓ D'INSTAL·LACIONS CEDIDES (07/04/2022) | 1 | 101.52 | 101.52 |

##### 07.02.01.03 OBRA CIVIL
Import: 1484.04

**E010100Y** m Canalització 4 tubs PE DN=110mm, dau recobr. 40x40cm form., fil guia+pp unions+sep+obt.
9.9 m × 20.41 = 202.06
Canalització amb quatre tubs corbables corrugats de polietilè de 110 mm de diàmetre nominal, de doble capa, i dau de recobriment de 40x40 cm amb formigó HM-20/P/20/I, fil guia a cada tub, part proporcional d'accessoris d'unió, separadors i obturadors

| Codi | Ut | Descripció | Rendiment | Preu | Import |
|---|---|---|---|---|---|
| O0102 | h | Oficial 1ª | 0.025 | 24.56 | 0.61 |
| O0110 | h | Peó | 0.05 | 20.41 | 1.02 |
| P0503 | m3 | Formigó HM-20 posat a l'obra | 0.125 | 67 | 8.38 |
| P091272W |  | Fil guia p/cond., nylon d=5mm (material; 04/11/2020) | 4.08 | 0.14 | 0.57 |
| P09127X | m | Tub corbable corrugat PE,doble capa,DN=110mm,28J,450N,p/canal.soterrada (material; 04/11/2020) | 4.2 | 1.97 | 8.27 |
| P09127Y |  | Pp.mat.aux.can.ser., DN=110mm (material; 04/11/2020) | 4.04 | 0.23 | 0.93 |
| vg | % | Despeses indirectes | 0.105 | 6 | 0.63 |
|  |  | Total |  |  | 20.41 |

| Amidament | Uts. | Llarg | Parcial |
|---|---|---|---|
| Rotonda T-310z |  |  |  |
| Creuament calçada | 1 | 9.9 | 9.90 |
| Subtotal |  |  | 9.90 |
| Total |  |  | 9.9 |

**E010100X** m Canalització 2 tubs PE DN=110mm, dau recobr. 40x30cm form., fil guia+pp unions+sep+obt.
40.9 m × 15.04 = 615.14

| Codi | Ut | Descripció | Rendiment | Preu | Import |
|---|---|---|---|---|---|
| O0102 | h | Oficial 1ª | 0.015 | 24.56 | 0.37 |
| O0110 | h | Peó | 0.03 | 20.41 | 0.61 |
| P0503 | m3 | Formigó HM-20 posat a l'obra | 0.125 | 67 | 8.38 |
| P091272W |  | Fil guia p/cond., nylon d=5mm | 2.04 | 0.14 | 0.29 |
| P09127X | m | Tub corbable corrugat PE,doble capa,DN=110mm,28J,450N,p/canal.soterrada | 2.1 | 1.97 | 4.14 |
| P09127Y |  | Pp.mat.aux.can.ser., DN=110mm | 2.02 | 0.23 | 0.46 |
| vg | % | Despeses indirectes | 0.131 | 6 | 0.79 |
|  |  | Total |  |  | 15.04 |

| Amidament | Uts. | Llarg | Parcial |
|---|---|---|---|
| Rotonda T-310z |  |  |  |
| Q a L1.1 | 1 | 40.9 | 40.90 |
| Subtotal |  |  | 40.90 |
| Total |  |  | 40.9 |

**E12101** u Pericó registre 45x45x60 cm, amb tapa (semàf i enllum, s/base formigó)
3 u × 93.87 = 281.61
Pericó de registre de dimensions de 45x45x60 cm interiors mínims, per a instal·lacions semafòriques o d'enllumenat, inclòs marc i tapa de fosa dúctil classe B-125 , de tipus prefabricat o elaborat in siut amb parets de maó calat "gero" arrebossat i acabat lliscat interior, col·locat sobre solera de graves.

| Codi | Ut | Descripció | Rendiment | Preu | Import |
|---|---|---|---|---|---|
| O0101 | h | Cap de colla | 0.09 | 26.02 | 2.34 |
| O0102 | h | Oficial 1ª | 0.45 | 24.56 | 11.05 |
| O0110 | h | Peó | 0.9 | 20.41 | 18.37 |
| P0805 | u | Maó massís 29x14x5 cm. a rev. | 100 | 0.12 | 12.00 |
| E0108 | m3 | Morter de ciment elaborat a l'obra | 0.1 | 54.62 | 5.46 |
| P0841 | m2 | Enlluïment parets exteriors | 1.08 | 20.006484 | 21.61 |
| P06207 | u | Tapa fosa 480x480x30, marc 500x500, classe B-125 (material; 23/07/1998) | 1 | 18.07 | 18.07 |
| vg | % | Despeses indirectes | 0.829 | 6 | 4.97 |
|  |  | Total |  |  | 93.87 |

| Amidament | Uts. | Parcial |
|---|---|---|
| Rotonda T-310z | 3 | 3.00 |
| Total |  | 3 |

**E0305** m3 Excavació rases i pous, mitjans mecànics, cànon abocador (10% roca)
21.32 m3 × 12.39 = 264.15

| Amidament | Uts. | Llarg | Ample | Alt | Parcial |
|---|---|---|---|---|---|
| Rotonda T-310z | 1 |  |  |  | 1.00 |
| Q a L1.1 | 1 | 50.8 | 0.4 | 1 | 20.32 |
| Subtotal |  |  |  |  | 21.32 |
| Total |  |  |  |  | 21.32 |

**E0317** m3 Rebliment i piconatge rasa, material pròpia obra, inclòs càrrega i transport
12.19 m3 × 4.64 = 56.56

| Amidament | Uts. | Llarg | Ample | Alt | Parcial |
|---|---|---|---|---|---|
| Rotonda T-310z |  |  |  |  |  |
| Q a L1.1 | 1 | 50.8 | 0.4 | 0.6 | 12.19 |
| Subtotal |  |  |  |  | 12.19 |
| Total |  |  |  |  | 12.19 |

**E10131** m Subministrament i col·locació de cinta senyalitzadora
50.8 m × 1.27 = 64.52

| Amidament | Uts. | Llarg | Parcial |
|---|---|---|---|
| Rotonda T-310z |  |  |  |
| Q a L1.1 | 1 | 50.8 | 50.80 |
| Subtotal |  |  | 50.80 |
| Total |  |  | 50.8 |

##### 07.02.01.04 CONDUCTORS (23/07/1998)
Import: 495.48

**E10121** m Conductor coure nu de 35 mm2, unipolar soterrada (23/07/1998)
48 m × 4.1 = 196.80
Conductor de coure nu de 35 mm2, unipolar, col·locat al fons de la rasa i sortint a punts de llum, compresa la part proporcional de tub protector dels sortints i soldadures als punts metàl·lics o a les derivacions.

| Codi | Ut | Descripció | Rendiment | Preu | Import |
|---|---|---|---|---|---|
| O0101 | h | Cap de colla | 0.01 | 26.02 | 0.26 |
| O0102 | h | Oficial 1ª | 0.03 | 24.56 | 0.74 |
| O0110 | h | Peó | 0.03 | 20.41 | 0.61 |
| P101102 | m | Conductor Cu nu unipolar d'1x35 mm2 (material; 23/07/1998) | 1.05 | 1.29 | 1.35 |
| P10207 | pp | Soldadures a xarxa i petit mat. (12/01/2009) | 1 | 0.9078 | 0.91 |
| % | % | Despeses generals | 6 % | 3.87 | 0.23 |
|  |  | Total |  |  | 4.1 |

| Amidament | Uts. | Parcial |
|---|---|---|
| Xarxa de terres | 48 | 48.00 |
| Total |  | 48 |

**E10104** m Conductor coure tetrapolar 4x6 mm2 soterrada (23/07/1998)
40 m × 6.05 = 242.00
Conductor de coure tetrapolar 4x6 mm2, de designació UNE RV 0,6/1 kV, col·locat en línia d'enllumenat soterrada, allotjat en tub corrugat.

| Codi | Ut | Descripció | Rendiment | Preu | Import |
|---|---|---|---|---|---|
| O0101 | h | Cap de colla | 0.01 | 26.02 | 0.26 |
| O0102 | h | Oficial 1ª | 0.04 | 24.56 | 0.98 |
| O0110 | h | Peó | 0.04 | 20.41 | 0.82 |
| P10104 | m | Conductor Cu tetrapolar 4x6 rv 0,6/1 kV (material; 23/07/1998) | 1.05 | 3.48 | 3.65 |
| % | % | Despeses generals | 6 % | 5.71 | 0.34 |
|  |  | Total |  |  | 6.05 |

| Amidament | Uts. | Llarg | Parcial |
|---|---|---|---|
| Connexió a L1.1 | 1 | 40 | 40.00 |
| Total |  |  | 40 |

**E10122** u Piqueta connexió a terra 17,3x500 mm (23/07/1998)
1 u × 20.44 = 20.44
Piqueta connexió a terra, clavetejada verticalment i connexionada la línia amb soldadura aluminotèrmica.

| Codi | Ut | Descripció | Rendiment | Preu | Import |
|---|---|---|---|---|---|
| O0101 | h | Cap de colla | 0.002 | 26.02 | 0.05 |
| O0102 | h | Oficial 1ª | 0.04 | 24.56 | 0.98 |
| O0110 | h | Peó | 0.08 | 20.41 | 1.63 |
| P10112 | u | Piqueta courejada 17,3x500 mm (material; 09/10/2009) | 1 | 12.12 | 12.12 |
| P10208 | pp | Soldadures pica i llums (09/10/2009) | 1 | 4.5 | 4.50 |
| % | % | Despeses generals | 6 % | 19.28 | 1.16 |
|  |  | Total |  |  | 20.44 |

| Amidament | Uts. | Parcial |
|---|---|---|
| Xarxa de terres | 1 | 1.00 |
| Total |  | 1 |

**E10121BX** m Conductor coure unipolar 1x16 mm2 (23/07/1998)
8 m × 4.53 = 36.24
Cable amb conductor de coure 450/750 V de tensió assignada, amb designació H07Z-K (AS), unipolar, de secció 1 x 16 mm2, amb aïllament de poliolefines, amb baixa emissió de fums, compresa la part proporcional de soldadures als punts metàl·lics o a la xarxa de terres.

| Codi | Ut | Descripció | Rendiment | Preu | Import |
|---|---|---|---|---|---|
| O0101 | h | Cap de colla | 0.01 | 26.02 | 0.26 |
| O0102 | h | Oficial 1ª | 0.03 | 24.56 | 0.74 |
| O0110 | h | Peó | 0.03 | 20.41 | 0.61 |
| P10111BX | m | Conductor Cu unipolar 1x16 mm2 (material; 04/11/2020) | 1.05 | 1.67 | 1.75 |
| P10207 | pp | Soldadures a xarxa i petit mat. | 1 | 0.9078 | 0.91 |
| % | % | Despeses generals | 6 % | 4.27 | 0.26 |
|  |  | Total |  |  | 4.53 |

| Amidament | Uts. | Llarg | Parcial |
|---|---|---|---|
| Connexió de lluminària a terra | 1 | 8 | 8.00 |
| Total |  |  | 8 |

##### 07.02.01.05 COLUMNES I LLUMENERES
Import: 8620.32

**E10129** u Fonamentació fanal columna h>5m alçada
1 u × 186.59 = 186.59
Fonamentació de fanal amb columna de més de 5 m d'alçada, inclòs excavació, formigó HA-25 abocat i vibrat, motlle, passatubs, placa i perns d'ancoratge d'acer galvanitzat amb forma de gaiata, totalment acabada.

| Codi | Ut | Descripció | Rendiment | Preu | Import |
|---|---|---|---|---|---|
| O0101 | h | Cap de colla | 0.12 | 26.02 | 3.12 |
| O0110 | h | Peó | 0.48 | 20.41 | 9.80 |
| P1609 | m3 | Excavació de terres | 2 | 11.12 | 22.24 |
| P0505 | m3 | Formigó HA-25 posat a l'obra | 2 | 70 | 140.00 |
| P1680 | u | Placa d'ancoratge per a barreres metàl.liques (material; 12/01/2009) | 1 | 7.510158 | 7.51 |
| vg | % | Despeses indirectes | 0.654 | 6 | 3.92 |
|  |  | Total |  |  | 186.59 |

| Amidament | Uts. | Parcial |
|---|---|---|
| Centre rotonda T-310z | 1 | 1.00 |
| Total |  | 1 |

**E111316X** u Columna tipus Cilindrica ICCL.8 (Benito) (23/07/1998)
1 u × 993.13 = 993.13
Columna CILÍNDRICA de BENITO, alçada 8000mm, fabricada en acer S-235 JR galvanitzada en calent, per instal·lar lluminària TOP amb fixació Ø60mm. Instal·lat i connexionat en caixa a l'interior, hissada, aplomada i fixada sobre dau de formigó.

| Codi | Ut | Descripció | Rendiment | Preu | Import |
|---|---|---|---|---|---|
| O0101 | h | Cap de colla | 0.5 | 26.02 | 13.0100 |
| O0102 | h | Oficial 1ª | 1 | 24.56 | 24.5600 |
| O0110 | h | Peó | 1 | 20.41 | 20.4100 |
| P99043X | u | Columna galvanitzada CILÍNDRICA, 8m, per llum. TOP Ø60mm (material; 07/07/2022) | 1 | 761.25 | 761.2500 |
| P10209 | pp | Petit material | 2 | 29.834592 | 59.6692 |
| P10109 | m | Conductor Cu tripolar 3x2,5 rv 0,6/1 kV (material; 23/07/1998) | 7 | 1.3 | 9.1000 |
| P101101 | m | Conductor Cu bipolar 2x2,5 rv 0,6/1 kV (material; 23/07/1998) | 7 | 0.98 | 6.8600 |
| M0214 | h | Camió grua 12 tn | 1 | 42.07 | 42.0700 |
| % | % | Despeses generals | 6 % | 936.9292 | 56.2158 |
|  |  | Total |  |  | 993.13 |

| Amidament | Uts. | Parcial |
|---|---|---|
| Centre rotonda T-321z | 1 | 1.00 |
| Total |  | 1 |

**E1115661** u Lluminària Omniflood 3 72 LEDs 157 W (Schréder o equivalent) (23/07/1998)
6 u × 1240.1 = 7440.60
Llumenera LED model Omniflood 3 Schréder o equivalent, de fundició injectada d'alumini, amb òptica RJ, temperatura de color 3000K, potència de 157 W, corrent de LED 700 mA, amb accessori per fixar vertical i acoblat a l'extrem del suport. Totalment col·locat.

| Codi | Ut | Descripció | Rendiment | Preu | Import |
|---|---|---|---|---|---|
| O0101 | h | Cap de colla | 0.15 | 26.02 | 3.90 |
| O0102 | h | Oficial 1ª | 1 | 24.56 | 24.56 |
| O0110 | h | Peó | 1 | 20.41 | 20.41 |
| P99019X1 | u | Lluminària Omniflood 3 72 LEDs 157 W (Schréder o equivalent) (material; 22/06/2022) | 1 | 1100 | 1100.00 |
| M0214 | h | Camió grua 12 tn | 0.5 | 42.07 | 21.04 |
| % | % | Despeses generals | 6 % | 1169.91 | 70.19 |
|  |  | Total |  |  | 1240.1 |

| Amidament | Uts. | Parcial |
|---|---|---|
| Centre rotonda T-310z | 6 | 6.00 |
| Total |  | 6 |

#### 07.02.02 ROTONDA ARBOCET
Import: 13879.92

##### 07.02.02.01 OBRA CIVIL
Import: 3718.36

**E010100Y** m Canalització 4 tubs PE DN=110mm, dau recobr. 40x40cm form., fil guia+pp unions+sep+obt.
31.3 m × 20.41 = 638.83

| Amidament | Uts. | Llarg | Parcial |
|---|---|---|---|
| Rotonda T-321 |  |  |  |
| Creuaments calçada | 1 | 31.3 | 31.30 |
| Subtotal |  |  | 31.30 |
| Total |  |  | 31.3 |

**E010100X** m Canalització 2 tubs PE DN=110mm, dau recobr. 40x30cm form., fil guia+pp unions+sep+obt.
81.2 m × 15.04 = 1221.25

| Amidament | Uts. | Llarg | Parcial |
|---|---|---|---|
| Rotonda T-321 |  |  |  |
| Connexió a L1.1 | 1 | 13.8 | 13.80 |
| L1.1 a L1.2 | 1 | 28.2 | 28.20 |
| L1.2 a L1.3 | 1 | 18.2 | 18.20 |
| L1.3 a L1.4 | 1 | 21 | 21.00 |
| Subtotal |  |  | 81.20 |
| Total |  |  | 81.2 |

**E12101** u Pericó registre 45x45x60 cm, amb tapa (semàf i enllum, s/base formigó)
11 u × 93.87 = 1032.57

| Amidament | Uts. | Parcial |
|---|---|---|
| Rotonda T-321 | 11 | 11.00 |
| Total |  | 11 |

**E0305** m3 Excavació rases i pous, mitjans mecànics, cànon abocador (10% roca)
45 m3 × 12.39 = 557.55

| Amidament | Uts. | Llarg | Ample | Alt | Parcial |
|---|---|---|---|---|---|
| Rotonda T-321 |  |  |  |  |  |
| Connexió a L1.1 | 1 | 13.8 | 0.4 | 1 | 5.52 |
| L1.1 a L1.2 | 1 | 40.4 | 0.4 | 1 | 16.16 |
| L1.2 a L1.3 | 1 | 25.3 | 0.4 | 1 | 10.12 |
| L1.3 a L1.4 | 1 | 33 | 0.4 | 1 | 13.20 |
| Subtotal |  |  |  |  | 45.00 |
| Total |  |  |  |  | 45 |

**E0317** m3 Rebliment i piconatge rasa, material pròpia obra, inclòs càrrega i transport
27 m3 × 4.64 = 125.28

| Amidament | Uts. | Llarg | Ample | Alt | Parcial |
|---|---|---|---|---|---|
| Rotonda T-321 |  |  |  |  |  |
| Connexió a L1.1 | 1 | 13.8 | 0.4 | 0.6 | 3.31 |
| L1.1 a L1.2 | 1 | 40.4 | 0.4 | 0.6 | 9.70 |
| L1.2 a L1.3 | 1 | 25.3 | 0.4 | 0.6 | 6.07 |
| L1.3 a L1.4 | 1 | 33 | 0.4 | 0.6 | 7.92 |
| Subtotal |  |  |  |  | 27.00 |
| Total |  |  |  |  | 27 |

**E10131** m Subministrament i col·locació de cinta senyalitzadora
112.5 m × 1.27 = 142.88

| Amidament | Uts. | Llarg | Parcial |
|---|---|---|---|
| Rotonda T-321 |  |  |  |
| Connexió a L1.1 | 1 | 13.8 | 13.80 |
| L1.1 a L1.2 | 1 | 40.4 | 40.40 |
| L1.2 a L1.3 | 1 | 25.3 | 25.30 |
| L1.3 a L1.4 | 1 | 33 | 33.00 |
| Subtotal |  |  | 112.50 |
| Total |  |  | 112.5 |

##### 07.02.02.02 CONDUCTORS (23/07/1998)
Import: 1419.97

**E10121** m Conductor coure nu de 35 mm2, unipolar soterrada
135 m × 4.1 = 553.50

| Amidament | Uts. | Parcial |
|---|---|---|
| Xarxa de terres | 135 | 135.00 |
| Total |  | 135 |

**E10104** m Conductor coure tetrapolar 4x6 mm2 soterrada
112.5 m × 6.05 = 680.63

| Amidament | Uts. | Llarg | Parcial |
|---|---|---|---|
| Conneció a L1.1 | 1 | 13.8 | 13.80 |
| L1.1 a L1.2 | 1 | 40.4 | 40.40 |
| L1.2 a L1.3 | 1 | 25.3 | 25.30 |
| L1.3 a L1.4 | 1 | 33 | 33.00 |
| Subtotal |  |  | 112.50 |
| Total |  |  | 112.5 |

**E10122** u Piqueta connexió a terra 17,3x500 mm
2 u × 20.44 = 40.88

| Amidament | Uts. | Parcial |
|---|---|---|
| Xarxa de terres | 2 | 2.00 |
| Total |  | 2 |

**E10121BX** m Conductor coure unipolar 1x16 mm2
32 m × 4.53 = 144.96

| Amidament | Uts. | Llarg | Parcial |
|---|---|---|---|
| Connexió de lluminària a terra | 4 | 8 | 32.00 |
| Total |  |  | 32 |

##### 07.02.02.03 COLUMNES I LLUMENERES
Import: 6541.59

**E10129** u Fonamentació fanal columna h>5m alçada
1 u × 186.59 = 186.59

**E111316X** u Columna tipus Cilindrica ICCL.8 (Benito)
4 u × 993.13 = 3972.52

**E11156X1** u Llumenera IZYLUM 3 80 LED 144 W (Schréder o equivalent) (23/07/1998)
4 u × 595.62 = 2382.48
Llumenera LED model Izylum 3 Schréder o equivalent, de fundició injectada d'alumini, amb òptica RJ, temperatura de color 3000K, potència de 144 W, corrent de LED 600 mA, amb accessori per fixar vertical i acoblat a l'extrem del suport. Totalment col·locat.

| Codi | Ut | Descripció | Rendiment | Preu | Import |
|---|---|---|---|---|---|
| O0101 | h | Cap de colla | 0.15 | 26.02 | 3.90 |
| O0102 | h | Oficial 1ª | 1 | 24.56 | 24.56 |
| O0110 | h | Peó | 1 | 20.41 | 20.41 |
| P99019X2 | u | Llumenera IZYLUM 3 80 LED 144 W (Schréder o equivalent) (material; 07/04/2022) | 1 | 492 | 492.00 |
| M0214 | h | Camió grua 12 tn | 0.5 | 42.07 | 21.04 |
| % | % | Despeses generals | 6 % | 561.91 | 33.71 |
|  |  | Total |  |  | 595.62 |

##### 07.02.02.04 LEGALITZACIÓ (07/04/2022)
Import: 2200

**E1626** u Legalització del nou enllumenat públic (07/04/2022)
1 u × 1500 = 1500.00
Redacció i disseny de les memòries o projecte d'enllumenat públic visat i legalització de les instal·lacions, inclòs permisos, declaració responsable per la posada en servei, certificats de la instal·lació, inscripció RITSIC, càlculs i butlletins.

| Codi | Ut | Descripció | Quantitat | Preu | Import |
|---|---|---|---|---|---|
| E1627X | u | Treballs d'ampliació del quadre d'enllumenat públic existent per adaptar-lo a les noves línies projectades (07/04/2022) | 1 | 700 | 700.00 |

### 07.03 REPOSICIÓ DE MURS I ALTRES AFECTACIONS
Import: 26329.56

**E0305** m3 Excavació rases i pous, mitjans mecànics, cànon abocador (10% roca)
22.71 m3 × 12.39 = 281.38

| Amidament | Llarg | Ample | Alt | Parcial |
|---|---|---|---|---|
| Fonamentació bloc de formigó + tanca metàl·lica | 67.5 | 0.5 | 0.5 | 16.88 |
| Fonamentació bloc de formigó | 23.3 | 0.5 | 0.5 | 5.83 |
| Subtotal |  |  |  | 22.71 |
| Total |  |  |  | 22.71 |

**E0342** m3 Excavació manual en rases, pous o fonaments, inclòs tranport
40.33 m3 × 50.37 = 2031.42

| Amidament | Llarg | Ample | Alt | Parcial |
|---|---|---|---|---|
| Fonamentació tanca metàl·lica |  |  |  |  |
|  | 77.7 | 0.2 | 0.5 | 7.77 |
|  | 24.1 | 0.2 | 0.5 | 2.41 |
|  | 27.5 | 0.2 | 0.5 | 2.75 |
|  | 17.9 | 0.2 | 0.5 | 1.79 |
|  | 13.9 | 0.2 | 0.5 | 1.39 |
|  | 33.6 | 0.2 | 0.5 | 3.36 |
|  | 14.4 | 0.2 | 0.5 | 1.44 |
|  | 28.7 | 0.2 | 0.5 | 2.87 |
|  | 3.3 | 0.2 | 0.5 | 0.33 |
|  | 81.8 | 0.2 | 0.5 | 8.18 |
|  | 80.4 | 0.2 | 0.5 | 8.04 |
| Subtotal |  |  |  | 40.33 |
| Total |  |  |  | 40.33 |

**E0502** m3 Formigó HM-20 fonaments
42.91 m3 × 79.42 = 3407.91

| Amidament | Llarg | Ample | Alt | Parcial |
|---|---|---|---|---|
| Formigó fonamentació bloc + tanca metàl·lica | 67.5 | 0.5 | 0.5 | 16.88 |
| Formigó fonamentació bloc | 23.3 | 0.5 | 0.5 | 5.83 |
| Formigó fonamentació tanca metàl·lica | 77.7 | 0.1 | 0.5 | 3.89 |
|  | 24.1 | 0.1 | 0.5 | 1.21 |
|  | 27.5 | 0.1 | 0.5 | 1.38 |
|  | 17.9 | 0.1 | 0.5 | 0.90 |
|  | 13.9 | 0.1 | 0.5 | 0.70 |
|  | 33.6 | 0.1 | 0.5 | 1.68 |
|  | 14.4 | 0.1 | 0.5 | 0.72 |
|  | 28.7 | 0.1 | 0.5 | 1.44 |
|  | 3.3 | 0.1 | 0.5 | 0.17 |
|  | 81.8 | 0.1 | 0.5 | 4.09 |
|  | 80.4 | 0.1 | 0.5 | 4.02 |
| Subtotal |  |  |  | 42.91 |
| Total |  |  |  | 42.91 |

**E0420** m Reixat 1,5 m alçària d'acer pintat amb malla d'acer plastificat
470.8 m × 24.59 = 11576.97
Reixat d'1,5 m. d'alçària d'acer pintat amb malla d'acer plastificat i pals de tub de D 48 mm., col·locats cada 3 m. sobre daus de formigó, totalment acabada.

| Codi | Ut | Descripció | Rendiment | Preu | Import |
|---|---|---|---|---|---|
| O0101 | h | Cap de colla | 0.05 | 26.02 | 1.30 |
| O0102 | h | Oficial 1ª | 0.2 | 24.56 | 4.91 |
| O0110 | h | Peó | 0.2 | 20.41 | 4.08 |
| P0603 | m2 | Tela metàl·lica galv. i plast (material; 12/01/2009) | 1.515 | 3.997176 | 6.06 |
| P0906 | m | Pal tub acer galvanitzat DN48 mm. (material; 12/01/2009) | 0.75 | 6.449052 | 4.84 |
| P0503 | m3 | Formigó HM-20 posat a l'obra | 0.032 | 67 | 2.14 |
| vg | % | Despeses indirectes | 0.21 | 6 | 1.26 |
|  |  | Total |  |  | 24.59 |

| Amidament | Llarg | Parcial |
|---|---|---|
| Mur bloc formigó + tanca metàl·lica | 67.5 | 67.50 |
| Tanca metàl·lica | 77.7 | 77.70 |
|  | 24.1 | 24.10 |
|  | 27.5 | 27.50 |
|  | 17.9 | 17.90 |
|  | 13.9 | 13.90 |
|  | 33.6 | 33.60 |
|  | 14.4 | 14.40 |
|  | 28.7 | 28.70 |
|  | 3.3 | 3.30 |
|  | 81.8 | 81.80 |
|  | 80.4 | 80.40 |
| Subtotal |  | 470.80 |
| Total |  | 470.8 |

**E04215** m2 Arrebossat reglejat sobre parament vertical exterior, a 3,00 m d'alçària, com a màxim, amb morter ús corrent (GP) de designació (23/07/1998)
72.64 m2 × 23.5 = 1707.04
Arrebossat reglejat sobre parament vertical exterior, a 3,00 m d'alçària, com a màxim, amb morter ús corrent (GP) de designació CSIII W0, segons la norma UNE-EN 998-1, remolinat

| Amidament | Uts. | Llarg | Alt | Parcial |
|---|---|---|---|---|
| Mur bloc formigó + tanca metàl·lica | 2 | 67.5 | 0.4 | 54.00 |
| Mur bloc de formigó | 2 | 23.3 | 0.4 | 18.64 |
| Subtotal |  |  |  | 72.64 |
| Total |  |  |  | 72.64 |

**E0421** m2 Muret de 20 cm. de gruix de blocs prefabricats de 40x20x20 cm
136.2 m2 × 53.78 = 7324.84
Muret de 20 cm. de gruix de blocs prefabricats de 40x20x20cm. a dues cares vistes amb relleu, totalment acabat.

| Codi | Ut | Descripció | Rendiment | Preu |
|---|---|---|---|---|
| O0101 | h | Cap de colla | 0.2 | 26.02 |
| O0102 | h | Oficial 1ª | 0.6 | 24.56 |
| O0110 | h | Peó | 0.6 | 20.41 |
| P0818 | u | Bloc relleu 40x20x20 cm.c.v.c (material; 12/01/2009) | 12.5 | 1.44228 |
| E0108 | m3 | Morter de ciment elaborat a l'obra | 0.016 | 54.62 |
| vg | % | Despeses indirectes | 0.453 | 6 |

| Amidament | Llarg | Ample | Parcial |
|---|---|---|---|
| Mur bloc + tanca metàl·lica | 67.5 | 1.5 | 101.25 |
| Mur bloc | 23.3 | 1.5 | 34.95 |
| Subtotal |  |  | 136.20 |
| Total |  |  | 136.2 |

### 07.04 URBANITZACIÓ
Import: 20487

**E06200** m3 Paviment de formigó tipus HM-20, amb junts
8.39 m3 × 98.94 = 830.11
Paviment de formigó tipus HM-20, inclòs junts, encofrat i col·locació.

| Codi | Ut | Descripció | Rendiment | Preu | Import |
|---|---|---|---|---|---|
| O0101 | h | Cap de colla | 0.025 | 26.02 | 0.65 |
| O0102 | h | Oficial 1ª | 0.05 | 24.56 | 1.23 |
| O0110 | h | Peó | 0.15 | 20.41 | 3.06 |
| P0503 | m3 | Formigó HM-20 posat a l'obra | 1 | 67 | 67.00 |
| E0515 | m2 | Encofrat de fusta per a fonaments i/o formigó ocult | 0.5 | 25.46 | 12.73 |
| P1604 | m2 | Junta material inorg. 2 cm. (material; 12/01/2009) | 0.5 | 2.93607 | 1.47 |
| P1605 | m | Fibra bitum. pre-emmotllada (material; 12/01/2009) | 2.5 | 3.162714 | 7.91 |
| M0240 | h | Regle vibratori (maquinària; 12/01/2009) | 0.05 | 4.58439 | 0.23 |
| vg | % | Despeses indirectes | 0.779 | 6 | 4.67 |
|  |  | Total |  |  | 98.94 |

| Amidament | Uts. | Llarg | Alt | Parcial |
|---|---|---|---|---|
| Illetes rotonda T-310z | 1 | 55.94 | 0.15 | 8.39 |
| Total |  |  |  | 8.39 |

**E0629** m Rigola blanca de 20x20x8 cm.
105.6 m × 15.06 = 1590.34
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra | 0.005 | 54.62 | 0.27 |
| P0503 | m3 | Formigó HM-20 posat a l'obra | 0.05 | 67 | 3.35 |
| vg | % | Despeses indirectes | 0.124 | 6 | 0.74 |
|  |  | Total |  |  | 15.06 |

| Amidament | Uts. | Llarg | Parcial |
|---|---|---|---|
| Rotonda T-310z | 1 | 67.9 | 67.90 |
| Rotonda T-321 | 1 | 37.7 | 37.70 |
| Subtotal |  |  | 105.60 |
| Total |  |  | 105.6 |

**E0626** m Vorada remuntable de formigó de 25x13 cm estriada (tipus americà illots/rotondes)
192.62 m × 18.53 = 3569.25
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.038 | 67 | 2.55 |
| E0108 | m3 | Morter de ciment elaborat a l'obra | 0.003 | 54.62 | 0.16 |
| P10200 | m | Vorada munta. form. 25x13 cm. (material; 01/04/2009) | 1 | 8.8375 | 8.84 |
| vg | % | Despeses indirectes | 0.16 | 6 | 0.96 |
|  |  | Total |  |  | 18.53 |

| Amidament | Uts. | Llarg | Parcial |
|---|---|---|---|
| Rotonda T-310z |  |  |  |
| Illetes | 1 | 59.42 | 59.42 |
| Illeta central | 1 | 67.9 | 67.90 |
| Rotonda T-321 |  |  |  |
| Illetes | 1 | 34.5 | 34.50 |
| Illeta central | 1 | 30.8 | 30.80 |
| Subtotal |  |  | 192.62 |
| Total |  |  | 192.62 |

**E06310** m2 Paviment de llambordins de formigó de 20x10x8 cm (gris)
199.9 m2 × 45.19 = 9033.48
Paviment de llambordins de formigó prefabricat bicapa de 20x10x8 cm de color gris, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.611766 | 1.44 |
| P0320 | m3 | Sorra de pedrera (material; 12/01/2009) | 0.005 | 9.591162 | 0.05 |
| P10250 | u | Llambordí de formigó 20x10x8 cm. (material; 23/07/1998) | 50 | 0.28 | 14.00 |
| E0108 | m3 | Morter de ciment elaborat a l'obra | 0.05 | 54.62 | 2.73 |
| P0503 | m3 | Formigó HM-20 posat a l'obra | 0.15 | 67 | 10.05 |
| vg | % | Despeses indirectes | 0.379 | 6 | 2.27 |
|  |  | Total |  |  | 45.19 |

| Amidament | Uts. | Llarg | Parcial |
|---|---|---|---|
| Rotonda T-310z | 1 | 123.4 | 123.40 |
| Rotonda T-321 | 1 | 39.1 | 39.10 |
| Vorera | 1 | 37.4 | 37.40 |
| Subtotal |  |  | 199.90 |
| Total |  |  | 199.9 |

**E06311** m2 Paviment de llambordins de formigó de 20x10x8 cm (vermell)
61.9 m2 × 46.78 = 2895.68
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.611766 | 1.44 |
| P0320 | m3 | Sorra de pedrera | 0.005 | 9.591162 | 0.05 |
| P10251 | u | Llambordí de formigó 20x10x8 cm. de color (material; 23/07/1998) | 50 | 0.31 | 15.50 |
| E0108 | m3 | Morter de ciment elaborat a l'obra | 0.05 | 54.62 | 2.73 |
| P0503 | m3 | Formigó HM-20 posat a l'obra | 0.15 | 67 | 10.05 |
| vg | % | Despeses indirectes | 0.394 | 6 | 2.36 |
|  |  | Total |  |  | 46.78 |

| Amidament | Uts. | Llarg | Parcial |
|---|---|---|---|
| Rotonda T-321 |  |  |  |
| Illetes | 1 | 24.15 | 24.15 |
| Illeta central | 1 | 37.75 | 37.75 |
| Subtotal |  |  | 61.90 |
| Total |  |  | 61.9 |

**E1108** m Vorada de peces de formigó de 8x20 cm tipus jardí
78.4 m × 17.67 = 1385.33
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material; 23/07/1998) | 1 | 3.14 | 3.14 |
| P0503 | m3 | Formigó HM-20 posat a l'obra | 0.04 | 67 | 2.68 |
| E0108 | m3 | Morter de ciment elaborat a l'obra | 0.08 | 54.62 | 4.37 |
| vg | % | Despeses indirectes | 0.148 | 6 | 0.89 |
|  |  | Total |  |  | 17.67 |

| Amidament | Uts. | Llarg | Parcial |
|---|---|---|---|
| Rotonda T-310z | 1 | 57 | 57.00 |
| Rotonda T-321 | 1 | 21.4 | 21.40 |
| Subtotal |  |  | 78.40 |
| Total |  |  | 78.4 |

**E05172** m2 Malla electrosoldada en acer corrugat B500T 15x15 cm Ø 8 mm
161.15 m2 × 4.31 = 694.56
Subministrament i col·locació de malla electrosoldada en acer corrugat B 500 T de 15x15 cm i 8 mm de diàmetre.

| Codi | Ut | Descripció | Rendiment | Preu | Import |
|---|---|---|---|---|---|
| O0101 | h | Cap de colla | 0.001 | 26.02 | 0.03 |
| O0102 | h | Oficial 1ª | 0.003 | 24.56 | 0.07 |
| O0110 | h | Peó | 0.003 | 20.41 | 0.06 |
| P0602 | kg | Filferro recuit | 0.008 | 1.565904 | 0.01 |
| P06102 | m2 | Malla electrosoldada en acer corrugat B500T, de 15x15 cm i 8 mm de diàmetre (material; 18/10/2021) | 1 | 3.87 | 3.87 |
| M0245 | h | Cisalla elèctrica | 0.002 | 3.729324 | 0.01 |
| M0246 | h | Màquina de doblegar rodó d'acer | 0.002 | 2.997882 | 0.01 |
| %16130 | % | Despeses indirectes | 6 % | 4.06 | 0.24 |
|  |  | Total |  |  | 4.31 |

| Amidament | Llarg | Parcial |
|---|---|---|
| Sota llambordins grisos rotonda T-310z | 123.4 | 123.40 |
| Sota llamborfins roigs rotonda T-321 | 37.75 | 37.75 |
| Subtotal |  | 161.15 |
| Total |  | 161.15 |

**E0621** m Vorada de peces de formigó 17x28 cm (tipus T-3)
21 m × 23.25 = 488.25
Vorada prefabricada de peces de formigó bicapa de 17x28 cm tipus T-3, col·locada, inclòs l'excavació, talls, base de formigó tipus HM-20 i rejuntada amb morter de ciment.

| Codi | Ut | Descripció | Rendiment | Preu | Import |
|---|---|---|---|---|---|
| O0101 | h | Cap de colla | 0.05 | 26.02 | 1.30 |
| O0102 | h | Oficial 1ª | 0.1 | 24.56 | 2.46 |
| O0110 | h | Peó | 0.12 | 20.41 | 2.45 |
| P1609 | m3 | Excavació de terres | 0.09 | 11.12 | 1.00 |
| P0503 | m3 | Formigó HM-20 posat a l'obra | 0.08 | 67 | 5.36 |
| E0108 | m3 | Morter de ciment elaborat a l'obra | 0.023 | 54.62 | 1.26 |
| P10091 | m | Vorada pref. form. 17x28cm. (material; 23/07/1998) | 1 | 8.24 | 8.24 |
| vg | % | Despeses indirectes | 0.197 | 6 | 1.18 |
|  |  | Total |  |  | 23.25 |

| Amidament | Uts. | Llarg | Parcial |
|---|---|---|---|
| Vorera | 1 | 21 | 21.00 |
| Total |  |  | 21 |

### 07.05 FIBRA ÒPTICA
Import: 123020.45

**E10101X** Canalització d'infraestructura de comunicacions soterrada (23/07/1998)
2901.14 × 33.49 = 97159.18
Canalització d'infraestructura de comunicacions soterrada formada per 9 microtubs de HPDE de 20 mm de diàmetre exterior i de 2 mm de gruix, amb colors distintius agrupats en subgrups de 3 i plegats amb vaina plàstica, col·locats en base de 2 i alçada de 6 o viceversa, inclòs cinta de senyalització i morter M-300 ó HM20, allotjats a fons de rasa, inclòs excavació de rasa de 0,20x0,30 m en terres amb mitjans mecànics.

| Codi | Ut | Descripció | Rendiment | Preu | Import |
|---|---|---|---|---|---|
| O0102 | h | Oficial 1ª | 0.15 | 24.56 | 3.68 |
| O0110 | h | Peó | 0.15 | 20.41 | 3.06 |
| M0202 | h | Retroexcavadora 74 hp (maquinària; 01/09/2013) | 0.1 | 59.41 | 5.94 |
| M0212B | h | Camió de trabuc 16 m³ | 0.06 | 45.4 | 2.72 |
| P1613 | u | Cànon d'abocador | 1.2 | 0.8 | 0.96 |
| P09129X | m | Canalització 9 microtubs de HPDE Ø 20 mm (material; 07/04/2022) | 1.05 | 14.5 | 15.23 |
| % | % | Despeses generals | 6 % | 31.59 | 1.90 |
|  |  | Total |  |  | 33.49 |

| Amidament | Uts. | Llarg | Parcial |
|---|---|---|---|
| Canalització fibra òptica (segons plànols) | 1 | 2901.14 | 2901.14 |
| Total |  |  | 2901.14 |

**E11109X** Canalització d'infraestructura de comunicacions aèria de 9 microtubs fixada a obra de pas mitjançant canonada metàl·lica
35.5 × 142.93 = 5074.02
Canalització d'infraestructura de comunicacions aèria incloent l'estesa del grup solidari de 9 microtubs de HPDE de 20 mm de diàmetre exterior i de gruix mínim de 2 mm, amb colors distintius agrupats en subgrups de 2 i plegats amb beina plàstica, col·locats a l'interior del tub d'acer galvanitzat amb acabat pintat col·locat sobre suports amb elements de fixació, abraçadores i ancoratge necessaris. Inclou execució amb camió grua amb cistella per a treballs en alçada. Fins i tot proves d'estanqueitat i pressió així com la senyalització provisional d’obra amb els mitjans necessaris.

| Codi | Ut | Descripció | Rendiment | Preu | Import |
|---|---|---|---|---|---|
| O0101 | h | Cap de colla | 0.2 | 26.02 | 5.20 |
| O0102 | h | Oficial 1ª | 0.75 | 24.56 | 18.42 |
| O0110 | h | Peó | 0.75 | 20.41 | 15.31 |
| M0214 | h | Camió grua 12 tn | 0.5 | 42.07 | 21.04 |
| M0333 | m | Parell de semàfors portàtils d'obra, telescòpics, amb comandament a distància, i calaixos de polietilè d'alta densitat equipats (maquinària; 01/02/2021) | 1 | 0.22 | 0.22 |
| P99101 | u | Abraçadora tipus pera d'acer galvanitzat, per a tubs de diàmetre 6", inclosa vareta de suspensió i tac per fixació (material; 01/02/2021) | 1 | 6.66 | 6.66 |
| P99102 | m | Tub d'acer galvanitzat electrolíticament, sense soldadura, de 6" (material; 01/02/2021) | 1 | 36.52 | 36.52 |
| P0202X | m | Canalització 9 microtubs de PEHD Ø 20 mm amb fil de detecció (material; 07/04/2022) | 1 | 5.97 | 5.97 |
| P99103 | u | Accessori genèric per a tubs d'acer galvanitzat de 6" de diàmetre (material; 01/02/2021) | 1 | 25.5 | 25.50 |
| %16130 | % | Despeses indirectes | 6 % | 134.84 | 8.09 |
|  |  | Total |  |  | 142.93 |

| Amidament | Uts. | Llarg | Parcial |
|---|---|---|---|
| Segons plànols |  |  |  |
| Barranc Olivera | 1 | 22.1 | 22.10 |
| Riera de la Font | 1 | 13.4 | 13.40 |
| Subtotal |  |  | 35.50 |
| Total |  |  | 35.5 |

**E10102C** u Pericó de registre de formigó pref. 70x70x80 cm
19 u × 828.04 = 15732.76
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 26.02 | 5.20 |
| O0102 | h | Oficial 1ª | 2 | 24.56 | 49.12 |
| O0110 | h | Peó | 2 | 20.41 | 40.82 |
| M0214 | h | Camió grua 12 tn | 0.4 | 42.07 | 16.83 |
| P0503 | m3 | Formigó HM-20 posat a l'obra | 0.5 | 67 | 33.50 |
| P101230 | u | Pericó 70x70x80 mm pref. tipus B amb marc i tapa D-400 (material; 01/01/2018) | 1 | 635.7 | 635.70 |
| %16130 | % | Despeses indirectes | 6 % | 781.17 | 46.87 |
|  |  | Total |  |  | 828.04 |

| Amidament | Uts. | Parcial |
|---|---|---|
| Pericó tipus "B" (segons plànols) | 19 | 19.00 |
| Total |  | 19 |

**E10103C** u Pericó de registre de formigó pref. 140x70x80 cm
3 u × 1177.23 = 3531.69
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 26.02 | 5.20 |
| O0102 | h | Oficial 1ª | 3 | 24.56 | 73.68 |
| O0110 | h | Peó | 3 | 20.41 | 61.23 |
| M0214 | h | Camió grua 12 tn | 0.6 | 42.07 | 25.24 |
| P0503 | m3 | Formigó HM-20 posat a l'obra | 1 | 67 | 67.00 |
| P101231 | u | Pericó 140x70x80 mm pref. tipus C amb marc i tapa D-400 (material; 01/01/2018) | 1 | 878.24 | 878.24 |
| %16130 | % | Despeses indirectes | 6 % | 1110.59 | 66.64 |
|  |  | Total |  |  | 1177.23 |

| Amidament | Uts. | Parcial |
|---|---|---|
| Pericó tipus "C" (segons plànols) | 3 | 3.00 |
| Total |  | 3 |

**E0213** m2 Demolició paviment de mescla bituminosa, mitjans mecànics, fondària 25 cm
90 m2 × 3.72 = 334.80

| Amidament | Uts. | Llarg | Ample | Parcial |
|---|---|---|---|---|
| Canalització fibra òptica sota ferm existent | 1 | 300 | 0.3 | 90.00 |
| Total |  |  |  | 90 |

**E0334** m Tall serra disc paviment mescles bituminoses, formigó o panot, fins 25 cm
600 m × 1.98 = 1188.00

| Amidament | Uts. | Llarg | Parcial |
|---|---|---|---|
| Canalització fibra òptica sota ferm existent | 2 | 300 | 600.00 |
| Total |  |  | 600 |

### 07.06 OBRES ACCESSÒRIES (07/04/2022)
Import: 36565

| Codi | Ut | Descripció | Quantitat | Preu | Import |
|---|---|---|---|---|---|
| E018X | u | Partida alçada a justificar per a obres no previstes al projecte i imprescindibles d'executar durant el termini de les obres (07/04/2022) | 1 | 36565 | 36565.00 |

## 08 SENYALITZACIÓ, ABALISAMENT I SISTEMES DE CONTENCIÓ
Import: 196720.89

### 08.01 SENYALITZACIÓ HORITZONTAL
Import: 7707.04

**E0704** m Premarcatge de marca viària longitudinal
8348.91 m × 0.16 = 1335.83

**E0706** m Marca viària longitudinal 15 cm. amplada, pintura acrílica
8298.91 m × 0.57 = 4730.38
Marca viària longitudinal de 15 cm d'amplada de pintura acrílica amb base solvent postmesclada amb microesferes de vidre, aplicada amb màquina autopropulsada pinta franges.

| Codi | Ut | Descripció | Rendiment | Preu | Import |
|---|---|---|---|---|---|
| O0101 | h | Cap de colla | 0.001 | 26.02 | 0.03 |
| O0110 | h | Peó | 0.002 | 20.41 | 0.04 |
| P14220 | kg | Pintura (material; 12/01/2009) | 0.135 | 2.26644 | 0.31 |
| P14210 | kg | Microesferes de vidre (material; 12/01/2009) | 0.082 | 0.958086 | 0.08 |
| M0220 | h | Escombradora autopropulsada | 0.001 | 42.15 | 0.04 |
| M0224 | h | Màquina pintura bandes autop. (maquinària; 12/01/2009) | 0.001 | 41.56857 | 0.04 |
| vg | % | Despeses indirectes | 0.005 | 6 | 0.03 |
|  |  | Total |  |  | 0.57 |

| Amidament | Uts. | Llarg | Parcial |
|---|---|---|---|
| M-1.9 | 0.7 | 563 | 394.10 |
| M-1.12 | 0.33 | 385 | 127.05 |
| M-2.2 | 1 | 1924 | 1924.00 |
| M-2.6 | 1 | 5646 | 5646.00 |
| M-1.2 | 0.28 | 742 | 207.76 |
| Subtotal |  |  | 8298.91 |
| Total |  |  | 8298.91 |

**E0707** m Marca viària longitudinal 30 cm. amplada, pintura acrílica
12.5 m × 0.97 = 12.13
Marca viària longitudinal de 30 cm d'amplada amb base solvent postmesclada amb microesferes de vidre, aplicada amb màquina autopropulsada pinta franges.

| Codi | Ut | Descripció | Rendiment | Preu | Import |
|---|---|---|---|---|---|
| O0101 | h | Cap de colla | 0.001 | 26.02 | 0.03 |
| O0110 | h | Peó | 0.002 | 20.41 | 0.04 |
| P14220 | kg | Pintura | 0.27 | 2.26644 | 0.61 |
| P14210 | kg | Microesferes de vidre | 0.164 | 0.958086 | 0.16 |
| M0220 | h | Escombradora autopropulsada | 0.001 | 42.15 | 0.04 |
| M0224 | h | Màquina pintura bandes autop. | 0.001 | 41.56857 | 0.04 |
| vg | % | Despeses indirectes | 0.009 | 6 | 0.05 |
|  |  | Total |  |  | 0.97 |

| Amidament | Uts. | Llarg | Parcial |
|---|---|---|---|
| M-1.7 | 0.5 | 25 | 12.50 |
| Total |  |  | 12.5 |

**E0732** m Marca viària transversal 40 cm. amplada, pintura blanca
37.5 m × 1.45 = 54.38
Marca viària transversal de 40 cm d'amplada de pintura acrílica amb base solvent postmesclada amb microesferes de vidre, aplicada amb màquina autopropulsada pinta franges.

| Codi | Ut | Descripció | Rendiment | Preu | Import |
|---|---|---|---|---|---|
| O0101 | h | Cap de colla | 0.001 | 26.02 | 0.03 |
| O0110 | h | Peó | 0.003 | 20.41 | 0.06 |
| P14220 | kg | Pintura | 0.4 | 2.26644 | 0.91 |
| P14210 | kg | Microesferes de vidre | 0.3 | 0.958086 | 0.29 |
| M0220 | h | Escombradora autopropulsada | 0.001 | 42.15 | 0.04 |
| M0224 | h | Màquina pintura bandes autop. | 0.001 | 41.56857 | 0.04 |
| vg | % | Despeses indirectes | 0.014 | 6 | 0.08 |
|  |  | Total |  |  | 1.45 |

| Amidament | Uts. | Llarg | Parcial |
|---|---|---|---|
| M-4.1 | 1 | 17 | 17.00 |
| M-4.2 | 0.5 | 41 | 20.50 |
| Subtotal |  |  | 37.50 |
| Total |  |  | 37.5 |

**E0708** m2 Marca viària transversal, fletxes, inscripcions i zebrats, pintura acrílica
40.33 m2 × 12.89 = 519.85
Marca viària transversal, fletxes, inscripcions i zebrats, amb pintura acrílica amb base solvent postmesclada amb microesferes de vidre, aplicada mecànicament, totalment acabada.

| Codi | Ut | Descripció | Rendiment | Preu | Import |
|---|---|---|---|---|---|
| O0101 | h | Cap de colla | 0.095 | 26.02 | 2.47 |
| O0110 | h | Peó | 0.286 | 20.41 | 5.84 |
| P14220 | kg | Pintura | 0.9 | 2.26644 | 2.04 |
| P14210 | kg | Microesferes de vidre | 0.55 | 0.958086 | 0.53 |
| M0220 | h | Escombradora autopropulsada | 0.002 | 42.15 | 0.08 |
| M0224 | h | Màquina pintura bandes autop. | 0.031 | 41.56857 | 1.29 |
| vg | % | Despeses indirectes | 0.107 | 6 | 0.64 |
|  |  | Total |  |  | 12.89 |

| Amidament | Uts. | Llarg | Parcial |
|---|---|---|---|
| M-7.2 |  | 25 | 25.00 |
| M-6.5 | 9 | 1.43 | 12.87 |
| M-6.4 | 2 | 1.23 | 2.46 |
| Subtotal |  |  | 40.33 |
| Total |  |  | 40.33 |

**E07082** m Pintura en vorades de color alternatiu blanc i vermell
95 m × 5.93 = 563.35
Pintura acrílica amb base solvent aplicada en vorades de qualsevol mida de color alternatiu blanc i vermell amb microesferes de vidre, totalment acabada.

| Codi | Ut | Descripció | Rendiment | Preu | Import |
|---|---|---|---|---|---|
| O0101 | h | Cap de colla | 0.05 | 26.02 | 1.30 |
| O0110 | h | Peó | 0.14 | 20.41 | 2.86 |
| M0220 | h | Escombradora autopropulsada | 0.002 | 42.15 | 0.08 |
| M0224 | h | Màquina pintura bandes autop. | 0.012 | 41.56857 | 0.50 |
| P14220 | kg | Pintura | 0.385 | 2.26644 | 0.87 |
| P14210 | kg | Microesferes de vidre | 0.095 | 0.958086 | 0.09 |
| vg | % | Despeses indirectes | 0.039 | 6 | 0.23 |
|  |  | Total |  |  | 5.93 |

| Amidament | Llarg | Parcial |
|---|---|---|
| Rotonda 1 | 60 | 60.00 |
| Rotonda 2 | 35 | 35.00 |
| Subtotal |  | 95.00 |
| Total |  | 95 |

**E07083** m2 Pintura en paviments de color a determinar i retrorreflectant
56 m2 × 8.77 = 491.12
Pintat sobre paviment bituminós o de formigó amb pintura acrílica de color a determinar per la Direcció d'Obra amb microesferes de vidre, aplicada amb màquina d'accionament manual, totalment acabada.

| Codi | Ut | Descripció | Rendiment | Preu | Import |
|---|---|---|---|---|---|
| O0101 | h | Cap de colla | 0.04 | 26.02 | 1.04 |
| O0110 | h | Peó | 0.2 | 20.41 | 4.08 |
| P14223 | kg | Pintura color (material; 10/07/2006) | 1 | 2.42 | 2.42 |
| M0220 | h | Escombradora autopropulsada | 0.002 | 42.15 | 0.08 |
| M0224 | h | Màquina pintura bandes autop. | 0.02 | 41.56857 | 0.83 |
| vg | % | Despeses indirectes | 0.054 | 6 | 0.32 |
|  |  | Total |  |  | 8.77 |

| Amidament | Llarg | Parcial |
|---|---|---|
| Rotonda 1 | 56 | 56.00 |
| Total |  | 56 |

### 08.02 SENYALITZACIÓ VERTICAL
Import: 39771

**E0709** u Placa reflectora triangular L=90 cm., nivell 2 HIP
2 u × 95.17 = 190.34
Placa reflectora triangular de 90 cm. de costat, per a senyals de trànsit, nivell 2 HIP, inclòs ancoratges i cargoleria.

| Codi | Ut | Descripció | Rendiment | Preu | Import |
|---|---|---|---|---|---|
| O0102 | h | Oficial 1ª | 0.175 | 24.56 | 4.30 |
| O0110 | h | Peó | 0.2 | 20.41 | 4.08 |
| P1401 | u | Placa triang. reflect. 90 cm. (material; 12/01/2009) | 1 | 81.48882 | 81.49 |
| vg | % | Despeses indirectes | 0.884 | 6 | 5.30 |
|  |  | Total |  |  | 95.17 |

| Amidament | Uts. | Parcial |
|---|---|---|
| R-1 | 2 | 2.00 |
| Total |  | 2 |

**E0710** u Placa reflectora triangular L=135 cm, nivell 2 HIP
25 u × 244.22 = 6105.50
Placa reflectora triangular de 135 cm. de costat, per a senyals de trànsit, nivell 2 HIP, inclòs ancoratges i cargoleria.

| Codi | Ut | Descripció | Rendiment | Preu | Import |
|---|---|---|---|---|---|
| O0102 | h | Oficial 1ª | 0.175 | 24.56 | 4.30 |
| O0110 | h | Peó | 0.2 | 20.41 | 4.08 |
| P1438 | u | Placa triang. reflect. 135 cm (material; 12/01/2009) | 1 | 222.100818 | 222.10 |
| vg | % | Despeses indirectes | 2.29 | 6 | 13.74 |
|  |  | Total |  |  | 244.22 |

| Amidament | Uts. | Parcial |
|---|---|---|
| R-1 | 9 | 9.00 |
| P-4 | 6 | 6.00 |
| P-24 | 2 | 2.00 |
| P-15a | 5 | 5.00 |
| P-1b | 3 | 3.00 |
| Subtotal |  | 25.00 |
| Total |  | 25 |

**E0712** u Placa reflectora circular Ø90 cm, nivell 2 HIP
62 u × 171.41 = 10627.42
Placa reflectora circular de 90 cm. de diàmetre, per a senyals de trànsit, nivell 2 HIP, inclòs ancoratges i cargoleria.

| Codi | Ut | Descripció | Rendiment | Preu | Import |
|---|---|---|---|---|---|
| O0102 | h | Oficial 1ª | 0.175 | 24.56 | 4.30 |
| O0110 | h | Peó | 0.2 | 20.41 | 4.08 |
| P1404 | u | Placa circular reflect. 90 cm. (material; 12/01/2009) | 1 | 153.407082 | 153.41 |
| vg | % | Despeses indirectes | 1.603 | 6 | 9.62 |
|  |  | Total |  |  | 171.41 |

| Amidament | Uts. | Parcial |
|---|---|---|
| R-305 | 15 | 15.00 |
| R-301 | 17 | 17.00 |
| R-101 | 7 | 7.00 |
| R-502 | 7 | 7.00 |
| R-401a | 8 | 8.00 |
| R-402 | 8 | 8.00 |
| Subtotal |  | 62.00 |
| Total |  | 62 |

**E0713** u Placa reflectora octogonal 60 cm. doble apotema, nivell 2 HIP
1 u × 106.62 = 106.62
Placa reflectora octogonal de 60 cm. de doble apotema, per a senyals de trànsit, nivell 2 HIP, inclòs ancoratges i cargoleria.

| Codi | Ut | Descripció | Rendiment | Preu | Import |
|---|---|---|---|---|---|
| O0102 | h | Oficial 1ª | 0.175 | 24.56 | 4.30 |
| O0110 | h | Peó | 0.2 | 20.41 | 4.08 |
| P1420 | u | Placa octog. reflect. 60 cm. (material; 12/01/2009) | 1 | 92.285316 | 92.29 |
| vg | % | Despeses indirectes | 0.992 | 6 | 5.95 |
|  |  | Total |  |  | 106.62 |

| Amidament | Uts. | Parcial |
|---|---|---|
| R-2 | 1 | 1.00 |
| Total |  | 1 |

**E0714** u Placa reflectora octogonal 90 cm. doble apotema, nivell 2 HIP
1 u × 196.8 = 196.80
Placa reflectora octogonal de 90 cm. de doble apotema, per a senyals de trànsit, nivell 2 HIP, inclòs ancoratges i cargoleria.

| Codi | Ut | Descripció | Rendiment | Preu | Import |
|---|---|---|---|---|---|
| O0102 | h | Oficial 1ª | 0.175 | 24.56 | 4.30 |
| O0110 | h | Peó | 0.2 | 20.41 | 4.08 |
| P1405 | u | Placa octog. reflect. 90 cm. (material; 12/01/2009) | 1 | 177.359232 | 177.36 |
| vg | % | Despeses indirectes | 1.843 | 6 | 11.06 |
|  |  | Total |  |  | 196.8 |

| Amidament | Uts. | Parcial |
|---|---|---|
| R-2 | 1 | 1.00 |
| Total |  | 1 |

**E0719** u Placa reflectora rectangular 85x17 cm, nivell 2 HIP
3 u × 70.7 = 212.10
Placa reflectora rectangular de 85x17 cm.,per a senyals de trànsit, nivell 2 HIP, inclòs ancoratges i cargoleria.

| Codi | Ut | Descripció | Rendiment | Preu | Import |
|---|---|---|---|---|---|
| O0102 | h | Oficial 1ª | 0.08 | 24.56 | 1.96 |
| O0110 | h | Peó | 0.12 | 20.41 | 2.45 |
| P1427 | u | Placa comp. refl. 85x17 cm. (material; 12/01/2009) | 1 | 62.3271 | 62.33 |
| vg | % | Despeses indirectes | 0.66 | 6 | 3.96 |
|  |  | Total |  |  | 70.7 |

| Amidament | Uts. | Parcial |
|---|---|---|
| S-840 | 1 | 1.00 |
| S-810 | 2 | 2.00 |
| Subtotal |  | 3.00 |
| Total |  | 3 |

**E0725** m Suport rectangular d'acer galvanitzat de 80x40x2 mm.
242 m × 15.93 = 3855.06
Suport rectangular d'acer galvanitzat de 80x40x2 mm., col.locat.

| Codi | Ut | Descripció | Rendiment | Preu | Import |
|---|---|---|---|---|---|
| O0102 | h | Oficial 1ª | 0.05 | 24.56 | 1.23 |
| O0110 | h | Peó | 0.09 | 20.41 | 1.84 |
| P1417 | m | Suport tub acer galv. 80x40x2mm. (material; 12/01/2009) | 1 | 11.991528 | 11.99 |
| vg | % | Despeses indirectes | 0.145 | 6 | 0.87 |
|  |  | Total |  |  | 15.93 |

| Amidament | Uts. | Alt | Parcial |
|---|---|---|---|
| Senyals simples | 68 | 3.5 | 238.00 |
| Subtotal |  |  | 238.00 |
| Fites S-575 | 2 | 2 | 4.00 |
| Subtotal |  |  | 4.00 |
| Total |  |  | 242 |

**E0739** m Suport rectangular d'acer galvanitzat de 100x50x3 mm.
44 m × 25.24 = 1110.56
Suport rectangular d'acer galvanitzat de 100x50x3 mm.,col·locat.

| Codi | Ut | Descripció | Rendiment | Preu | Import |
|---|---|---|---|---|---|
| O0102 | h | Oficial 1ª | 0.05 | 24.56 | 1.23 |
| O0110 | h | Peó | 0.09 | 20.41 | 1.84 |
| P1439 | m | Suport acer galv. 100x50x3 mm (material; 12/01/2009) | 1 | 20.768832 | 20.77 |
| vg | % | Despeses indirectes | 0.233 | 6 | 1.40 |
|  |  | Total |  |  | 25.24 |

| Amidament | Uts. | Alt | Parcial |
|---|---|---|---|
| Senyals dobles | 11 | 4 | 44.00 |
| Total |  |  | 44 |

**E0729** u Fonamentació de senyals
81 u × 30.97 = 2508.57
Fonamentació de senyals, segons plànols, inclòs l'excavació, totalment acabada.

| Codi | Ut | Descripció | Rendiment | Preu | Import |
|---|---|---|---|---|---|
| O0101 | h | Cap de colla | 0.12 | 26.02 | 3.12 |
| O0110 | h | Peó | 0.48 | 20.41 | 9.80 |
| P1609 | m3 | Excavació de terres | 0.18 | 11.12 | 2.00 |
| E0502 | m3 | Formigó HM-20 fonaments | 0.18 | 79.42 | 14.30 |
| %16130 | % | Despeses indirectes | 6 % | 29.22 | 1.75 |
|  |  | Total |  |  | 30.97 |

| Amidament | Uts. | Parcial |
|---|---|---|
| Senyals verticals | 81 | 81.00 |
| Total |  | 81 |

**E0730** u Fonamentació de cartell de pre-senyalització
18 u × 135.29 = 2435.22
Fonamentació de cartell de pre-senyalització, totalment acabada.

| Codi | Ut | Descripció | Rendiment | Preu | Import |
|---|---|---|---|---|---|
| O0101 | h | Cap de colla | 0.12 | 26.02 | 3.12 |
| O0102 | h | Oficial 1ª | 0.36 | 24.56 | 8.84 |
| O0110 | h | Peó | 1.2 | 20.41 | 24.49 |
| P1609 | m3 | Excavació de terres | 1.175 | 11.12 | 13.07 |
| E0502 | m3 | Formigó HM-20 fonaments | 1 | 79.42 | 79.42 |
| vg | % | Despeses indirectes | 1.059 | 6 | 6.35 |
|  |  | Total |  |  | 135.29 |

**E0755** m2 Placa d'alumini fins a 0,25 m², nivell 2 HIP, amb abraçadores
0.6 m2 × 286.96 = 172.18
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 6 | 16.04 |
|  |  | Total |  |  | 286.96 |

| Amidament | Uts. | Llarg | Parcial |
|---|---|---|---|
| Senyal 2 | 1 | 0.237 | 0.24 |
| Senyal 3 | 1 | 0.237 | 0.24 |
| Senyal 6 | 1 | 0.123 | 0.12 |
| Subtotal |  |  | 0.60 |
| Total |  |  | 0.6 |

**E0756** m2 Placa d'alumini >0,25 m² i <0,50 m², nivell 2 HIP, amb abraçadores
1.6 m2 × 267.69 = 428.30
Placa d'alumini superior a 0,25 m² i fins a 0,50 m², per a d'orientació, amb revestiment reflectant HIP nivell 2, inclosos abraçadores d'unió al suport i cargoleria corresponent, totalment col·locada.

| Codi | Ut | Descripció | Rendiment | Preu | Import |
|---|---|---|---|---|---|
| O0101 | h | Cap de colla | 0.15 | 26.02 | 3.90 |
| O0102 | h | Oficial 1ª | 0.3 | 24.56 | 7.37 |
| O0110 | h | Peó | 0.4 | 20.41 | 8.16 |
| P1496 | m2 | Placa d'alumini de 0,25 a 0,50 m2 (material; 11/03/2009) | 1 | 233.31 | 233.31 |
| vg | % | Despeses indirectes | 2.492 | 6 | 14.95 |
|  |  | Total |  |  | 267.69 |

| Amidament | Uts. | Llarg | Parcial |
|---|---|---|---|
| Senyal 10 | 1 | 0.384 | 0.38 |
| Senyal 12 | 1 | 0.384 | 0.38 |
| Senyal 16 | 1 | 0.418 | 0.42 |
| Senyal 17 | 1 | 0.418 | 0.42 |
| Subtotal |  |  | 1.60 |
| Total |  |  | 1.6 |

**E0757** m2 Placa d'alumini >0,50 m² i <1,00 m², nivell 2 HIP, amb abraçadores
5.13 m2 × 223.8 = 1148.09
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 6 | 12.47 |
|  |  | Total |  |  | 223.8 |

| Amidament | Uts. | Llarg | Parcial |
|---|---|---|---|
| Senyal 6 | 1 | 0.9 | 0.90 |
| Senyal 7 | 1 | 0.705 | 0.71 |
| Senyal 13 | 1 | 0.775 | 0.78 |
| Senyal 14 | 1 | 0.9 | 0.90 |
| Senyal 18 | 1 | 0.533 | 0.53 |
| Senyal 19 | 1 | 0.533 | 0.53 |
| Senyal 21 | 1 | 0.775 | 0.78 |
| Subtotal |  |  | 5.13 |
| Total |  |  | 5.13 |

**E0758** m2 Placa d'alumini >1,00 m² i <1,50 m², nivell 2 HIP, amb abraçadores
1.12 m2 × 172.41 = 193.10
Placa d'alumini superior a 1,00 m² i fins a 1,50 m², per a senyals de trànsit d'orientació, amb revestiment reflectant HIP nivell 2, inclosos abraçadores d'unió al suport i cargoleria corresponent, totalment col·locada.

| Codi | Ut | Descripció | Rendiment | Preu | Import |
|---|---|---|---|---|---|
| O0101 | h | Cap de colla | 0.15 | 26.02 | 3.90 |
| O0102 | h | Oficial 1ª | 0.3 | 24.56 | 7.37 |
| O0110 | h | Peó | 0.4 | 20.41 | 8.16 |
| P14972 | m2 | Placa d'alumini superior a 1,50 m2 (material; 11/03/2009) | 1 | 143.42 | 143.42 |
| vg | % | Despeses indirectes | 1.594 | 6 | 9.56 |
|  |  | Total |  |  | 172.41 |

| Amidament | Uts. | Llarg | Parcial |
|---|---|---|---|
| Senyal 5 | 1 | 1.119 | 1.12 |
| Total |  |  | 1.12 |

**E07581** m2 Placa d'alumini >1,50 m² , nivell 2 HIP, amb abraçadores
24.38 m2 × 170.27 = 4151.18

| Amidament | Uts. | Llarg | Parcial |
|---|---|---|---|
| Senyal 1 | 2 | 2.998 | 6.00 |
| Senyal 4 | 1 | 2.999 | 3.00 |
| Senyal 8 | 1 | 4.25 | 4.25 |
| Senyal 9 | 1 | 3.06 | 3.06 |
| Senyal 11 | 1 | 2.693 | 2.69 |
| Senyal 15 | 1 | 2.693 | 2.69 |
| Senyal 20 | 1 | 2.693 | 2.69 |
| Subtotal |  |  | 24.38 |
| Total |  |  | 24.38 |

**E0745** m Pal d'alumini anoditzat color plata, Ø90 mm. MC
23.45 m × 35.4 = 830.13
Pal d'alumini anoditzat color plata, estriat, de 90 mm. de diàmetre MC, col·locat.

| Codi | Ut | Descripció | Rendiment | Preu | Import |
|---|---|---|---|---|---|
| O0102 | h | Oficial 1ª | 0.05 | 24.56 | 1.23 |
| O0110 | h | Peó | 0.09 | 20.41 | 1.84 |
| P1472 | m | Pal alumini diàmetre 90 mm. MC (material; 23/07/1998) | 1 | 30.36 | 30.36 |
| vg | % | Despeses indirectes | 0.329 | 6 | 1.97 |
|  |  | Total |  |  | 35.4 |

| Amidament | Uts. | Alt | Parcial |
|---|---|---|---|
| Senyal 5 | 1 | 1.35 | 1.35 |
| Senyal 6 | 1 | 3.45 | 3.45 |
| Senyal 7 | 1 | 3.1 | 3.10 |
| Senyal 13 | 1 | 3.15 | 3.15 |
| Senyal 14 | 1 | 3.15 | 3.15 |
| Senyal 18 | 1 | 3.05 | 3.05 |
| Senyal 19 | 1 | 3.05 | 3.05 |
| Senyal 21 | 1 | 3.15 | 3.15 |
| Subtotal |  |  | 23.45 |
| Total |  |  | 23.45 |

**E0746** m Pal d'alumini anoditzat color plata, Ø114 mm. MD
12.11 m × 40.53 = 490.82

| Amidament | Uts. | Alt | Parcial |
|---|---|---|---|
| Senyal 4 | 1 | 2.02 | 2.02 |
| Senyal 5 | 1 | 2.35 | 2.35 |
| Senyal 9 | 1 | 1.68 | 1.68 |
| Senyal 11 | 1 | 2.02 | 2.02 |
| Senyal 15 | 1 | 2.02 | 2.02 |
| Senyal 20 | 1 | 2.02 | 2.02 |
| Subtotal |  |  | 12.11 |
| Total |  |  | 12.11 |

**E07461** m Pal d'alumini anoditzat color plata, Ø114/Ø140 mm. ME
14.13 m × 60.56 = 855.71
Pal d'alumini anoditzat color plata, estriat, de 114 mm. de diàmetre MF, col·locat.

| Codi | Ut | Descripció | Rendiment | Preu | Import |
|---|---|---|---|---|---|
| O0102 | h | Oficial 1ª | 0.05 | 24.56 | 1.23 |
| O0110 | h | Peó | 0.09 | 20.41 | 1.84 |
| P14731 | m | Pal alumini diàmetre 114 o 140 mm. ME (material; 12/01/2009) | 1 | 54.0855 | 54.09 |
| vg | % | Despeses indirectes | 0.566 | 6 | 3.40 |
|  |  | Total |  |  | 60.56 |

| Amidament | Uts. | Alt | Parcial |
|---|---|---|---|
| Senyal 4 | 1 | 2.35 | 2.35 |
| Seyal 8 | 1 | 2.38 | 2.38 |
| Senyal 9 | 1 | 2.35 | 2.35 |
| Senyal 11 | 1 | 2.35 | 2.35 |
| Senyal 15 | 1 | 2.35 | 2.35 |
| Senyal 20 | 1 | 2.35 | 2.35 |
| Subtotal |  |  | 14.13 |
| Total |  |  | 14.13 |

**E07462** m Pal d'alumini anoditzat color plata, Ø140 mm. MF
5.65 m × 98.48 = 556.41
Pal d'alumini anoditzat color plata, estriat, de 140 mm. de diàmetre MF, col·locat.

| Codi | Ut | Descripció | Rendiment | Preu | Import |
|---|---|---|---|---|---|
| O0102 | h | Oficial 1ª | 0.05 | 24.56 | 1.23 |
| O0110 | h | Peó | 0.09 | 20.41 | 1.84 |
| P14732 | m | Pal alumini diàmetre 140 mm. MF (material; 23/07/1998) | 1 | 89.87 | 89.87 |
| vg | % | Despeses indirectes | 0.924 | 6 | 5.54 |
|  |  | Total |  |  | 98.48 |

| Amidament | Uts. | Alt | Parcial |
|---|---|---|---|
| Senyal 1 | 1 | 3.3 | 3.30 |
| Senyal 8 | 1 | 2.35 | 2.35 |
| Subtotal |  |  | 5.65 |
| Total |  |  | 5.65 |

**E07381** m Pal d'alumini anoditzat color plata, Ø76 mm. MB
16.5 m × 28.33 = 467.45
Pal d'alumini anoditzat color plata, estriat, de 76 mm. de diàmetre MB, col·locat.

| Codi | Ut | Descripció | Rendiment | Preu | Import |
|---|---|---|---|---|---|
| O0102 | h | Oficial 1ª | 0.05 | 24.56 | 1.23 |
| O0110 | h | Peó | 0.09 | 20.41 | 1.84 |
| P1481 | m | Pal alumini diàmetre 76 mm. MB (material; 12/01/2009) | 1 | 23.6946 | 23.69 |
| vg | % | Despeses indirectes | 0.262 | 6 | 1.57 |
|  |  | Total |  |  | 28.33 |

| Amidament | Uts. | Alt | Parcial |
|---|---|---|---|
| Senyal 2 | 1 | 2.95 | 2.95 |
| Senyal 3 | 1 | 2.95 | 2.95 |
| Senyal 10 | 1 | 3 | 3.00 |
| Subtotal |  |  | 8.90 |
| Senyal 12 | 1 | 3 | 3.00 |
| Senyal 16 | 1 | 2.3 | 2.30 |
| Senyal 17 | 1 | 2.3 | 2.30 |
| Subtotal |  |  | 7.60 |
| Total |  |  | 16.5 |

**E07463** m Pal d'alumini anoditzat color plata, Ø140 mm. MG
2.35 m × 141.15 = 331.70
Pal d'alumini anoditzat color plata, estriat, de 140 mm. de diàmetre MG, col·locat.

| Codi | Ut | Descripció | Rendiment | Preu | Import |
|---|---|---|---|---|---|
| O0102 | h | Oficial 1ª | 0.05 | 24.56 | 1.23 |
| O0110 | h | Peó | 0.09 | 20.41 | 1.84 |
| P14733 | m | Pal alumini diàmetre 140 mm. MG (material; 23/07/1998) | 1 | 130.12 | 130.12 |
| vg | % | Despeses indirectes | 1.327 | 6 | 7.96 |
|  |  | Total |  |  | 141.15 |

| Amidament | Uts. | Alt | Parcial |
|---|---|---|---|
| Senyal 1 | 1 | 2.35 | 2.35 |
| Total |  |  | 2.35 |

**E0744** u Base d'acer galvanitzat per a suport de 76 mm.
6 u × 104.58 = 627.48

| Codi | Ut | Descripció | Rendiment | Preu | Import |
|---|---|---|---|---|---|
| O0102 | h | Oficial 1ª | 0.05 | 24.56 | 1.23 |
| O0110 | h | Peó | 0.09 | 20.41 | 1.84 |
| P14710 | u | Base d'acer galvanit. suport 76 mm. (material; 23/07/1998) | 1 | 95.62 | 95.62 |
| vg | % | Despeses indirectes | 0.982 | 6 | 5.89 |
|  |  | Total |  |  | 104.58 |

| Amidament | Uts. | Parcial |
|---|---|---|
| Senyal 2 | 1 | 1.00 |
| Senyal 3 | 1 | 1.00 |
| Senyal 10 | 1 | 1.00 |
| Senyal 12 | 1 | 1.00 |
| Senyal 16 | 1 | 1.00 |
| Senyal 17 | 1 | 1.00 |
| Subtotal |  | 6.00 |
| Total |  | 6 |

**E07441** u Base d'acer galvanitzat per a suport de 90 mm.
7 u × 112.43 = 787.01
Base d'acer galvanitzat per a suport de 90 mm. col·locada.

| Codi | Ut | Descripció | Rendiment | Preu | Import |
|---|---|---|---|---|---|
| O0102 | h | Oficial 1ª | 0.05 | 24.56 | 1.23 |
| O0110 | h | Peó | 0.09 | 20.41 | 1.84 |
| P14711 | u | Base d'acer galvanit. suport 90 mm. (material; 12/01/2009) | 1 | 103.02 | 103.02 |
| vg | % | Despeses indirectes | 1.056 | 6 | 6.34 |
|  |  | Total |  |  | 112.43 |

| Amidament | Uts. | Parcial |
|---|---|---|
| Senyal 6 | 1 | 1.00 |
| Senyal 7 | 1 | 1.00 |
| Senyal 13 | 1 | 1.00 |
| Senyal 14 | 1 | 1.00 |
| Senyal 18 | 1 | 1.00 |
| Senyal 19 | 1 | 1.00 |
| Senyal 21 | 1 | 1.00 |
| Subtotal |  | 7.00 |
| Total |  | 7 |

**E07442** u Base d'acer galvanitzat per a suport de 114 mm.
1 u × 134.4 = 134.40

| Amidament | Uts. | Parcial |
|---|---|---|
| Senyal 5 | 1 | 1.00 |
| Total |  | 1 |

**E07443** u Base d'acer galvanitzat per a suport de 140 mm.
7 u × 164.2 = 1149.40
Base d'acer galvanitzat per a suport de 140 mm., col·locada.

| Codi | Ut | Descripció | Rendiment | Preu | Import |
|---|---|---|---|---|---|
| O0102 | h | Oficial 1ª | 0.05 | 24.56 | 1.23 |
| O0110 | h | Peó | 0.09 | 20.41 | 1.84 |
| P14713 | u | Base d'acer galvanit. suport 140 mm. (material; 12/01/2009) | 1 | 151.872084 | 151.87 |
| vg | % | Despeses indirectes | 1.544 | 6 | 9.26 |
|  |  | Total |  |  | 164.2 |

| Amidament | Uts. | Parcial |
|---|---|---|
| Senyal 1 | 1 | 1.00 |
| Senyal 4 | 1 | 1.00 |
| Senyal 8 | 1 | 1.00 |
| Senyal 9 | 1 | 1.00 |
| Senyal 11 | 1 | 1.00 |
| Senyal 15 | 1 | 1.00 |
| Senyal 20 | 1 | 1.00 |
| Subtotal |  | 7.00 |
| Total |  | 7 |

**E07311** u Trasllat de senyal existent
3 u × 33.15 = 99.45
Trasllat de senyal existent, inclòs fonamentació.

| Codi | Ut | Descripció | Rendiment | Preu | Import |
|---|---|---|---|---|---|
| O0101 | h | Cap de colla | 0.1 | 26.02 | 2.60 |
| O0110 | h | Peó | 0.4 | 20.41 | 8.16 |
| M0212B | h | Camió de trabuc 16 m³ | 0.1 | 45.4 | 4.54 |
| P1609 | m3 | Excavació de terres | 0.18 | 11.12 | 2.00 |
| E0502 | m3 | Formigó HM-20 fonaments | 0.18 | 79.42 | 14.30 |
| vg | % | Despeses indirectes | 0.258 | 6 | 1.55 |
|  |  | Total |  |  | 33.15 |

| Amidament | Uts. | Parcial |
|---|---|---|
| R-305 | 3 | 3.00 |
| Total |  | 3 |

### 08.03 SISTEMES DE CONTENCIÓ
Import: 128103.14

**E0736Y** m Barrera de seguretat metàl·lica simple sense separador, tipus AS-BLB.H (C4) o similar, amb nivell de contenció N2, índex de seve
2200 m × 39.42 = 86724.00
Barrera de seguretat metàl·lica simple sense separador, tipus AS-BLB.H (C4) o similar, amb nivell de contenció N2, índex de severitat A, amplària de treball W4 i deflexió dinàmica 1,1 m, segons UNE-EN 1317-2, amb un perfil longitudinal de secció de doble ona i pals de perfil en "C" tipus CPN C-120 de 1,4 m de longitud cada 4 m, inclòs enclavament en terres o formigó, soldadures, peça reflectora a dues cares cada 8 m, topall final si s'escau, material auxiliar, totalment col·locada en recta o corba de qualsevol radi.

| Codi | Ut | Descripció | Rendiment | Preu | Import |
|---|---|---|---|---|---|
| O0101 | h | Cap de colla | 0.02 | 26.02 | 0.52 |
| O0102 | h | Oficial 1ª | 0.04 | 24.56 | 0.98 |
| O0110 | h | Peó | 0.04 | 20.41 | 0.82 |
| P1414X | m | Barrera de seguretat metàl·lica simple sense separador tipus AS-BLB.H (C4) o similar (material; 22/06/2022) | 1 | 26.24 | 26.24 |
| P1424 | u | Part proporc. mater. barreres (material; 11/05/2010) | 1 | 6.2822 | 6.28 |
| M0253 | h | Màquina per a clavar muntants metàl·lics (maquinària; 12/01/2009) | 0.04 | 43.968936 | 1.76 |
| vg | % | Despeses indirectes | 0.47 | 6 | 2.82 |
|  |  | Total |  |  | 39.42 |

**E07364** u Extrem de 8 m de barrera de seguretat metàl·lica
17 u × 338.99 = 5762.83
Extrem de 8 m mínim de barrera de seguretat metàl·lica de qualsevol tipus, amb abatiment o encastament en talús del desmunt, galvanitzada en calent, incloent tanca de secció doble ona, pals cada 2 m, xapes de reforç, peça en angle, topall final, elements de fixació, peça reflectora a dues cares, inclòs enclavament i soldadures, totalment col·locat.

| Codi | Ut | Descripció | Rendiment | Preu | Import |
|---|---|---|---|---|---|
| O0101 | h | Cap de colla | 0.2 | 26.02 | 5.20 |
| O0102 | h | Oficial 1ª | 0.8 | 24.56 | 19.65 |
| O0110 | h | Peó | 0.8 | 20.41 | 16.33 |
| P14450 | u | Extrem de 8 metres (material; 23/07/1998) | 1 | 271 | 271.00 |
| P1424 | u | Part proporc. mater. barreres | 1 | 6.2822 | 6.28 |
| M0253 | h | Màquina per a clavar muntants metàl·lics | 0.04 | 43.968936 | 1.76 |
| vg | % | Despeses indirectes | 3.129 | 6 | 18.77 |
|  |  | Total |  |  | 338.99 |

**E07365** u Extrem de 12 m de barrera de seguretat metàl·lica
17 u × 493.96 = 8397.32
Extrem de 12 m mínim de barrera de seguretat metàl·lica de qualsevol tipus, amb abatiment o encastament en talús del desmunt, galvanitzada en calent, incloent tanca de secció doble ona, pals cada 2 m, xapes de reforç, peça en angle, topall final, elements de fixació, peça reflectora a dues cares, inclòs enclavament i soldadures, totalment col·locat.

| Codi | Ut | Descripció | Rendiment | Preu | Import |
|---|---|---|---|---|---|
| O0101 | h | Cap de colla | 0.25 | 26.02 | 6.51 |
| O0102 | h | Oficial 1ª | 1 | 24.56 | 24.56 |
| O0110 | h | Peó | 1 | 20.41 | 20.41 |
| P14451 | u | Extrem de 12 metres (material; 23/07/1998) | 1 | 407 | 407.00 |
| P1424 | u | Part proporc. mater. barreres | 1 | 6.2822 | 6.28 |
| M0253 | h | Màquina per a clavar muntants metàl·lics | 0.04 | 43.968936 | 1.76 |
| vg | % | Despeses indirectes | 4.574 | 6 | 27.44 |
|  |  | Total |  |  | 493.96 |

**E07366** u Extrem de barrera en accessos i altres, col·locat en corba a 90º
19 u × 153.14 = 2909.66
Extrem de barrera de seguretat en accessos i altres, col·locat en corba a 90º o radi similar, incloent 4 m de tanca de secció doble ona, pals, separadors, topall final, elements de fixació, peça reflectora, inclòs enclavament i soldadures, totalment col·locat.

| Codi | Ut | Descripció | Rendiment | Preu | Import |
|---|---|---|---|---|---|
| O0101 | h | Cap de colla | 0.1 | 26.02 | 2.60 |
| O0102 | h | Oficial 1ª | 0.3 | 24.56 | 7.37 |
| O0110 | h | Peó | 0.3 | 20.41 | 6.12 |
| P1446 | u | Extrem de barrera, forma de corba, de 4 m de llargada (material; 23/07/1998) | 1 | 120.5 | 120.50 |
| P1424 | u | Part proporc. mater. barreres | 1 | 6.2822 | 6.28 |
| M0253 | h | Màquina per a clavar muntants metàl·lics | 0.04 | 43.968936 | 1.76 |
| vg | % | Despeses indirectes | 1.418 | 6 | 8.51 |
|  |  | Total |  |  | 153.14 |

**E07016** m Pantalla de protecció de motociclistes SPM-ES4TUB
97.1 m × 19.62 = 1905.10
Sistema de protecció de motociclistes tipus BMSNA4/120 g (SPM-ES4TUB) en barreres de seguretat flexibles, incloen part proporcinal de braç de subjecció cada 2 m, suports i material auxiliar.

| Codi | Ut | Descripció | Rendiment | Preu | Import |
|---|---|---|---|---|---|
| O0101 | h | Cap de colla | 0.005 | 26.02 | 0.13 |
| O0102 | h | Oficial 1ª | 0.01 | 24.56 | 0.25 |
| O0110 | h | Peó | 0.02 | 20.41 | 0.41 |
| P1424 | u | Part proporc. mater. barreres | 0.25 | 6.2822 | 1.57 |
| P1444 | m | Sistema prot. motociclistes SPM-ES4TUB inclòs suports (material; 23/07/1998) | 1 | 16.16 | 16.16 |
| vg | % | Despeses indirectes | 0.184 | 6 | 1.10 |
|  |  | Total |  |  | 19.62 |

**E07013** m Ampit metàl·lic BP.ID-H2/C2
70.8 m × 180.54 = 12782.23
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.02 | 2.6020 |
| O0102 | h | Oficial 1ª | 0.5 | 24.56 | 12.2800 |
| O0110 | h | Peó | 1 | 20.41 | 20.4100 |
| M0214 | h | Camió grua 12 tn | 0.06 | 42.07 | 2.5242 |
| PE1018 | m | Pretil BP.ID-H2/C2 (material; 23/07/1998) | 1 | 130.58 | 130.5800 |
| M0235 | h | Equip de soldadura elèctrica | 0.1 | 14.546424 | 1.4546 |
| M0226 | h | Grup electrògen de 20/30 kVA | 0.1 | 4.73892 | 0.4739 |
| %16130 | % | Despeses indirectes | 6 % | 170.3247 | 10.2195 |
|  |  | Total |  |  | 180.54 |

| Amidament | Uts. | Llarg | Parcial |
|---|---|---|---|
|  | 2 | 13.1 | 26.20 |
|  | 2 | 22.3 | 44.60 |
| Subtotal |  |  | 70.80 |
| Total |  |  | 70.8 |

**E07015** u Terminal de pretil BP.ID-H2/C2
8 u × 461.29 = 3690.32
Terminal de pretil, tope final i peça coneguda com "travesser a l'aire", per a pretil metàl·lic tipus BP.ID-H2/C2, pintada en color termocalat de color a determinar per la D.O, inclòs part proporcional d'ancoratges, elements de fixació, tacs químics i material auxiliar, i pletines de reforç en el tram final del pretil, totalment col·locat.

| Codi | Ut | Descripció | Rendiment | Preu | Import |
|---|---|---|---|---|---|
| O0101 | h | Cap de colla | 0.2 | 26.02 | 5.20 |
| O0102 | h | Oficial 1ª | 1 | 24.56 | 24.56 |
| O0110 | h | Peó | 2 | 20.41 | 40.82 |
| M0214 | h | Camió grua 12 tn | 0.25 | 42.07 | 10.52 |
| PE1019 | u | Terminal de pretil BP.ID-H2/C2 (material; 23/07/1998) | 1 | 369.58 | 369.58 |
| P1424 | u | Part proporc. mater. barreres | 1 | 6.2822 | 6.28 |
| vg | % | Despeses indirectes | 0.722 | 6 | 4.33 |
|  |  | Total |  |  | 461.29 |

| Amidament | Uts. | Parcial |
|---|---|---|
|  | 4 | 4.00 |
|  | 4 | 4.00 |
| Subtotal |  | 8.00 |
| Total |  | 8 |

**E0736X** m Barrera de seguretat metàl·lica doble N2 W2 A i deflexió dinàmica 0,6 m
61.5 m × 96.45 = 5931.68
Barrera de seguretat metàl·lica doble, tipus AS_BLB.F o equivalent, galvanitzada en calent, incloent tanca de secció doble ona, pal de perfil C_125x75x20 cada 2 m de 1.600 mm, elements de fixació, material auxiliar i captafars, amb nivell de contenció N2, amplària de treball W2, índex de severitat A i deflexió dinàmica 0,6 m segons UNE_EN 1317_2, inclòs enclavament i soldadures, totalment col·locada, en recta o corbada en qualsevol radi.

| Codi | Ut | Descripció | Rendiment | Preu | Import |
|---|---|---|---|---|---|
| O0101 | h | Cap de colla | 0.1 | 26.02 | 2.60 |
| O0102 | h | Oficial 1ª | 0.2 | 24.56 | 4.91 |
| O0110 | h | Peó | 0.2 | 20.41 | 4.08 |
| P1414A | m | Barrera de seguretat doble ona amb suport CPN amb placa d'ancoratge (material; 23/07/1998) | 2 | 37 | 74.00 |
| P1424 | u | Part proporc. mater. barreres | 1 | 6.2822 | 6.28 |
| M0253 | h | Màquina per a clavar muntants metàl·lics | 0.04 | 43.968936 | 1.76 |
| vg | % | Despeses indirectes | 0.47 | 6 | 2.82 |
|  |  | Total |  |  | 96.45 |

### 08.04 ABALISAMENT
Import: 9139.71

**E0723** u Fita quilomètrica amb placa reflectora de 40x60 cm, nivell 2 HIP
4 u × 208.16 = 832.64
Fita quilomètrica, amb placa reflectora de 600x400 mm, nivell 2 HIP, inclòs les 2 plaques, suports, ancoratges i cargoleria, totalment col·locada
.

| Codi | Ut | Descripció | Rendiment | Preu | Import |
|---|---|---|---|---|---|
| O0102 | h | Oficial 1ª | 0.18 | 24.56 | 4.421 |
| O0110 | h | Peó | 0.2 | 20.41 | 4.082 |
| P1431 | u | Placa qm. refl. 40x60 cm (material; 12/01/2009) | 2 | 71.506182 | 143.012 |
| P1439 | m | Suport acer galv. 100x50x3 mm | 2.5 | 20.768832 | 51.922 |
| vg | % | Despeses indirectes | 0.785 | 6 | 4.710 |
|  |  | Total |  |  | 208.16 |

| Amidament | Uts. | Parcial |
|---|---|---|
| S-572 | 4 | 4.00 |
| Total |  | 4 |

**E0785** u Captafars 1 cara, nivell 3 HI
132 u × 9.27 = 1223.64
Captafars de prisma per calçada, d'1 cara, amb nivell 3 HI, totalment col·locat

| Codi | Ut | Descripció | Rendiment | Preu | Import |
|---|---|---|---|---|---|
| O0102 | h | Oficial 1ª | 0.075 | 24.56 | 1.84 |
| O0110 | h | Peó | 0.075 | 20.41 | 1.53 |
| P1479 | u | Captafars de prisma per calçada, 1 cara, nivell retrorreflexió 3 (material; 23/07/1998) | 1 | 4.57 | 4.57 |
| M0214 | h | Camió grua 12 tn | 0.02 | 42.07 | 0.84 |
| vg | % | Despeses indirectes | 0.082 | 6 | 0.49 |
|  |  | Total |  |  | 9.27 |

| Amidament | Uts. | Parcial |
|---|---|---|
| Rotonda i illetes T-310z | 72 | 72.00 |
| Rotonda i illetes T-321 | 60 | 60.00 |
| Subtotal |  | 132.00 |
| Total |  | 132 |

**E0781** u Fita de vèrtex de 120 cm de diàmetre, nivell 2 HI
1 u × 309.13 = 309.13
Fita de vèrtex de 120 cm de diàmetre, amb revestiment reflectant DG nivell 2, totalment col·locada

| Codi | Ut | Descripció | Rendiment | Preu | Import |
|---|---|---|---|---|---|
| O0102 | h | Oficial 1ª | 1 | 24.56 | 24.56 |
| O0110 | h | Peó | 1 | 20.41 | 20.41 |
| P1478 | u | Fita vèrtex 120 cm diàmetre, nivell 2 (material; 23/07/1998) | 1 | 236.58 | 236.58 |
| M0214 | h | Camió grua 12 tn | 0.25 | 42.07 | 10.52 |
| vg | % | Despeses indirectes | 2.843 | 6 | 17.06 |
|  |  | Total |  |  | 309.13 |

**E0742** m Marca viària ressalts 100x50x10 mm banda sonora
120 m × 56.01 = 6721.20
Marca viària transversal reflexiva per a la reducció de velocitat de 50 cm d'amplada formada per 3 línies transversals i amb ressalts de 100x50x10 mm bisellats amb una densitat de 36 unitats per m2 de marca viària, amb pintura de 2 components blanca, instal·lada, segons plànols.

| Codi | Ut | Descripció | Rendiment | Preu | Import |
|---|---|---|---|---|---|
| O0101 | h | Cap de colla | 0.1 | 26.02 | 2.602 |
| O0102 | h | Oficial 1ª | 0.35 | 24.56 | 8.596 |
| O0110 | h | Peó | 0.35 | 20.41 | 7.144 |
| P14220 | kg | Pintura | 1.5 | 2.26644 | 3.400 |
| P14210 | kg | Microesferes de vidre | 0.3 | 0.958086 | 0.287 |
| M0220 | h | Escombradora autopropulsada | 0.002 | 42.15 | 0.084 |
| M0224 | h | Màquina pintura bandes autop. | 0.002 | 41.56857 | 0.083 |
| P1839 | kg | Resina epoxi. (material; 12/01/2009) | 1.75 | 16.17414 | 28.305 |
| %1616 | % | Eines i mitjans auxiliars (02/09/2009) | 5 % | 50.501 | 2.525 |
| vg | % | Despeses indirectes | 0.496 | 6 | 2.976 |
|  |  | Total |  |  | 56.01 |

| Amidament | Uts. | Llarg | Parcial |
|---|---|---|---|
| BTA Rugoses | 40 | 3 | 120.00 |
| Total |  |  | 120 |

**E0732X** m Marca viària transversal 50 cm. amplada, pintura blanca
30 m × 1.77 = 53.10
Marca viària transversal de 50 cm d'amplada de pintura acrílica amb base solvent postmesclada amb microesferes de vidre, aplicada amb màquina autopropulsada pinta franges.

| Codi | Ut | Descripció | Rendiment | Preu | Import |
|---|---|---|---|---|---|
| O0101 | h | Cap de colla | 0.001 | 26.02 | 0.026 |
| O0110 | h | Peó | 0.003 | 20.41 | 0.061 |
| P14220 | kg | Pintura | 0.5 | 2.26644 | 1.133 |
| P14210 | kg | Microesferes de vidre | 0.4 | 0.958086 | 0.383 |
| M0220 | h | Escombradora autopropulsada | 0.001 | 42.15 | 0.042 |
| M0224 | h | Màquina pintura bandes autop. | 0.001 | 41.56857 | 0.042 |
| vg | % | Despeses indirectes | 0.014 | 6 | 0.084 |
|  |  | Total |  |  | 1.77 |

| Amidament | Uts. | Llarg | Parcial |
|---|---|---|---|
| BTA a nivell | 10 | 3 | 30.00 |
| Total |  |  | 30 |

### 08.05 ALTRES (07/04/2022)
Import: 12000

**E1620** pa Cobrament íntegre per la seguretat viària i senyalització dels desviaments provisionals (07/04/2022)
1 pa × 12000 = 12000.00
Partida alçada d'abonament íntegre per a la seguretat viària, inclòs senyalistes, instal·lacions de semàfors, senyalització horitzontal i vertical, abalisament, proteccions, barreres de seguretat, tancaments i de tots els desviaments provisionals durant les diferents fases d'execució de les obres i d'acord amb el seu avanç, inclòs els desplaçaments, muntatge i desmuntatge, manteniment, trasllats i tots els mitjans i elements auxiliars que requereixin, mà d'obra, maquinària i materials, segons indicacions de la Direcció de l'Obra.

## 09 MESURES CORRECTORES D'IMPACTE AMBIENTAL
Import: 13549.46

**E1105** m2 Estesa terra vegetal en talussos (material pròpia obra)
2735.37 m2 × 1.27 = 3473.92
Estesa de terra vegetal en talús amb material de la pròpia obra, inclòs càrrega i transport.

| Codi | Ut | Descripció | Rendiment | Preu | Import |
|---|---|---|---|---|---|
| O0101 | h | Cap de colla | 0.003 | 26.02 | 0.08 |
| O0110 | h | Peó | 0.012 | 20.41 | 0.24 |
| M0205 | h | Pala carregadora sobre orugues | 0.003 | 73.35 | 0.22 |
| M0208 | h | Motoanivelladora | 0.003 | 73.35024 | 0.22 |
| M0204 | h | Pala carregadora pneumàtics | 0.003 | 58.268112 | 0.17 |
| M0212B | h | Camió de trabuc 16 m³ | 0.006 | 45.4 | 0.27 |
| vg | % | Despeses indirectes | 0.011 | 6 | 0.07 |
|  |  | Total |  |  | 1.27 |

| Amidament | Uts. | Llarg | Parcial |
|---|---|---|---|
| Terraplens | 1 | 2455.97 | 2455.97 |
| Rotondes |  | 279.4 | 279.40 |
| Subtotal |  |  | 2735.37 |
| Total |  |  | 2735.37 |

**E1143** m2 Hidrosembra projectada en 2 fases (23/07/1998)
3198.51 m2 × 1.25 = 3998.14
Hidrosembra projectada en dues fases amb espècies adaptades agroclimàticament a la zona, inclòs el subministrament de tots els components necessaris (aigua, llavors, estabilitzant, adobs, mulch) i regs d'arrelament; totalment acabada segons les característiques especificades al plec de condicions.

| Codi | Ut | Descripció | Rendiment | Preu | Import |
|---|---|---|---|---|---|
| O0110 | h | Peó | 0.02 | 20.41 | 0.41 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m³ | 0.003 | 48 | 0.14 |
| P1126 | u | Altres conceptes (12/01/2009) | 1 | 0.2856 | 0.29 |
|  |  | Total |  |  | 1.25 |

| Amidament | Uts. | Llarg | Parcial |
|---|---|---|---|
| Desmunts | 1 | 463.14 | 463.14 |
| Terraplens | 1 | 2455.97 | 2455.97 |
| rotondes | 1 | 279.4 | 279.40 |
| Subtotal |  |  | 3198.51 |
| Total |  |  | 3198.51 |

**E1167** u Subministrament d'espígol (Lavandula angustifolia), test d'11cm (23/07/1998)
100 u × 0.7 = 70.00
Subministrament d'espígol (Lavandula Angustifolia) en test d'11 cm.

| Codi | Ut | Descripció | Quantitat | Preu | Import |
|---|---|---|---|---|---|
| E116X | u | Subministrament de farigola (Thymus vulgaris) (04/11/2020) | 100 | 0.7 | 70.00 |

**E1164** u Subministrament de romaní (Rosmarinus officinallis), h=20-30 cm (23/07/1998)
100 u × 0.7 = 70.00
Subministrament de romaní (Rosmarinus Officinalis) de 20 a 30 cm d'alçària, en contenidor d'1,5 litres.

**E1139** u Plantació d'arbust o arbre petit format, mitjans mecànics
300 u × 18.57 = 5571.00
Plantació d'arbust o arbre de petit format, comprenent l'exavació del clot de 50x50x40 cm amb mitjans mecànics, aportació de terra vegetal, adob, plantació en el lloc determinat i primer reg.

| Codi | Ut | Descripció | Rendiment | Preu | Import |
|---|---|---|---|---|---|
| O0102 | h | Oficial 1ª | 0.15 | 24.56 | 3.68 |
| O0110 | h | Peó | 0.3 | 20.41 | 6.12 |
| M0214 | h | Camió grua 12 tn | 0.1 | 42.07 | 4.21 |
| B05145 | m3 | Terra vegetal adobada, granel (material; 12/01/2009) | 0.125 | 26.589462 | 3.32 |
| B05144 | kg | Adob mineral simple, sulfat amoni (material; 12/01/2009) | 1.1 | 0.123624 | 0.14 |
| P1601 | m3 | Aigua | 0.25 | 0.65 | 0.16 |
| vg | % | Despeses indirectes | 0.159 | 6 | 0.95 |
|  |  | Total |  |  | 18.57 |

**E1124** u Subministrament de Platanus hispanica (clons meridionals) de perímetre de 20 a 25 cm, amb l'arrel nua (23/07/1998)
3 u × 58.97 = 176.91
Subministrament de Platanus hispanica (clons meridionals) de perímetre de 20 a 25 cm, en contenidor de fins a 80 litres

**E1155A** u Plantació arbres perímetre 18-25 cm, mitjans mecànics
3 u × 39.83 = 119.49
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. (maquinària; 12/01/2009) | 0.15 | 47.924904 | 7.19 |
| M0214 | h | Camió grua 12 tn | 0.3 | 42.07 | 12.62 |
| BR3P1110 | m3 | Terra vegetal adobada, granel (material; 12/01/2009) | 0.125 | 26.589462 | 3.32 |
| BR3A2000 | kg | Adob mineral simple, sulfat amoni (material; 12/01/2009) | 1.1 | 0.123624 | 0.14 |
| P1601 | m3 | Aigua | 0.25 | 0.65 | 0.16 |
| vg | % | Despeses indirectes | 0.352 | 6 | 2.11 |
|  |  | Total |  |  | 39.83 |

## 10 GESTIÓ DE RESIDUS (23/07/1998)
Import: 21397.38

### 10.01 CLASSIFICACIÓ DE RESIDUS (23/07/1998)
Import: 13646.37

**E1551** u Acondicionament de la zona de residus (23/07/1998)
1 u × 190 = 190.00
Acondicionament del terreny per la implementació dels residus, inclou l'excavació i reperfilat de la superfície del terreny per col·locar posteriorment els diferents contenidors, zones d'apilament i aïllament, i la seva posterior retirada per deixar la zona en un correcte estat.

**E1552** m3 Classificació a peu d'obra de residus (23/07/1998)
676.88 m3 × 19.88 = 13456.37
Classificació a preu d'obra de residus de la construcció o demolició en residus inerts, no especials i especials, amb mitjans manuals o mecànics.

| Amidament | Uts. | Llarg | Parcial |
|---|---|---|---|
| Residus de demolició |  |  |  |
| Residus inerts | 1 | 3.37 | 3.37 |
| 170904 Residus barrejats | 1 | 453.92 | 453.92 |
| Residus de nova construcció |  |  |  |
| Residus inerts | 1 | 8.34 | 8.34 |
| Residus no especials |  |  |  |
| 170904 Residus barrejats | 1 | 9.3 | 9.30 |
| 170201 Fusta | 1 | 2.01 | 2.01 |
| 170405 Ferro i acer | 1 | 0.02 | 0.02 |
| 170407 Metalls mesclats | 1 | 0.4 | 0.40 |
| 170302 Barreges bituminoses | 1 | 196.65 | 196.65 |
| 150101 Envasos paper i cartró | 1 | 0.38 | 0.38 |
| 170203 Plàstic | 1 | 0.34 | 0.34 |
| Residus especials | 1 | 2.15 | 2.15 |
| Subtotal |  |  | 676.88 |
| Total |  |  | 676.88 |

### 10.02 CÀRREGA I TRANSPORT DE RESIDUS (23/07/1998)
Import: 6286.89

**E1561** m3 Càrrega i transport residus inerts o no especials barrejats, contenidor 5 m3 (23/07/1998)
216.68 m3 × 27.48 = 5954.37
Càrrega amb mitjans manuals o mecànics i transport de residus inerts o no especials a instal·lació autoritzada de gestió de residus, amb contenidor de 5 m3 de capacitat, inclòs el seu subministrament.

| Amidament | Uts. | Llarg | Parcial |
|---|---|---|---|
| Residus de nova construcció |  |  |  |
| Residus inerts | 1 | 8.34 | 8.34 |
| 170904 Residus barrejats | 1 | 9.3 | 9.30 |
| 170302 Barreges bituminoses | 1 | 196.65 | 196.65 |
| 170201 Fusta | 1 | 2.01 | 2.01 |
| 150101 Envasos paper i cartró | 1 | 0.38 | 0.38 |
| Subtotal |  |  | 216.68 |
| Total |  |  | 216.68 |

**E1563** m3 Càrrega i transport residus (ferralla i plàstic), contenidor 1 m3 (23/07/1998)
0.76 m3 × 32.99 = 25.07
Càrrega amb mitjans manuals o mecànics i transport de residus de plàstic i/o ferralla a instal·lació autoritzada de gestió de residus, amb contenidor d'1 m3 de capacitat, inclòs el seu subministrament.

| Amidament | Uts. | Llarg | Parcial |
|---|---|---|---|
| Residus no especials |  |  |  |
| 170405 Ferro i acer | 1 | 0.02 | 0.02 |
| 170407 Metalls mesclats | 1 | 0.4 | 0.40 |
| 170203 Plàstic | 1 | 0.34 | 0.34 |
| Subtotal |  |  | 0.76 |
| Total |  |  | 0.76 |

**E1564** m3 Càrrega i transport residus especials, bidó 200 l (23/07/1998)
2.15 m3 × 143 = 307.45
Càrrega amb mitjans manuals o mecànics i transport de residus especials a instal·lació autoritzada de gestió de residus, amb bidó de plàstic de 200 l de capacitat, inclòs el seu subministrament.

| Amidament | Uts. | Llarg | Parcial |
|---|---|---|---|
| Residus de nova construcció |  |  |  |
| Residus especials | 1 | 2.15 | 2.15 |
| Subtotal |  |  | 2.15 |
| Total |  |  | 2.15 |

### 10.03 DISPOSICIÓ DE RESIDUS (23/07/1998)
Import: 1464.12

**E1571** m3 Disposició controlada residus inerts o no especials barrejats (23/07/1998)
214.67 m3 × 5.9 = 1266.55
Disposició controlada a centre de reciclatge de residus inerts o no especials barrejats, procedents de construcció o demolició.

| Amidament | Uts. | Llarg | Parcial |
|---|---|---|---|
| Residus de nova construcció |  |  |  |
| Residus inerts | 1 | 8.34 | 8.34 |
| 170904 Residus barrejats | 1 | 9.3 | 9.30 |
| 170302 Barreges bituminoses | 1 | 196.65 | 196.65 |
| 150101 Envasos paper i cartró | 1 | 0.38 | 0.38 |
| Subtotal |  |  | 214.67 |
| Total |  |  | 214.67 |

**E1572** m3 Disposició controlada residus de metalls no especials barrejats (23/07/1998)
0.4 m3 × 13.25 = 5.30
Disposició controlada a centre de reciclatge de residus de metalls no especials barrejats, procedents de construcció o demolició.

| Amidament | Uts. | Llarg | Parcial |
|---|---|---|---|
| 170407 Metalls mesclats | 1 | 0.4 | 0.40 |
| Total |  |  | 0.4 |

**E1573** m3 Disposició controlada residus de plàstics no especials (23/07/1998)
0.34 m3 × 8.2 = 2.79
Disposició controlada a centre de reciclatge de residus de plàstics no especials, procedents de construcció o demolició.

| Amidament | Uts. | Llarg | Parcial |
|---|---|---|---|
| 170203 Plàstic | 1 | 0.34 | 0.34 |
| Total |  |  | 0.34 |

**E1574** m3 Disposició controlada residus de fusta no especials (23/07/1998)
2.01 m3 × 7.35 = 14.77
Disposició controlada a centre de reciclatge de residus de fusta no especials, procedents de construcció o demolició.

| Amidament | Uts. | Llarg | Parcial |
|---|---|---|---|
| 170201 Fusta | 1 | 2.01 | 2.01 |
| Total |  |  | 2.01 |

**E1575** m3 Disposició controlada residus especials barrejats (23/07/1998)
2.15 m3 × 81.26 = 174.71
Disposició controlada a centre de selecció i transferència de residus especials barrejats, procedents de construcció o demolició.

| Amidament | Uts. | Llarg | Parcial |
|---|---|---|---|
| Residus especials | 1 | 2.15 | 2.15 |
| Total |  |  | 2.15 |

## 11 SEGURETAT I SALUT
Import: 39673.95

### 11.01 EQUIPS DE PROTECCIÓ INDIVIDUAL
Import: 2967.82

**E1401** u Casc de seguretat homologat (23/07/1998)
15 u × 7.67
Casc de seguretat homologat segons UNE EN 812

**E1402** u Ulleres antipols i antiimpacte
15 u × 11.53

| Codi | Ut | Descripció | Rendiment | Preu | Import |
|---|---|---|---|---|---|
| P1818 | u | Ulleres antipols i antiimpacte (material; 12/01/2009) | 1 | 10.878912 | 10.88 |
| %18530 | % | Resta d'obra | 6 % | 10.88 | 0.65 |
|  |  | Total |  |  | 11.53 |

**E1403** u Mascareta protecció respiratòria
15 u × 12.94

| Codi | Ut | Descripció | Rendiment | Preu | Import |
|---|---|---|---|---|---|
| P1827 | u | Mascareta respiratòria (material; 12/01/2009) | 1 | 12.20787 | 12.21 |
| %18530 | % | Resta d'obra | 6 % | 12.21 | 0.73 |
|  |  | Total |  |  | 12.94 |

**E1404** u Filtre per a mascareta
15 u × 1.27
Filtre contra partícules, identificat amb banda de color blanc, homologat segons UNE EN 143 i UNE EN 12083.

| Codi | Ut | Descripció | Rendiment | Preu | Import |
|---|---|---|---|---|---|
| P1817 | u | Filtre contra partícules (material; 23/07/1998) | 1 | 1.2 | 1.20 |
| %18530 | % | Resta d'obra | 6 % | 1.20 | 0.07 |
|  |  | Total |  |  | 1.27 |

**E1405** u Protector auditiu de tap d'escuma (23/07/1998)
15 u × 0.29
Protector auditiu de tap d'escuma, homologat segons UNE EN 352-2 i UNE En 458.

**E1405B** u Protector auditiu d'auricular (23/07/1998)
12 u × 24.14
Protector auditiu d'auricular, acoblat al cap amb arnès i orelleres antisoroll; homologat segons UNE EN 352-1 i UNE EN 458.

**E1407** u Granota de treball (12/01/2007)
15 u × 13.3875
Granota de treball, de polièster i cotó, amb butxaques exteriors.

**E1408** u Impermeable
15 u × 13.45
Impermeable amb jaqueta, caputxa i pantalons, de PVC soldat de 0,4 mm de gruix, de color viu, homologat segons UNE EN 340.

| Codi | Ut | Descripció | Rendiment | Preu | Import |
|---|---|---|---|---|---|
| P1822 | u | Impermeable. (material; 23/07/1998) | 1 | 12.69 | 12.69 |
| %18530 | % | Resta d'obra | 6 % | 12.69 | 0.76 |
|  |  | Total |  |  | 13.45 |

**E1409** u Parella de guants ús general
15 u × 2.31
Parella de guants de tacte per a ús general, amb palmell i dors de la mà pell flexible, dit índex sense costura exterior i sujecció elàstica al canell.

| Codi | Ut | Descripció | Rendiment | Preu | Import |
|---|---|---|---|---|---|
| P1821 | pa | Guants de pell (material; 12/01/2009) | 1 | 2.184024 | 2.18 |
| %18530 | % | Resta d'obra | 6 % | 2.18 | 0.13 |
|  |  | Total |  |  | 2.31 |

**E1410** u Parella de guants protecció punxó
12 u × 6.42
Parella de guants de protecció contra riscs mecànics molt agressius nivell 5, homologats segons UNE EN 388 i UNE EN 420.

| Codi | Ut | Descripció | Rendiment | Preu | Import |
|---|---|---|---|---|---|
| P1819 | pa | Guants cuir (material; 23/07/1998) | 1 | 6.05 | 6.05 |
| %18530 | % | Resta d'obra | 6 % | 6.05 | 0.36 |
|  |  | Total |  |  | 6.42 |

**E1412** u Parella de botes impermeables
15 u × 8.81
Parella de botes d'aigua de PVC de mitja canya, amb sola antilliscant i folrades de niló rentable.

| Codi | Ut | Descripció | Rendiment | Preu | Import |
|---|---|---|---|---|---|
| P1809 | pa | Botes impermeables a l'aigua i humitat (material; 23/07/1998) | 1 | 8.31 | 8.31 |
| %18530 | % | Resta d'obra | 6 % | 8.31 | 0.50 |
|  |  | Total |  |  | 8.81 |

**E1413** u Parella de botes seguretat pell rectificada
15 u × 16.11
Parella de botes de seguretat, resistents a la humitat, de pell rectificada, amb envoltant del turmell encoixinat sola antilliscant i antiestàtica, falca amortidora per al taló, llengüeta de manxa, de desprendiment ràpid, amb plantilles i puntera metàl·liques

| Codi | Ut | Descripció | Rendiment | Preu | Import |
|---|---|---|---|---|---|
| P1810 | pa | Botes seguretat pell rectificada (material; 23/07/1998) | 1 | 15.2 | 15.20 |
| %18530 | % | Resta d'obra | 6 % | 15.20 | 0.91 |
|  |  | Total |  |  | 16.11 |

**E1466** u Sistema anticaiguda (23/07/1998)
3 u × 71.89
Sistema anticaiguda composat per un arnès anticaiguda amb tirants, bandes secundàries, bandes subglúties, bandes de cuixa, recolzament dorsal per a subjecció, elements d'ajust, element dorsal d'enganxament d'arnès anticaiguda i sivella, incorporat a un element d'amarrament composat per un terminal manufacturat, homologat segons UNE EN 361, UNE EN 362, UNE EN 364, UNE 365 i UNE EN 354.

**E1467** u Armilla reflectant
15 u × 11.66
Armilla reflectant amb tires reflectores a la cintura, al pit i a l'esquena, homologada segons UNE EN 471.

| Codi | Ut | Descripció | Rendiment | Preu | Import |
|---|---|---|---|---|---|
| P1870 | u | Armilla reflectant (material; 23/07/1998) | 1 | 11 | 11.00 |
| %18530 | % | Resta d'obra | 6 % | 11.00 | 0.66 |
|  |  | Total |  |  | 11.66 |

**E1468** m Corda de poliamida (23/07/1998)
35 m × 7.01
Corda de poliamida d'alta tenacitat, de D=16mm, per a sirga de cinturó de seguretat.

**E1469** m Cable fiador (23/07/1998)
35 m × 8.01
Cable fiador per al cinturó de seguretat, fixat en ancoratges de servei i amb el desmuntatge inclòs.

**E1470** u Faixa de protecció dorsolumbar (23/07/1998)
12 u × 30.69

### 11.02 SISTEMES DE PROTECCIÓ COL·LECTIVA
Import: 13657.56

**E1415** u Senyal normalitzada de trànsit
25 u × 20.8
Senyal normalitzada de trànsit, amb suport metàl·lic, inclosa col·locació.

| Codi | Ut | Descripció | Rendiment | Preu | Import |
|---|---|---|---|---|---|
| P1841 | u | Senyal normalitzada 6 usos (material; 12/01/2009) | 0.17 | 78.439428 | 13.335 |
| P1847 | u | Suport metàl·lic senyal 6 usos (material; 12/01/2009) | 0.17 | 26.136174 | 4.443 |
| %18531 | % | Resta d'obra | 17 % | 17.778 | 3.022 |
|  |  | Total |  |  | 20.8 |

**E14X6** ut Cartell indicatiu d'obres o desviaments
20 ut × 129.7
Cartell indicatiu d'obres o desviaments, amb suport metàl·lic, inclosa col·locació.

| Codi | Ut | Descripció | Rendiment | Preu | Import |
|---|---|---|---|---|---|
| P18X2 | Ud | Cartel ind. obres (material; 12/07/2000) | 1 | 108.182 | 108.18 |
| P1845 | u | Suport metàl·lic cartell 6 usos (material; 12/01/2009) | 0.17 | 15.689946 | 2.67 |
| %1853    1 | % | Resto de obra. | 17 % | 110.85 | 18.84 |
|  |  | Total |  |  | 129.7 |

**E1416** u Cartell indicatiu de risc, amb suport metàl·lic
10 u × 5.68
Cartell indicatiu de risc, amb suport metàl·lic, inclosa col·locació.

| Codi | Ut | Descripció | Rendiment | Preu | Import |
|---|---|---|---|---|---|
| P1812 | u | Cartell ind. norm. 30x30cm. 1u (material; 12/01/2009) | 1 | 2.184024 | 2.184 |
| P1845 | u | Suport metàl·lic cartell 6 usos | 0.17 | 15.689946 | 2.667 |
| %18532 | % | Resta d'obra | 17 % | 4.851 | 0.825 |
|  |  | Total |  |  | 5.68 |

**E1463B** m Barrera seguretat New Jersey plàstic (20 usos) (23/07/1998)
100 m × 12.11
Barrera seguretat New Jersey en polietilè de color blanc i vermell (20 usos)

**E1418** m Cinta d'abalisament (23/07/1998)
300 m × 0.91
Cinta d'abalisament reflectora, amb un suport cada 3 m i amb el desmuntatge inclòs.

**E1486** u Peça de plàstic en forma de bolet (23/07/1998)
450 u × 0.23
Peça de plàstic en forma de bolet, de color vermell, per a protecció dels extrems de les armadures per a qualsevol diàmetre, per a 5 usos, amb desmuntatge inclòs

**E1421** u Balisa lluminosa intermitent.
30 u × 40.38
Llumenera amb làmpada intermitent de color ambre amb energia de bateria de 12 V i amb el desmuntatge inclòs.

| Codi | Ut | Descripció | Rendiment | Preu | Import |
|---|---|---|---|---|---|
| P1807 | u | Balisa llumin. interm. 3 usos. (material; 12/01/2009) | 0.33 | 104.5653 | 34.51 |
| %18534 | % | Resta d'obra | 17 % | 34.51 | 5.87 |
|  |  | Total |  |  | 40.38 |

**E1422** u Piquet de senyalització per a tres usos
100 u × 1.18

| Codi | Ut | Descripció | Rendiment | Preu | Import |
|---|---|---|---|---|---|
| P1833 | u | Piquet senyalització 3 usos (material; 12/01/2009) | 0.33 | 3.049392 | 1.01 |
| %18532 | % | Resta d'obra | 17 % | 1.01 | 0.17 |
|  |  | Total |  |  | 1.18 |

**E1424** u Panell direccional normalitzat.
15 u × 31.37

| Codi | Ut | Descripció | Rendiment | Preu | Import |
|---|---|---|---|---|---|
| P1830 | u | Panell direccional normalitzat (material; 12/01/2009) | 1 | 29.587344 | 29.59 |
| %18530 | % | Resta d'obra | 6 % | 29.59 | 1.78 |
|  |  | Total |  |  | 31.37 |

**E1428** m Línia groga reflexiva de 10 cm. d'amplada contínua
8800 m × 0.42

| Amidament | Uts. | Llarg | Parcial |
|---|---|---|---|
| Desviaments provisionals | 2 | 250 | 500.00 |
| Tram 1 | 2 | 1600 | 3200.00 |
| Tram 2 | 2 | 800 | 1600.00 |
| Tram 3 | 2 | 1750 | 3500.00 |
| Subtotal |  |  | 8800.00 |
| Total |  |  | 8800 |

**E1464** u Con reflector de 30 cm (12/01/2007)
40 u × 4.0215
Con d'abalisament de plàstic reflector de 30 cm d'alçada

**E1481** u Topalls per a camió d'excavacions (23/07/1998)
6 u × 7.05
Topalls per camió d'excavacions, inclusivament la seva col·locació.

**E1489** m Tanca malla de polietilè taronja (23/07/1998)
1000 m × 2.33
Tanca d'advertència o abalisament d'un metre d'alçada amb malla de polietilè taronja fixada a 2 m del perímetre del talús d'excavació amb un suport cada 3 m i amb el desmuntatge inclòs.

**E1419B** m Tanca de 2 m amb base de formigó (23/07/1998)
180 m × 3.99
Tanca mòbil de 2,00 m d'alçada, d'acer galvanitzat, amb malla electrosoldada de 90x150 mm i de 4,5 i 3,5 mm de D, bastidor de 3,5x 2 m de tub de DN-40 mm, fixat a peus prefabricats de formigó, i amb el desmuntatge inclòs.

**E1482** u Tacs i falques per a l'apilament de tubs (23/07/1998)
6 u × 0.36

**E1484** u Escala de mà (23/07/1998)
3 u × 49.95

### 11.03 EXTINCIÓ D'INCENDIS (12/01/2007)
Import: 216.87

**E1431** u Extintor d'incendis 6 kg pols seca (12/01/2007)
3 u × 60.249 = 180.75
Extintor d'incendis de pls seca, de càrrega 6 kg, amb pressió incorporada, pintat, amb suport a la paret i amb el desmuntatge inclòs.

**E1465** u Revisió d'extintor de pols seca (12/01/2007)
3 u × 12.0435 = 36.13

### 11.04 PROTECCIONS INSTAL·LACIÓ ELÈCTRICA (23/07/1998)
Import: 671.64

**E1432** u Instal·lació posada a terra (12/01/2007)
1 u × 167.37 = 167.37
Instal·lació de posta a terra composta de conductor de coure, electrode connectat a terra en masses metàl·liques, inclòs petit material, totalment instal·lat.

**E1433** u Interruptor diferencial de mitja sensibilitat (300 mA) (12/01/2007)
1 u × 187.4565 = 187.46
Interruptor diferencial de mitja sensibilitat (300 ma), inclosa instal·lació.

**E1434** u Interruptor diferencial d'alta sensibilitat (30 mA) (12/01/2007)
1 u × 214.2315 = 214.23
Interruptor diferencial d'alta sensibilitat (30 mA), inclosa instal·lació.

**E1487** u Quadres d'obra (23/07/1998)
1 u × 102.58 = 102.58
Quadres (amortització) d'obra per alimentar i protegir els equips i persones.

### 11.05 INSTAL·LACIONS D'HIGIENE I BENESTAR
Import: 11469.29

**E1490** u Mes de lloguer caseta prefab. vestidors, 10 treballadors
24 u × 107.33
Mes de lloguer de mòdul prefabricat de vestidors, de 3,64x4,00x2,30 m de plafó d'acer lacat i aïllament de poliuretà de 35 mm de gruix, revestiment de parets amb tauler fenòlic, paviment de lamel·les d'acer galvanitzat amb aïllament de fibra de vidre i tauler fenòlic, amb instal·lació elèctrica, 1 punt de llum, interruptor, endolls i protecció diferencial; inclusivament el seu transport, col·locat i amb el desmuntatge inclòs.

| Codi | Ut | Descripció | Rendiment | Preu | Import |
|---|---|---|---|---|---|
| P1803B | u | Lloguer barracó vestidors (material; 23/07/1998) | 1 | 101.25 | 101.25 |
| %18530 | % | Resta d'obra | 6 % | 101.25 | 6.08 |
|  |  | Total |  |  | 107.33 |

**E1491** u Mes de lloguer caseta prefab. sanitaris, 10 treballadors
24 u × 123.23
Mes de lloguer de mòdul prefabricat de sanitaris, d'1,92x4,00x2,30 m de plafó d'acer lacat i aïllament de poliuretà de 35 mm de gruix, revestiment de parets amb tauler fenòlic, paviment de lamel·les d'acer galvanitzat, amb instal·lació de lampisteria, 1 lavabo col·lectiu amb 2 aixetes, 1 placa turca, 2 dutxes, mirall i complements de bany, amb instal·lació elèctrica, 1 punt de llum, interruptor, endolls i protecció diferencial; inclusivament el seu transport, col·locat i amb el desmuntatge inclòs.

| Codi | Ut | Descripció | Rendiment | Preu | Import |
|---|---|---|---|---|---|
| P1803C | u | Lloguer barracó sanitaris (material; 23/07/1998) | 1 | 116.25 | 116.25 |
| %18530 | % | Resta d'obra | 6 % | 116.25 | 6.98 |
|  |  | Total |  |  | 123.23 |

**E1492** u Mes de lloguer caseta prefab. menjador, 10 treballadors
24 u × 117.13
Mes de lloguer de mòdul prefabricat de menjador, de 3,40x4,00x2,30 m de plafó d'acer lacat i aïllament de 35 mm de gruix, revestiment de parets amb tauler fenòlic, paviment de lamel·les d'acer galvanitzat amb aïllament de fibra de vidre i tauler fenòlic, amb instal·lació de lampisteria, aigüera d'1 pica amb aixeta i taulell, amb instal·lació elèctrica, 1 punt de llum, interruptor, endolls i protecció diferencial; inclusivament el seu transport, col·locat i amb el desmuntatge inclòs

| Codi | Ut | Descripció | Rendiment | Preu | Import |
|---|---|---|---|---|---|
| P1803D | u | Lloguer barracó menjadors (material; 23/07/1998) | 1 | 110.5 | 110.50 |
| %18530 | % | Resta d'obra | 6 % | 110.50 | 6.63 |
|  |  | Total |  |  | 117.13 |

**E1440B** u Mes de lloguer de cabina sanitària
12 u × 116.6
Mes de lloguer de cabina sanitària de material plàstic, d'1,05x1,05x2,35 m amb 1 WC amb dipòsit químic de 220 l, 1 lavabo amb dipòsit aigua de 100 l, amb manteniment inclòs

| Codi | Ut | Descripció | Rendiment | Preu | Import |
|---|---|---|---|---|---|
| P1871 | u | Cabina sanitària de material plàstic, d'1,05x1,05x2,35 m i WC dipòsit químic (material; 23/07/1998) | 1 | 110 | 110.00 |
| %18530 | % | Resta d'obra | 6 % | 110.00 | 6.60 |
|  |  | Total |  |  | 116.6 |

**E1436** u Lloguer de taula de fusta amb capacitat per a 10 persones
2 u × 26.37

| Codi | Ut | Descripció | Rendiment | Preu | Import |
|---|---|---|---|---|---|
| P1804 | u | Lloguer banc fusta 10 persones (12/01/2009) | 1 | 24.8778 | 24.88 |
| %18530 | % | Resta d'obra | 6 % | 24.88 | 1.49 |
|  |  | Total |  |  | 26.37 |

**E1437** u Lloguer de banc de fusta amb capacitat per a 5 persones
4 u × 17.59

| Codi | Ut | Descripció | Rendiment | Preu | Import |
|---|---|---|---|---|---|
| P1802 | u | Lloguer banc fusta 5 persones (12/01/2009) | 1 | 16.5852 | 16.59 |
| %18530 | % | Resta d'obra | 6 % | 16.59 | 1.00 |
|  |  | Total |  |  | 17.59 |

**E1459** u Escalfador de menjars
4 u × 85.35

| Codi | Ut | Descripció | Rendiment | Preu | Import |
|---|---|---|---|---|---|
| P1866 | u | Escalfamenjars (material; 23/07/1998) | 1 | 80.52 | 80.52 |
| %18530 | % | Resta d'obra | 6 % | 80.52 | 4.83 |
|  |  | Total |  |  | 85.35 |

**E1439** u Escomesa d'aigua i energia elèctrica en instal·lació
1 u × 138.55
Escomesa d'aigua i energia elèctrica en instal·lació de menjador o vestuari totalment acabat i en servei.

| Codi | Ut | Descripció | Rendiment | Preu | Import |
|---|---|---|---|---|---|
| P1801 | u | Escomesa aigua i energia elèctrica (material; 12/01/2009) | 1 | 130.711776 | 130.71 |
| %18530 | % | Resta d'obra | 6 % | 130.71 | 7.84 |
|  |  | Total |  |  | 138.55 |

**E1460** u Radiador infraroigs.
3 u × 40.62

| Codi | Ut | Descripció | Rendiment | Preu | Import |
|---|---|---|---|---|---|
| P1867 | u | Radiador infra-roigs (material; 12/01/2009) | 1 | 38.32344 | 38.32 |
| %18530 | % | Resta d'obra | 6 % | 38.32 | 2.30 |
|  |  | Total |  |  | 40.62 |

**E1461** u Recipient per a recollida de brossa.
6 u × 27.9

| Codi | Ut | Descripció | Rendiment | Preu | Import |
|---|---|---|---|---|---|
| P1868 | u | Contenidor recollida brossa (material; 12/01/2009) | 1 | 26.32161 | 26.32 |
| %18530 | % | Resta d'obra | 6 % | 26.32 | 1.58 |
|  |  | Total |  |  | 27.9 |

**E1442** h Mà d'obra per a neteja (12/01/2007)
72 h × 11.361
Mà d'obra emprada en neteja i conservació d' instal·lacions de personal.

**E1494** u Penja-robes per a mòduls prefabricats (23/07/1998)
15 u × 1.02

### 11.06 MEDICINA PREVENTIVA I PRIMERS AUXILIS (23/07/1998)
Import: 357.81

**E1444B** u Armari-farmaciola (23/07/1998)
1 u × 135.21 = 135.21
Farmaciola d'armari, amb el contingut establert a l'ordenança general de seguretat i salut en el treball.

**E1445** u Reposició de material sanitari durant el trascurs de les obres. (23/07/1998)
3 u × 50.09 = 150.27
Reposició de material sanitari per assortir una farmaciola durant el trascurs de les obres.

**E1499** u Manta de cotó (23/07/1998)
3 u × 24.11 = 72.33
Manta de cotó i fibra sintètica de 110x210 cm.

### 11.07 FORMACIÓ I REUNIONS PREVENTIVES
Import: 1632.96

**E1498** u Reunió mensual del comitè de seguretat i salut en el treball
12 u × 100.98 = 1211.76
Reunió mensual del comitè de seguretat i salut en el treball (només en el cas de que el conveni col·lectiu provincial així lo disposi per a aquest nombre de treballadors).

| Codi | Ut | Descripció | Rendiment | Preu | Import |
|---|---|---|---|---|---|
| O1840 | u | Reunió mensual comitè Seguretat i Salut (mà d'obra; 23/07/1998) | 1 | 95.26 | 95.26 |
| %18530 | % | Resta d'obra | 6 % | 95.26 | 5.72 |
|  |  | Total |  |  | 100.98 |

**E1462** u Formació en seguretat i salut
12 u × 26.77 = 321.24
Formació en seguretat i salut per als riscos específics de l'obra.

| Codi | Ut | Descripció | Rendiment | Preu | Import |
|---|---|---|---|---|---|
| O1869 | h | Formació en Seguretat i Salut (mà d'obra; 12/01/2009) | 1 | 25.25 | 25.25 |
| vg | % | Despeses indirectes | 0.253 | 6 | 1.52 |
|  |  | Total |  |  | 26.77 |

**E1495** h Coordinador d'activitats preventives (23/07/1998)
4 h × 24.99 = 99.96

### 11.08 PARTIDES ALÇADES (07/07/2022)
Import: 8700

**E1426** pa PA abonament íntegre brigada seguretat i manteniment (import aprox. 1 h/dia) (07/07/2022)
1 pa × 2100 = 2100.00
PA abonament íntegre per a brigada de seguretat emprada en manteniment i reposició de proteccions.

**E1430** pa PA abonament íntegre mà d'obra senyalista (07/07/2022)
1 pa × 6000 = 6000.00
Partida alçada d'abonament íntegre per a mà d'obra de senyalista

**E1429** pa PA abonament íntegre per a regs antipols. (07/07/2022)
1 pa × 600 = 600.00
Partida alçada d'abonament integre per a regs antipols.

## Preus auxiliars

**E0108** m3 Morter de ciment elaborat a l'obra (23/07/1998)
Preu: 54.62

| Codi | Ut | Descripció | Rendiment | Preu | Import |
|---|---|---|---|---|---|
| O0110 | h | Peó | 1 | 20.41 | 20.41 |
| P1601 | m3 | Aigua | 0.2 | 0.65 | 0.13 |
| P0301 | m3 | Sorra per a formigons i morters | 0.67 | 22.15 | 14.84 |
| P0401 | kg | Ciment pòrtland P-350 (material; 23/07/1998) | 200 | 0.07 | 14.00 |
| M0218 | h | Formigonera 250 litres i 5 HP (maquinària; 10/07/2006) | 0.7 | 7.48 | 5.24 |
|  |  | Total |  |  | 54.62 |

## Recursos

**M0212B** h Camió de trabuc 16 m³
Camió de trabuc de 20 t

**P1613** u Cànon d'abocador
Canon d'abocador

**M0201** h Compressor aire gasoil 13,3 m³/h
Compressor amb dos martells

**M0204** h Pala carregadora pneumàtics
Pala carregadora neumàtics

**M0207** h Retroexcavadora 100 hp
Retroexcavadora

**M0229** h Compressor d'aire de gasoil 3m³
Electrobomba sumergible 20 kW

**M0214** h Camió grua 12 tn
Camió grua

**M0358** h Motoserra 80 cm³
Motoserra

**P1615** u Condicionament de l'abocador
Acondiciament de l'abocador

**M0208** h Motoanivelladora
Motonivelladora

**M0213** h Camió cisterna de 8 m³
Camió cisterna de 8 m3

**P0604** kg Claus d'acer zincats
Claus d'acer

**P0607** kg Acer corrugat B500S en barres
Acer corrugat B-500s en barres

**M0215** h Grua autopropulsada de 25 tn
Grua autopropulsada de 12 t

**M0216** h Grua autopropulsada de 40 tn
Grua autopropulsada de 40 t

**M0227** h Grup electrògen de 45/60 kVA
Grup electrògen 45/60 kVA , consums inclosos

**P0301** m3 Sorra per a formigons i morters
Sorra per a formigons i mort.

**P06426** m2 Geotèxtil 350 g/m2 resist>= 4250 N
Geotextil 350 g/m2 resist>= 4250 N

**P2009** m2 Làmina PEAD nòduls 8 mm, feltre PP, làmina PE i resist. 400 kN/m2
Làmina PEAD nòduls 9 mm, feltre PP, làmina PE i resist. 400 kN/m2

**P11511** m Tub PE DN160 mm doble paret TP
Tub porós de Ø160mm

**P0412** kg Emulsió bituminosa tipus C50BF4 IMP
Emulsió catiònica tipus ECI

**M0211** h Corró de llança 650 kg
Picó vibrant amb placa 60 cm.

**P03061** m3 Tot-u artificial SE>35 NP ZA20 ZA32
Tot-u artificial

**M0237** h Piconadora de pneumàtics 15 tn
Piconadora de pneumàtics 15 t

**P0406** kg Emulsió bituminosa termoadherent C60B3 TER
Emulsió termoadherent catiònica tipus ECR-1d

**P124401** m Tub de pp DN600 mm., SN 8 kN/m2
Tub de pp d 600 mm., SN 8 kN/m2

**P0327** m3 Matacà de pedra gran. fonaments
Matacà de pedra gran. foname.

**P1243** m Tub de pp DN500 mm., SN 8 kN/m2
Tub de pp d 500 mm., SN 8 kN/m2

**P0508** m3 Formigó HM-20-P-12-I-AI, posat a l'obra en revest. cunetes
Formigó HM-20 posat a l'obra en revest. cunetes

**P06100** m2 Malla electrosoldada en acer corrugat B500T, de 15x15 cm i 6 mm de diàmetre
Malla electrosoldada en acer corrugat B 500 T, de 15x15 cm i 6 mm de diàmetre

**P1244X** m Tub de pp DN600 mm., SN 8 kN/m2
Tub de pp d 600 mm., SN 8 kN/m2

**A0905** pp Accessoris per a tub de polietilè
Accessori per a tub de polietilè

**P1241** m Tub de pp DN315 mm., SN 8 kN/m2
Tub de pp d 315 mm., SN 8 kN/m2

**P06206** u Tapa fosa 680x680x40, marc 700x700, classe B-125
Tapa fosa 680x680x40, marc 700x700, classe B125

**P09107** m Tub PEAD DN110mm, PE-100, PN-10
Tub PEAD DN63mm, PE-100, PN-10

**P14730** m Pal alumini diàmetre 114 mm. MD
Pal alumini diàmetre 114 o 140 mm. ME

**P1246** m Tub de pp DN1000 mm., SN 8 kN/m2
Tub de pp d 1000 mm., SN 8 kN/m2

**P091272W** Fil guia p/cond., nylon d=5mm
Fil guia per a conductes de canalitzacions de serveis, de nylon, de 5 mm de gruix

**P09127X** m Tub corbable corrugat PE,doble capa,DN=110mm,28J,450N,p/canal.soterrada
Tub corbable corrugat de polietilè, de doble capa, llisa la interior i corrugada l'exterior, de 110 mm de diàmetre nominal, aïllant i no propagador de la flama , resistència a l'impacte de 28 J, resistència a compressió de 450 N, per a canalitzacions soterrades

**P101102** m Conductor Cu nu unipolar d'1x35 mm2
Conductor Coure nu de 1x35 mm2

**P10104** m Conductor Cu tetrapolar 4x6 rv 0,6/1 kV
Conductor Cu tetrapolar de 4x6 mm2

**P1680** u Placa d'ancoratge per a barreres metàl.liques
Placa, perns i cargoleria per ancoratge

**P99043X** u Columna galvanitzada CILÍNDRICA, 8m, per llum. TOP Ø60mm
Columna CILÍNDRICA de BENITO, alçada 8000mm, fabricada en acer S-235 JR galvanitzada en calent, per instal·lar lluminària TOP amb fixació Ø60mm.

**P10109** m Conductor Cu tripolar 3x2,5 rv 0,6/1 kV
Conductor Cu 3x2,5 rv 0,6/1 kV

**P101101** m Conductor Cu bipolar 2x2,5 rv 0,6/1 kV
Conductor Cu 2x2,5 rv 0,6/1 kV

**P99019X1** u Lluminària Omniflood 3 72 LEDs 157 W (Schréder o equivalent)
Projector OMNIFLOOD mida 3 72LED (180W) de SCHRÉDER SOCELEC en dues peces, cos i marc de fosa d'alumini injectat a alta pressió, amb tancament de protector de vidre trempat. Amb un sistema de fixació flexible i orientable in situ mitjançant lira de fosa d'alumini injectat. Amb allotjament tant del bloc òptic com el d'auxiliars a l'interior del cos, sent els auxiliars de tipus Driver electrònics regulables temporitzats amb possibilitat de fins a 5 nivells diferents, regulació 1-10V o DALI. Amb estanquitat global d'IP66 i amb índex de resistència a impactes en tot el conjunt d'IK09. Amb acabat de pintura en pols mitjançant electrodeposició amb almenys 60 micres de gruix (RAL a escollir per la DF). Amb bloc òptic compost de 72LED d'alta emissió alimentats a 800mA, disposats sobre PCBA plana, amb consum total de 180W i flux inicial de 23.117lm, temperatura de color WW 3.000K amb òptica 5121 de PMMA ubicada individualment sobre cada LED conformant una fotometria global mitjançant el procés d'addició fotomètrica. Vida útil L90_100.000H. Amb protector de sobretensions fins a 10kV. Amb certificat del Fabricant de compliment ISO 9001, ISO 14001, ISO 50001, EMAS i OHSAS 18001.

**P0603** m2 Tela metàl·lica galv. i plast
Tela metàl.lica galv. i plast

**P0906** m Pal tub acer galvanitzat DN48 mm
Pal tub acer galv. d 48 mm.

**P19020** u Rigola blanca 20x20x8 cm
Rigola blanca 20x20x8

**P1007** m Vorada pref. form. 8x20 cm. tipus jardí
Vorada pref. form. 8x20 cm. jardí

**P06102** m2 Malla electrosoldada en acer corrugat B500T, de 15x15 cm i 8 mm de diàmetre
Malla electrosoldada en acer corrugat B 500 T, de 20x20 cm i 8 mm de diàmetre

**M0202** h Retroexcavadora 74 hp
Retroexcavadora

**M0333** m Parell de semàfors portàtils d'obra
Sistema d'explotació que permet regular el pas alternatiu de vehicles per una carretera, amb 2 semàfors portàtils, cadascun d'ells col·locat en un extrem de la zona en obres.

**P99102** m Tub d'acer galvanitzat electrolíticament, sense soldadura, de 6"
Tub d'acer galvanitzat, sense soldadura, de 6" de mida de rosca amb acabat pintat

**P99103** u Accessori genèric per a tubs d'acer galvanitzat de 6" de diàmetre
Accessori genèric per a tub d'acer galvanitzat de 6" de diàmetre, amb extrems ranurats i acabat pintat, amb part proporcional d'elements de muntatge, inclòs l'element de connexió a l'arqueta prefabricada

**P101230** u Pericó 70x70x80 mm pref. tipus B amb marc i tapa D-400
Pericó de formigó de 700x700 mm interiors, amb tapa de fosa dúctil D400 serigrafiada amb logo de la Diputació de Tarragona.

**P101231** u Pericó 140x70x80 mm pref. tipus C amb marc i tapa D-400
Pericó de formigó de 700x1400 mm interiors, amb tapa de fosa dúctil D400 serigrafiada amb logo de la Diputació de Tarragona.

**P1439** m Suport acer galv. 100x50x3 mm
Suport acer galv. 100x50x3mm

**P14970** m2 Placa d'alumini de 0,50 m2 a 1,00 m2
Placa d'alumini de 0,50 m2 a 1.00 m2

**P1472** m Pal alumini diàmetre 90 mm. MC
Pal alumini 90 mm. diàmetre

**P14731** m Pal alumini diàmetre 114 o 140 mm. ME
Pal alumini 114 mm. diàmetre

**P14732** m Pal alumini diàmetre 140 mm. MF
Pal alumini 140 mm. diàmetre

**P1481** m Pal alumini diàmetre 76 mm. MB
Pal alumini 76 mm. diàmetre

**P1444** m Sistema prot. motociclistes SPM-ES4TUB inclòs suports
Sistema prot. motociclistes SPM-ES4 inclòs suports

**PE1019** u Terminal de pretil BP.ID-H2/C2
Terminal de pretil sense marcatge CE

**P1431** u Placa qm. refl. 40x60 cm
Fita qm. refl. 40x40 cm

**%1616** % Eines i mitjans auxiliars
Eines i medis auxiliars

**B05145** m3 Terra vegetal adobada, granel
Terra vegetal adobada, a granel

**B05144** kg Adob mineral simple, sulfat amoni
Adob mineral solid de fons simple, sulfat amonic 21% gr

**M0278** h Minicarregadora amb acces.retro
Minicarregadora sobre pneumàtics, amb accessori retroexcavador de 25 a 39 cm d'amplària

**BR3P1110** m3 Terra vegetal adobada, granel
Terra vegetal adobada, a granel

**BR3A2000** kg Adob mineral simple, sulfat amoni
Adob mineral solid de fons simple, sulfat amonic 21% gr

**O1840** u Reunió mensual comitè Seguretat i Salut
Reunió mensual comitè SiSalut

**O1869** h Formació en Seguretat i Salut
Formació en SiSalut

**M0218** h Formigonera 250 litres i 5 HP
Formigonera de 250 l
